# 26-04 PI NEWI
Leistungsbeschreibung (GAEB DA XML 3.3, DA81)
Währung: EUR
Erstellt mit: G&W CALIFORNIA PRO, CALIFORNIA PRO V16.1.00, 09.02.2026

## LEISTUNGSVERZEICHNIS
LEISTUNGSVERZEICHNIS

Projekt:  2025-006
  Steganlage Hafen

Bauvorhaben:  Umgestaltung Nedwighafen
  Sanierung Steganlage
  Elbstraße 65
  19322 Wittenberge

Leistung:  Elektro

gepl. Baubeginn:  März 2026

gepl. Fertigstellung:  gem. Bauablaufplan

## VORBEMERKUNGEN ZUM LEISTUNGSVERZEICHNIS
VORBEMERKUNGEN ZUM LEISTUNGSVERZEICHNIS
Vertragsgrundlage für die Ausführung und Abrechnung der Arbeiten ist die VOB in der neuesten Fassung in allen Teilen.
Außerdem sind, wenn gefordert, die in der Aufforderung zur Abgabe eines Angebotes (ABau V 211.G) angekreuzten
Formulare und Anlagen Vertragsbestandteil.
Es wird darauf hingewiesen, dass nur vollständig ausgefüllte Angebote gewertet werden können.
Im Falle einer Beauftragung ist dem AG das Angebot mit Aufteilung Material/Lohn innerhalb von 5 Werktagen zu übergeben.
Bei der Vergabe von öffentlichen Aufträgen werden im Rahmen der VOB/ A bei gleichwertigen Angeboten die Unternehmen bevorzugt, die Ausbildungsplätze bereitstellen. Die Unternehmen sind verpflichtet, den Nachweis zu führen.
Grundlage für die Ausführung und Abrechnung der Arbeiten ist die VOB in der neuesten Fassung in allen Teilen.
Es gelten insbesondere die ATVen DIN 18299, 18300 und 18320 sowie die in den einzelnen
Leistungspositionen genannten technischen Spezifikationen.
Die Arbeiten sind unter Schonung der zu erhaltenen Anlage, Baulichkeiten und Vegetation durchzuführen. Im unmittelbaren Baumbereich ist Handarbeit notwendig (der AG ist zu informieren), Baumaterialien sind nicht im Wurzelbereich zu lagern. Es gilt die DIN 18 920. (Siehe auch Zusätzliche Vertragsbedingungen ZVB (ABau V 215).
Alle durch den Bau entstandenen Schäden an den Anlagen und an der vorhandenen Vegetation sind vom verantwortlichen Auftragnehmer bzw. von der verursachenden Firma kostenlos zu beseitigen.
Die Einhaltung der Vorschriften des Chemikaliengesetztes und der Gefahrenstoffverordnung sind bei der Lagerung und Verwendung der ausgeschriebenen Materialien zu beachten.
Es gilt die DIN 52 900.
In Wasserschutzzonen sind die besonderen Auflagen der jeweiligen Schutzgebietsverordnung einzuhalten.
Enthält die Leistungsbeschreibung bei einer Teilleistung die Produktangabe mit dem Zusatz "Vorgeschlagenes Produkt" und wird vom Bieter ein anderes gleichwertiges Produkt angeboten, ist mit dem Angebot der Nachweis der Gleichwertigkeit vorzulegen und - auf Verlangen - ein Muster. Das Fabrikat ist auch dann anzugeben, wenn der Bieter das vorgeschlagene Fabrikat anbieten will.
Es dürfen nicht mehr als 25 % der Gesamtleistungen an Subunternehmer vergeben werden.
Nachtragsangebote müssen vor Ausführung schriftlich beauftragt sein.
Bei Arbeiten in öffentlichen Grünanlagen ist vor der Ausführung eine Genehmigung für das Befahren der Parkwege beim zuständigen Straßen- und Grünflächenamt einzuholen.
Nicht mehr sichtbare Teile (z.B. Baugrund, Tragschichten) sind der Bauleitung gemäß Punkt 17.3 der
Zusätzlichen Vertragsbedingungen rechtzeitig zur Zwischenabnahme anzuzeigen.
Weiterführende Leistungen ohne erfolgte Zwischenabnahme werden nicht anerkannt bzw. müssen vom AN prüfbar nachgewiesen werden.
Gemäß Punkt 102 der Zusätzlichen Vertragsbedingungen (V 215) sind Bautagesberichte zu führen und wöchentlich der Bauleitung unaufgefordert auszuhändigen.
Zu jeder Rechnung ist eine aktuelle Freistellungsbescheinigung zum Steuerabzug bei Bauleistungen gem. § 48 b Abs. 1 Satz 1 des Einkommensteuergesetzes beizulegen.
Die Abtretung des Werklohnanspruches ist ausgeschlossen!
Vor Abgabe der Angebote sollte eine Ortsbesichtigung durchgeführt werden.
Bei Arbeiten innerhalb bestehender Anlagen ist der Baustellenverkehr grundsätzlich nur in
Schrittgeschwindigkeit, mit eingeschalteter Warnblinkanlage und - sofern vorhanden - mit eingeschalteter Rundumleuchte abzuwickeln. Es soll nur vorwärts gefahren werden. Wenn das Rückwärtsfahren nicht zu verhindern ist, muss grundsätzlich eine 2. Person als Einweiser abgestellt werden, die den rückwärtigen
Raum abzusichern hat. Der Fahrer fährt nur auf Hinweise des Einweisers. Der Einweiser selbst geht nur vorwärts.
Auf dem gesamten Schulgelände einschließlich Gebäude und Baustelle herrscht absolutes Rauchverbot.
Außerhalb des Schulgeländes sind Kippen zu sammeln und durch die AN zu entsorgen.

## ALLGEMEINE TECHNISCHE VORBEMERKUNGEN
ALLGEMEINE TECHNISCHE VORBEMERKUNGEN
Technische Spezifikationen, Nachweise
1. Der AN darf, soweit Normen bestehen und sich aus den Vertragsunterlagen nichts anderes ergibt, nur normgerechte Baustoffe und Bauteile verwenden. Auf Verlangen hat der AN dem AG die Erfüllung dieser Verpflichtung nachzuweisen. Vorschriften und Verarbeitungshinweisen der Hersteller sind bei der Ausführung zu beachten.
2. Eignungs-, Güte- und Verarbeitungsnachweise von Baustoffen etc. sind vor Ausführungsbeginn
unaufgefordert vorzulegen.
3. Der Ausführung aller Leistungen sind anwendbare Technische Spezifikationen, soweit sie den
anerkannten Regeln der Technik entsprechen, zugrunde zu legen. Zu den Technischen Spezifikationen gehören sämtliche Normen, Merkblätter, Richtlinien, Vorschriften und sonstige technische Regeln.
Bestehen im Vertrag aufgeführte Technische Spezifikationen aus mehreren Teilen, Anhängen etc. und
sind diese nicht explizit genannt, so sind alle anwendbaren Teile, Anhänge etc. und sich hieraus
ergebene Bauteilanforderungen zu beachten.
4. Soweit in der Leistungsbeschreibung auf Technische Spezifikationen (z. B. nationale Normen, mit denen europäische Normen umgesetzt werden, europäische technische Zulassungen, gemeinsame Technische Spezifikationen, internationale Normen, etc.) bezuggenommen wird, werden auch ohne den ausdrücklichen Zusatz: "oder gleichwertig", immer gleichwertige Technische Spezifikationen in Bezug genommen.
5. Sind in der Leistungsbeschreibung oder in den anwendbaren Technische Spezifikationen Nachweise zu Materialien, deren Eignung, Güte, Verarbeitung etc. gefordert, so ergibt sich die Form der Nachweise aus der Leistungsbeschreibung bzw. den Technische Spezifikationen. Im Zweifel sind die Nachweise in Form von bauaufsichtlich anerkannten Prüfzeugnissen und/oder Zulassungen zu erbringen. Das bloße Vorlegen von Herstellerprospekten oder -merkblättern reicht nicht aus.
6. Geht aus den vorgelegten Nachweisen die vorgesehene Anwendung nicht zweifelsfrei hervor, so ist die Eignung durch schriftliche (im Original und rechtsverbindlich unterzeichnete) Bestätigung des
Produktherstellers zu belegen. Dies gilt nur, soweit nicht Technische Spezifikationen oder die
anerkannten Regeln der Technik gegen eine Verwendung sprechen.
7. Nachweise, Berichte, Gutachten etc. sind grundsätzlich durch qualifizierte Sachverständige der jeweiligen Fachrichtung zu erstellen.
8. Nachweise und Berechnungen sind grundsätzlich in prüffähiger Form aufzustellen. Wenn sie einer
Überprüfung und Freigabe durch den Prüfingenieur bedürfen, sind Form und Umfang mit ihm vorab
abzustimmen. Die Gebühren des Prüfingenieurs trägt der AG.
9. Die Anforderungen der Tragfähigkeit ergeben sich aus der statischen Berechnung. Der AN ist verpflichtet, die Abnahmen der statisch relevanten Konstruktionen mit dem Prüfingenieur zu koordinieren. Die Prüfberichte sind auf der Baustelle zur Einsicht vorzuhalten.
Ausführung
10. Die vom Auftragnehmer verwendeten Ausführungsunterlagen müssen den Freigabevermerk des
Auftraggebers oder seines Architekten tragen, um Verwechslungen bei der Bauausführung zu vermeiden.
Nicht freigegebene Unterlagen dürfen nicht verwendet werden. Dies entbindet den Auftragnehmer aber nicht von seiner eigenen Prüfungs- und Hinweispflicht. Diese bleiben unberührt.
11. Sofern nicht nach Text oder Zeichnung zweifelsfrei beschrieben, sind sämtliche Detailpunkte vor der Ausführung mit der Bauüberwachung abzustimmen.
12. Ist der Auftragnehmer zur Geltendmachung von Bedenken verpflichtet, so muss er seine Bedenken fachlich begründen und hat auch auf ggf. nachteilige Folgen aufmerksam zu machen.
13. Sämtliche Maße sind vom AN am Bau zu nehmen und zu prüfen. Die in den Zeichnungen eingetragenen Maße sind vom AN auf Richtigkeit zu prüfen. Eventuelle Unstimmigkeiten sind dem AG vor Beginn der Arbeiten mitzuteilen.
14. Es gelten grundsätzlich die erhöhten Anforderungen an die Toleranzen nach DIN 18202. Abweichende Anforderungen (Positiv bzw. Negativ) an die Toleranzen werden in den jeweiligen Positionen (z.B. Oberflächenqualität Q1) bzw. den Hinweisen zu den Teilleistungen (z.B. Betonarbeiten) gesondert beschrieben.
15. Sämtliche Leistungen sind während der Ausführung in geeigneter Weise vor anfallendem Tagwasser zu schützen, z. B. sind entsprechend dem Baufortschritt Mauerkronen abzudecken und Deckenöffnungen der jeweils obersten Geschossdecke mit Holztafeln zu überdecken und abzudichten. Angefallenes Wasser ist unverzüglich aus dem Gebäude kostenlos zu entfernen, bei Starkregenereignissen ggf. auch an Wochenenden oder Feiertagen. Die Verkehrswege zu den Hauseingängen dürfen dabei nicht beeinträchtigt werden (keine Stolperfallen!)
16. Sämtliche Leistungen sind bis zur Gesamtabnahme (VOB) zu schützen und zur Abnahme vom AN
gereinigt zu übergeben. Die Schutzmaßnahmen sind zu unterhalten, dennoch entstandene Schäden sind zulasten des AN unaufgefordert zu beseitigen. Es ist alleinige Sache des AN sich am
Schadensverursacher, soweit er bekannt ist, Zwecks Schadensregulierung zu wenden. Die Bauleitung ist darüber zu informieren.
17. Entsorgung des anfallenden Schutts und Abbruchmaterials ist grundsätzlich Leistungsbestandteil, sofern nicht eine Zwischenlagerung zum Wiedereinbau beschrieben ist. Dies gilt gleichfalls für den Rückbau der Schutzmaßnahmen.
18. Planungsunterlagen zur Bauausführung, insbesondere Zeichnungen, Genehmigungen, Gutachten etc. werden dem AN ausschließlich im Datenformat (PDF) übermittelt. Die erforderlichen Ausdrucke sind vom AN eigenständig und auf eigene Rechnung zu erstellen.
Vorbenannte Sachverhalte sind bei der Kalkulation zu berücksichtigen und in die Einheitspreise
einzukalkulieren.

## TECHNISCHE VORBEMERKUNGEN
TECHNISCHE VORBEMERKUNGEN

Allgemeines
Es gelten jeweils die Normen und Regeln in der zum Vertragsschluss gültigen Fassung einschließlich der Änderungen, Berichtigungen und Beiblätter.
DIN 14675-1 Brandmeldeanlagen - Teil 1: Aufbau und Betrieb
DIN 14675-2 Brandmeldeanlagen - Teil 2: Anforderungen an die Fachfirma
DIN 18015-3 Elektrische Anlagen in Wohngebäuden - Teil 3: Leitungsführung und Anordnung der Betriebsmittel
DIN 18015-4 Elektrische Anlagen in Wohngebäuden - Teil 4: Gebäudesystemtechnik
DIN EN 60669-1; VDE 0632-1 Schalter für Haushalt und ähnliche ortsfeste elektrische Installationen - Teil 1: Allgemeine Anforderungen
DIN EN 60669-2-1; VDE 0632-2-1 Schalter für Haushalt und ähnliche ortsfeste elektrische Installationen - Teil 2-1: Besondere Anforderungen - Elektronische Schalter
DIN EN 60669-2-2; VDE 0632-2-2 Schalter für Haushalt und ähnliche ortsfeste elektrische Installationen - Teil 2-2: Besondere Anforderungen - Fernschalter
DIN EN 60669-2-3; VDE 0632-2-3 Schalter für Haushalt und ähnliche ortsfeste elektrische Installationen - Teil 2-3: Besondere Anforderungen - Zeitschalter
DIN EN 60669-2-4; VDE 0632-2-4 Schalter für Haushalt und ähnliche ortsfeste elektrische Installationen - Teil 2-4: Besondere Anforderungen - Trennschalter
DIN EN 61386-1; VDE 0605-1 Elektroinstallationsrohrsysteme für elektrische Energie und für Informationen - Teil 1: Allgemeine Anforderungen
BVF Richtlinie 2 Rohrsysteme und elektrische Heizleitungen in Flächenheizungen und Flächenkühlungen
Bundesverband Flächenheizungen und Flächenkühlungen e.V.
BVF Richtlinie 6 Steuerung und Regelung von Elektro-Fußbodenheizungen
Bundesverband Flächenheizungen und Flächenkühlungen e.V.

VdS 2005 Leuchten
VdS 2007 Informationstechnologie (IT-Anlagen) - Gefahren und Schutzmaßnahmen
VdS 2015 Elektrische Geräte und Anlagen, Merkblatt zur Schadenverhütung
VdS 2021 Baustellen – Unverbindlicher Leitfaden für ein umfassendes Schutzkonzept
VdS 2023 Elektrische Anlagen in baulichen Anlagen mit vorwiegend brennbaren Baustoffen, Richtlinien zur Schadenverhütung
VdS 2024 Errichtung elektrischer Anlagen in Möbeln und ähnlichen Einrichtungsgegenständen, Unverbindliche Richtlinien zur Schadenverhütung
VdS 2025 Elektrische Leitungsanlagen
VdS 2046 Sicherheitsvorschriften für elektrische Anlagen bis 1000 Volt
VdS 2057 Sicherheitsvorschriften gemäß Abschnitt B § 8 AFB 2008 für elektrische Anlagen in landwirtschaftlichen Betrieben und Intensiv-Tierhaltungen
VdS 2067 Elektrische Anlagen in der Landwirtschaft, Richtlinien zur Schadenverhütung
VdS 2311 VdS-Richtlinien für Einbruchmeldeanlagen, Einbruchmeldeanlagen - Planung und Einbau
VdS 2349-1 Auswahl von Schutzeinrichtungen für den Brandschutz in elektrischen Anlagen
VdS 2349-2 EMV-gerechte Errichtung von Niederspannungsanlagen
VdS 3501 Isolationsfehlerschutz in elektrischen Anlagen mit elektronischen Betriebsmitteln - RCD und FU; Richtlinien zur Schadenverhütung
Die Vorschriften des zuständigen Stromversorgungsunternehmens. Diese gelten mit Vorrang.
Angaben zur Baustelle Lage und Transportwege
Anschlüsse
Anschlüsse des Energieversorgungsunternehmens (EVU) werden durch den Auftraggeber beim EVU beantragt.
Die Anschlussbedingungen sind vom Auftragnehmer beim EVU zu erfragen.
Anschlüsse der Telekommunikation zur Datenfernübertragung werden durch den Auftraggeber beim zuständigen Telekommunikations-Unternehmen beantragt.
Die Anschlussbedingungen sind vom Auftragnehmer beim zuständigen Telekommunikations-Unternehmen zu erfragen.
Angaben zu Stoffen und Bauteilen
Das eingebaute Material muss dem Muster entsprechen; eine Bestätigung des Musters durch den Auftraggeber ist einzuholen.
Die Lieferung von Zubehör und Ersatzteilen muss für die Dauer von zehn Jahren gesichert sein.
Alle verwendeten Kunststoffe müssen alterungs- und lichtbeständig sowie mindestens schwer entflammbar sein. Ihre Widerstandsfähigkeit gegen chemische und atmosphärische Einflüsse, gegen Wärme und Kälte, und ihr elastisches Verhalten müssen dem Verwendungszweck dauerhaft entsprechen.
Angaben zur Ausführung
Allgemeines
Vor Ausführungsbeginn hat der Auftragnehmer mit dem Auftraggeber festzulegen, wo das zu verwendende Material auf der Baustelle gelagert werden kann, um gegenseitige Störungen der am Bau beteiligten Handwerker während der Bauausführung zu vermeiden.
Wenn bauseitige Vorleistungen erforderlich sind, hat der Auftragnehmer dem Auftraggeber rechtzeitig die erforderlichen Angaben möglichst in Verbindung mit Detailzeichnungen zu übergeben
Vor der Durchführung von Stemm-, Bohr- und Einsetzarbeiten an Estrichen sowie geputzten Wänden und Decken sind Leitungen mit einem Suchgerät zu orten.
Späne vom Bohren und Fräsen sowie Reste von Schleifstaub sind sofort von den bearbeiteten Teilen zu entfernen.
Der Auftragnehmer hat sich beim Befestigen von Bauteilen an Vorsatzschalen zu vergewissern, dass durch die Befestigungsmittel keine Beschädigungen nicht sichtbarer Leitungen und Rohre entstehen.
Befestigungselemente, die im Ausnahmefall Flächendichtungen durchdringen, sind mit auf das Dichtungsmaterial abgestimmten
Abdichtungsstoffen (i.d.R. ohne Lösungsmittel) abzudichten. Im Zweifel ist Rücksprache mit der Bauleitung erforderlich.
Bevor der Auftragnehmer gemäß ATV Abschnitt 3 Stemm-, Fräs- und Bohrarbeiten mit dem Auftraggeber bzw. der Bauleitung abstimmt, muss er die geplanten Schlitze oder Durchbrüche an den betreffenden Stellen anzeichnen.
Zur Abwicklung des Bauvorhabens ist die Zusammenarbeit mit anderen Gewerken erforderlich. Dies gilt auch für die gemeinsame Nutzung von Aussparungen, Schlitzen und Kanälen.
Es sind nur die vorgesehenen Schlitze, Aussparungen, Durchbrüche zu belegen. Im Zweifel ist die Bauleitung zu konsultieren.
Das Erstellen von Schlitzen an Mauerwerk darf nur mit Mauerfräsen vorgenommen werden. Stemmarbeiten sind mit geeignetem Werkzeug unter möglichster Schonung der Bauwerke auszuführen. Es ist darauf zu achten, dass Schornsteine und Luftschächte nicht beschädigt werden, gegebenenfalls ist ein anderer Leitungsweg zu wählen.

Verteilungsanlagen, Sicherheitsschalter und sonstige zur Sicherheit dienende Betriebsmittel sind zu beschriften. Beschriftungen müssen dauerhaft angebracht sein. Eine handschriftliche Ausführung ist nicht zulässig. Alle Verteilungen müssen einen Schaltplan in einer Schaltbildtasche enthalten. Codierte Bezeichnungen sind zu erläutern.

Das Verlegen von Leerrohren und Einbauteilen, z.B. Einbautöpfe für Einbauleuchten, in Schalungen für Ortbetonbauteile hat in Abstimmung mit dem Auftragnehmer für die Betonarbeiten zu erfolgen. Die erforderliche Bereitstellung von Personal ist frühzeitig einzuplanen. Die Stoßstellen der Mantelrohre oder Kabelkanäle müssen gegen flüssigen Beton dicht sein. Schalungsstützen für Kabel oder Rohrenden müssen korrosionsgeschützt sein.
Wenn in der Leistungsbeschreibung und den Ausführungsplänen keine abweichenden Vorgaben gemacht werden, sind die allgemeinen Steckdosen 30 cm, Arbeitsplatzsteckdosen 115 cm und Lichtschalter 105 cm über dem Fertigfußboden anzubringen. Die Maße sind jeweils Achsmaße, bei senkrecht angeordneten Kombinationen für den obersten Schalter.
Für Leistungen anderer Auftragnehmer, wie z.B. Heizung, Klima, Lüftung, Sanitär, Tür-, Fenster- und Rollladenantriebe, Rauchabzugsanlagen, Fördertechnik, Verfahrenstechnik usw. sind alle erforderlichen Kabel, Leitungen und Dosen bis an die jeweilige Anschlussschnittstelle zu verlegen. Der Anschluss der betreffenden Anlagen und Geräte sowie deren Inbetriebnahme gehören zur Leistung des jeweiligen Auftragnehmers.
Leitungen
Der Auftragnehmer darf sich nicht auf die Farbkennzeichnung einer ihm unbekannten Anlage verlassen.
Bei Installationen bei Umbauten und Sanierungen, die als Bestand belassen werden, ist sorgfältig zu prüfen, welche Ader als Schutzleiter verwendet wurde. Nach Fertigstellung der Installationen sind auch sämtliche Anschlüsse der alten Anlage zu prüfen, um Verwechslungen von Außen- und Schutzleiter sowie unbefugte Eingriffe Dritter auszuschließen. Alte und neue Systeme dürfen keinesfalls in einem Rohr gemeinsam verlegt sein.
Alle Kabel, Adern und Klemmen sind deutlich, unverlierbar, übersichtlich und systematisch in Klemmkästen, Verbrauchern, Verteilungen und Plänen zu beschriften. Reservekabel und -adern sind darüber hinaus auf eigene Klemmen zu führen.
Auch für den Fall, dass Installationsrohre vor dem Betonieren mit Leitungen versehen werden, müssen die Rohre die Festigkeitsanforderungen nach DIN VDE 0100-520 erfüllen. Risiko und Beweislast für beim Betoniervorgang zerdrückte oder eingedrückte Schutz- oder Installationsrohre liegen beim Auftragnehmer.
Das Verlegen von Leerrohren und Einbauteilen, z.B. Einbautöpfe für Einbauleuchten, in Schalungen für Ortbetonbauteile hat in Abstimmung mit dem Auftragnehmer für die Betonarbeiten zu erfolgen. Die erforderliche Bereitstellung von Personal ist frühzeitig einzuplanen. Die Stoßstellen der Mantelrohre oder Kabelkanäle müssen gegen flüssigen Beton dicht sein. Schalungsstützen für Kabel oder Rohrenden müssen korrosionsgeschützt sein.
Die Verlegung der Verteilungsleitungen hat nach den Installationsplänen zu erfolgen. Abweichungen dürfen nur nach Rücksprache mit dem Auftraggeber erfolgen.
In Bereichen mit mechanischer Beanspruchung für Kabel und Leitungen sind diese in Panzerrohr zu verlegen.
Leitungen in Wänden dürfen nur horizontal oder vertikal verlegt werden, das schräg über Wandflächen verlaufende Verlegen ist unzulässig. Leitungen unter Decken müssen rechtwinklig auf Wände zulaufen. Die Installationszonen nach DIN 18015-3 sind zu beachten.
Leitungsführung und Anordnung der Betriebsmittel
Leitungen in Böden, auch in Hohl- und Doppelböden, dürfen nur parallel bzw. senkrecht zu den Wänden verlegt werden, schräg verlaufende Leitungen sind unzulässig.
Der Auftragnehmer hat für seine Zwecke installierte Kabelzugrohre, Wanddurchführungen und dergleichen mit Verbindung zum Außenbereich während der Bauausführung gegen eindringendes Wasser, Schmutz und Kleintiere sicher abzudichten.
Bei der Montage von Installationsrohren für geschlossene Verlegung ist leichtes Auswechseln bzw. Einziehen zu gewährleisten. Knicke oder enge Bögen sind nicht erlaubt. Bei größeren Längen bzw. mehr als 3 Bögen sind Zugkästen vorzusehen. Alle Leerrohre sind mit Zugdraht auszurüsten.
Stegleitungen dürfen nur verwendet werden, wenn eine andere Leitungsart wegen der vorhandenen Unter- und Deckkonstruktion nicht möglich ist und der Auftraggeber seine Einwilligung gegeben hat. Es ist eine Reserveader zusätzlich zu verlegen. Für Deckenauslässe sind spezielle Auslässe für Stegleitungen zu verwenden.
Feuchtraumleitungen auf Putz sollen mit Greif-Isolierschellen (gleicher Abstand, max. 30 cm) befestigt werden. Bei mehr als drei parallel verlaufenden Leitungen sind Registerschienen zu verwenden. Kabeldurchführungen in Decken und Wänden sind grundsätzlich durch Schutzrohre (putzbündig, abgedichtet) herzustellen. Für jede Leitung ist in der Regel ein eigenes Rohr zu verlegen. Bei senkrechter Verlegung in Schichten sind Schellen mit Druck- und Gegenwanne zu verwenden.
In Werkstätten, Lagerräumen und dergleichen sind die Leitungen bis 2,50 m über OKF durch eine offene Kunststoff- oder Stahlpanzerrohr-Umhüllung zu schützen.
Kabelträgersysteme (Kabelpritschen) sind mit Formstücken für horizontale oder vertikale Richtungsänderungen einzubauen. Gitterträger sind nur nach Absprache mit dem Auftraggeber zugelassen. Wenn in der Leistungsbeschreibung nichts Abweichendes vorgegeben wird, sind Kabelträgersysteme mit Wandkonsolen zu befestigen. Abhängungen von den Decken bedürfen der ausdrücklichen Zustimmung durch die Bauleitung.
Leitungen in Zwischendecken oder Trockenbauwänden, die nicht auf Kabelpritschen liegen, sind mit Schellen zu befestigen oder in Kunststoffrohren zu verlegen.
Bodenkanäle
Bodenkanäle und -verteilungen in Estrich mit Anforderungen an den Schallschutz dürfen keine starre Verbindung mit der Rohdecke haben. Es sind nur Nivellierschrauben mit Dämmelementen zu verwenden.
Bodenkanäle und -verteilungen im Estrich dürfen sich beim Einbringen des Estrichs nicht verformen und müssen gegen das Eindringen von Estrichmörtel oder Fließestrich gesichert sein.
Zu öffnende, mit dem Fußboden abschließende Bauteile sind während der Montagezeit gegen Verschmutzungen und Beschädigungen durch Dritte zu schützen und ggf. provisorisch zu schließen.
Alle Bauteile des Bodenkanalsystems sind auf die Nutzung der Bodenfläche abzustimmen, insbesondere auf zu erwartende Punktlasten.
Verteilungen, Dosen, Geräte
Schalter und Steckdosen, sowie Einsätze für Kombinationen müssen mit Tragringen ausgerüstet sein und sind mit Schrauben in den Isolierstoff-Unterputzdosen zu befestigen. Spreizklemmenbefestigung als alleinige Halterung ist nicht zugelassen.
Beim Anbringen von Schaltern und Steckdosen ist auf die Öffnungsrichtung der Türen zu achten.
Isolierstoffdosen und -kästen müssen mit eingepressten Metall-Gewindebuchsen für die Deckelbefestigung ausgestattet sein. Dosen und Kästen mit im Kunststoff eingeschnittenem Gewinde sind nicht zugelassen.
Im Zuge der Rohrverlegung dürfen Kästen und Dosen nicht festgegipst werden, sondern diese sind - soweit notwendig - nur behelfsmäßig zu befestigen. Erst nach Beendigung der Verputzarbeiten sind Dosen und Kästen genau putzeben zu richten und so im Mauerwerk zu befestigen, dass ein einwandfreier Sitz gewährleistet wird.
Bei Unterputzdosen und Auslässen in gefliesten Wänden ist auf den Fliesenschnitt zu achten oder durch entsprechende Verlegung eine Lagekorrektur durch den Fliesenleger im Fliesenraster zu ermöglichen.
Alle freien Kabelenden der Deckenauslässe sind mit Lüsterklemmen zu versehen. Alle Deckenauslässe sind mit Deckenhaken zu versehen, wenn in der Leistungsbeschreibung keine andere Befestigung vorgeschrieben ist oder Auslässe nicht ausdrücklich für Unterbauleuchten vorgesehen sind.
Alle Leuchten sind mit den entsprechenden Lampen bzw. Leuchtmitteln zu bestücken.

Für alle Unterverteilungen und Verteilungen sind einheitliche Schlösser vorzusehen. In Hauptverteilungen sind Schlösser nach Vorschrift des zuständigen AG einzubauen.
Auch bauseits gelieferte Motorschutzgeräte müssen auf die Nennstromstärke des jeweils zu schützenden Motors eingestellt werden. Die Überprüfung der Relais hat nach Vorschrift der Herstellerfirma zu erfolgen.
Leitungsquerschnitte
Alle Kabel und Leitungen sind gemäß des Betriebsstroms, des maximal zulässigen Spannungsabfalls,
den Abschaltbedingungen und der Selektivität zu bemessen.

Installationsgeräte
Bei den Installationsgeräten ist ein einheitliches Programm des gewählten Fabrikates anzubieten.
Vorgaben:
Wippschalter 10 A
Steckdosen 16 A
Bei Feuchtraumgeräten: Schutzart IP 44, Gehäuse aus Kunststoff, Verbindungsklemmen nach VDE 0632 mit Beschriftungsfeld, Schalter und Taster mit Beleuchtung nach ArbStättVo bzw. mit Kontrolllicht.
Alle Gerate sind mit Schrauben zu befestigen (keine Spreizkrallenbefestigung), Abdeckungen quadratische Form.
Gerätekombinationen werden waagerecht angeordnet, an Türen senkrecht. Bei mehreren Geräten sind Kombinationsabdeckrahmen zu verwenden.
In gefliesten Räumen sind die Installationsgeräte auf Kreuzfuge zu setzen. Alle Geräte für 250 V
Nennspannung, Installationsschalter 10 A Nennstrom, Netzsteckdosen 16 A Nennstrom. In Wänden mit Brandschutzanforderungen sind Installationsgeräte nur mit vom Wandsystemanbieter zugelassenen Maßnahmen zu installieren.
In Räumen mit Aufputz-Installation ist Feuchtrauminstallationsmaterial zu verwenden.

Schaltanlagen und Verteiler
Alle Schaltanlagen und Verteiler sind bis zu den Abgangsklemmen, N- und PE-Klemmen als Trennklemmen, fertig bestückt und verdrahtet anzubieten.
Aufbau- und Übersichtsschaltpläne sind der gelieferten Anlage beizulegen (Schaltplantaschen im Schrank). Zusätzlich erfolgt die Übergabe einfach in Papier und als pdf-Datei im Rahmen der Dokumentation.
Verteilungen sind dauerhaft mit der Verteilerkennzeichnung zu bezeichnen.
Die Dimensionierung der Verteiler erfolgt durch den Auftragnehmer. Die Forderungen der DlN VDE 0100 (z.B. Einhaltung der erforderlichen Spannungsabfälle, Abschaltbedingungen, sowie der Selektivitätsberechnung) sind einzuhalten.
Die Verteilerbestückung ist nach folgenden Mindestforderungen auszulegen:
- Einbaugeräte bis 63 A mit Tragschienenbefestigung
- Leitungsschutzschalter mit Schaltvermögen 6 / 10 kA, entsprechend der anstehenden Kurzschlussströme, Selektivitätsklasse 3
- Nennstrom der NH- und D-Sicherungen entsprechend Kabelquerschnitt
- Betätigungsspannung der Schütze, Relais, Fernschalter nach Bedarf
- Schaltgeräte nach DlN VDE 0660
- Schütze in Gebrauchskategorie AC 1
- RCD-Schutzschalter für Wechsel- und pulsierende Gleichfehlerströme nach DIN 0664, kurzschlussfest bis 10 kA
- Alle Sicherungsabgänge sind schaltbar auszuführen
- Überspannungsschutz in der jeweiligen Kategorie (NSHV=Typ1, UV=Typ2)

Die Verteilungen sind nach folgenden Grundsätzen auszuführen:
1. Alle Verteilungen müssen nach den gleichen verdrahtungs- und konstruktionstechnischen Prinzipien gebaut werden.
2. Für Geräteeinbauten sind einheitliche Fabrikate zu verwenden.
3. Berührungssichere Abdeckungen aller Geräteeinbauten, auch in den Türen.
4. Türen mit innenliegenden Scharnieren und flexiblem Schutzleiteranschluss.
5. Verdrahtung in abgedeckten Kunststoffkanälen.
6. Alle Feldabdeckungen sind mit Abhebegriffen zu versehen.
7. Die NSHV erhält Türen, die für den Einbau von Profilzylindern geeignet sind.
8. Jeder Einbauraum ist entsprechend den verschiedenen Versorgungsgruppen, Spannungsarten und Einbaugeräten abzuschotten und abzudecken.
9. Einbauteile sind, einschließlich Hilfs- und Steuerkontakten, auf Reihenklemmen zu verdrahten.
10. Für die Aufbewahrung des Schaltplans (DIN A4 gefaltet) ist in den Verteilungen eine Plantasche anzubringen.
11. Es sind zu bezeichnen:
- Die Verteilerfelder (außen)
- Alle Einbaugeräte wie NH-Sicherungen, Schalter, Instrumente etc.
- Sicherungsautomaten
12. Lackschäden, die bis zur Übergabe entstehen, sind durch den AN zu beseitigen.

Brandschutz
Für alle Brandschutzmaßnahmen gelten die einschlägigen Rechtsvorschriften des Landes, die DIN und VDE - Normen.Die Verordnung über den Bau von Betriebsräumen für elektrische Anlagen (Elt Bau VO).
Die Muster-Leitungsanlagen-Richtlinie MLAR Fassung 10.2.2015 in Verbindung mit der Landesbauordnung
und Auflagen aus der Baugenehmigung.
Zugelassen sind nur solche Systeme, deren Wirksamkeit durch einen anerkannten Prüfbescheid nachgewiesen
werden kann. Der Anbieter ist verpflichtet, die amtlichen Nachweise für die von ihm angebotenen
Brandschutzmaßnahmen vorzulegen.

Blitzschutzanlage
Es ist eine Blitzschutzanlage gemäß DIN EN 62305 und DIN VDE 0185 zu errichten.

Innenraumbeleuchtung:
Die Innenraumbeleuchtung ist nach DIN 5035, DIN EN 12461 und DIN 12665 sowie der Arbeitsstättenrichtlinie
(u.a. ASR 7/3) auszulegen.
Alle Leuchten (Flure, Garagen, Eingangsbereiche) sind komplett verdrahtet, einschließlich Leuchtmittel,
Starter, Fassungen, Kompensationskondensator und sonstigen nicht gesondert beschriebenem Zubehör-
und Montageteilen betriebsfertig montiert anzubieten.
Werden mehrere Leuchten in Schaltgruppen zusammengefasst, sind sie automatisch für Durchgangsverdrahtung
vorzusehen.
Langfeldleuchten müssen für Lichtbandanordnung geeignet sein und mit den erforderlichen Klemmen und mit der entsprechenden Verdrahtung ausgerüstet sein.

Außenbeleuchtung:
Für die Außenbeleuchtung ist das Leitungsnetz einschließlich aller Nebenarbeiten anzubieten:
Kabelgrabentiefe 0,8 m, Erdaushub einschließlich Abtransport des überschüssigen Erdreiches, Kabelsandbett,
Kabelabdeckhauben, Kabelkennband, Verfüllen. Das Verfüllen der Kabelgräben erfolgt lagenweise in Lagen zu 20 cm unter normgerechtem Verdichten. Unter Wegen und Straßen ist das Kabel in Schutzrohr zu verlegen.
Bei der Montage der Außenleuchten sind die betriebsfertige Montage der Leuchten, die Verdrahtung
der Leuchten und Masten, der Anschluss der Leuchten einschl. Anschlusskasten und Klemmen, Hebezeuge,
Bühnen und Montagematerial mit einzukalkulieren.

Genehmigungen und Abnahmen:
Dem AN obliegt die rechtzeitige Vorlage aller erforderlichen Genehmigungsunterlagen beim Verteilungsnetzbereiber
(VNB). Sofern Abnahmen durch technische Organisationen (TÜV, VNB, etc.) gesetzlich vorgeschrieben sind, sind diese von dem AN zu veranlassen. Die Kosten für diese Abnahmen sind im Leistungsumfang einzukalkulieren.

Inhalt der Schlussdokumentation:
Vor Endabnahme der Baumaßnahme hat der Auftragnehmer für die Elektroanlage eine komplette Schlussdokumentation zur Verfügung zu stellen, aus denen die Ausführung der Elektroinstallation hervorgeht. Sie ist 2-fach in A4-Ordnern und auf Datenträger (pdf-Dateien) zu übergeben.

Angaben zur Abrechnung
Die Abrechnung gemäß Abschnitt 5.2 ATV DIN 18382 bzw. Abschnitt 5.2.1 ATV DIN 18386 bezieht sich auf die tatsächlich nach technischen Erfordernissen verlegten Leitungen, Rohre und Kanäle und dergleichen. Über die technischen Erfordernisse hinausgehende und damit unnötige Längen und dadurch verursachte unwirtschaftliche Verlegung gehen zu Lasten des Auftragnehmers.
Wenn keine Abrechnung gemäß Abschnitt 5 ATV DIN 18299 nach Zeichnung möglich ist, ist ein baubegleitendes und prüfbares Aufmaß zu erstellen, das unaufgefordert und rechtzeitig vor Verdeckung der Leistungen durch nachfolgende Leistungen der Bauleitung zur Prüfung vorzulegen.
Ein prüfbares Aufmaß erfordert die eindeutige Zuordnung der Maße zu den Positionen des Leistungsverzeichnisses, gegliedert nach Räumen, Anlagenteilen, Leitungssträngen und dergleichen, in Verbindung mit vorzulegenden Aufmaßzeichnungen, so dass alle Maße problemlos nachvollziehbar sind.
Sonstige Angaben
Der Auftragnehmer hat dafür Sorge zu tragen, dass während der Ausführung seiner Leistungen immer mindestens ein fließend deutsch sprechender Mitarbeiter seiner Firma auf der Baustelle anwesend ist.
Zu den auf der Baustelle vorzuhaltenden Ausführungsunterlagen zählt neben den Ausführungsplänen auch eine Ausfertigung dieser Leistungsbeschreibung.

## 2025-006_NeWi_KG440-450
Datum: 09.02.2026

### 1 440 Starkstromanlagen

#### 1.1 KG 442 Eigenstromanlagen

##### 1.1.1 442.1 PV-Anlage Vorhaltung

**1.1.1.1 Vorhaltung PV-Anlage**
Vorhaltung PV-Anlage
Alu-Leerrohr geschlossene Verlegung Technikraum bis Dachgeschoss DN 50
inkl. Klein-, Isolier- und Befestigungsmaterial
liefern und montieren.
Menge: 1,000 St

#### 1.2 443 Niederspannungsschaltanlagen

##### 1.2.1 443.1 NSHV Unterverteilungen

**1.2.1.1 Prüfung/Anpassung Bestands-Zählerplatz**
Prüfung/Anpassung Bestands-Zählerplatz
Prüfung und Anpassung der Bestands-Zählerplätze
mit
1 St. Prüfung/Abstimmung mit EVU zur Zählertausch
ggf.
1 St. Beantragung und Setzung Zähler

liefern, montieren und betriebsfertig anschließen.
Menge: 1,000 St

**1.2.1.2 NSHV**
NSHV
bestehend aus
Standschrank
IP55,
Schutzklasse II,
HxBxT: 1950x800x275 mm (inkl. Sockel),
Lastschalter 3-polig, 250A,
Überspannungsableiter Typ 2, TN-S, bis 315A,
Sammelschienensystem 250A, 5-polig
inkl. 4 Sätze NH000-Sicherungslasttrennschalter, 3-polig,
inkl. 3 Stück NH000 63 A Sicherungseinsatz
inkl. 1 Stück NH000 100 A Sicherungseinsatz
max. 100A, Anschluss unten, 60 mm SSS
komplett verdrahtet und bestückt
einschließlich Aufmaß und Planungs- und Zeichnungsarbeiten

inkl. Klein-, Isolier- und Befestigungsmaterial
liefern, montieren und betriebsfertig anschließen.
Menge: 1,000 St

#### 1.3 444 Niederspannungsinstallationsanlagen

##### 1.3.1 444.2 Kabel- und Leitungen

*Hinweis: Vorbemerkungen Kabel und Leitungen*
Vorbemerkungen Kabel und Leitungen
Alle nachstehend aufgeführten Kabel sind frei Baustelle zu liefern und betriebsfertig zu verlegen.
Beidseitige Anschlüsse in Verteilern, Schaltern und Steckdosen, sowie in Abzweigdosen und -kästen sind mit auszuführen und durch die Einheitspreise der jeweiligen Geräte abgegolten.

**1.3.1.1 NYM-J 5x16 mm²**
NYM-J 5x16 mm²
auf vorhandene Pritschen und Wannen (5 %),oder in offene Kanäle, vorhandene Rohre, in vorhandene Mauerschlitze (10 %) oder mit vorhandenen Schellen oder Bügelschellen mit Gegenwanne auf Ankerschiene (10 %) oder auf dem Rohfußboden (45 %) oder in vorhandene Leerrohre einziehen (30 %).
inkl. Klein-, Isolier- und Befestigungsmaterial  in Teillängen
komplett liefern und betriebsfertig verlegen und anschließen.
Menge: 25,000 m

**1.3.1.2 wie vor, jedoch NYM-J 5x10 mm²**
Menge: 50,000 m

**1.3.1.3 wie vor, jedoch NYM-J 5x6 mm²**
Menge: 900,000 m

**1.3.1.4 wie vor, jedoch NYM-J 5x4 mm²**
Menge: 100,000 m

**1.3.1.5 wie vor, jedoch NYM-J 5x2,5 mm²**
Menge: 500,000 m

**1.3.1.6 wie vor, jedoch NYM-J 5x1,5 mm²**
Menge: 1600,000 m

**1.3.1.7 wie vor, jedoch NYM-J 3x4 mm²**
wie vor, jedoch NYM-J3x4 mm²
Menge: 1,000 m

**1.3.1.8 wie vor, jedoch NYM-J 3x2,5 mm²**
Menge: 1,000 m

**1.3.1.9 wie vor, jedoch NYM-J 3x1,5 mm²**
Menge: 1100,000 m

##### 1.3.2 443.2 Unterverteilungen

**1.3.2.1 Feldverteiler UP 144PLE**
Feldverteiler UP 144PLE
Feldverteiler UP/HW zertifiziert nach DIN EN 61 439-1/-3
zum Einbau von Geräten bis 125 A,
Luft- und Kriechstrecken nach DIN EN 60664-1,
Schutzart IP30.
Bestehend aus Schrank, Blendrahmen und Stahlblechtür,
pulverbeschichtet in RAL 9010 (reinweiß).
Komplettverteiler mit Einbausatz bestückt
mit profilierten Tragschienen,
7,5mm hohen Hutschienen
in 125 mm Mittenabstand und
passenden Berührungsschutzabdeckungen (SKII) aus Kunststoff,
Leitungseinführungen oben/unten durch herausnehmbare
Kunststoffflanschplatten mit Vorprägungen und integrierte
Kabelzugentlastung.
Seitlich und hinten ausschlagbare Leistungseinführungen.
Tür mit innenliegenden justierbaren Scharnieren und einem
Öffnungswinkel von 110°.
Türen rechts und links anschlagbar,
werkzeuglos wechselbarer Türanschlag.
Türverschluss serienmäßig mit Vorreiber und Klappgriff plombierbar.
Ab Schrankbreite 800 mm (3-feldig) zweitüriger Aufbau.
Rechte Türen maximal 2 Felder breit.
Bei Doppeltür mit Stangenverschluss.
Blendrahmen Tiefe bzw. Überstand 13 mm.
Hinweise: Austauschbare Schließsysteme möglich.
Montage auf: Unterputz
Hohlwand
Anzahl der Schienen: 12
Anzahl Reihen: 6
Anzahl Felder: 2
Anzahl Module: 144
Höhe: 1003 mm
Breite: 603 mm
Tiefe: 125 mm
Anzahl Schranktüren: 1
Ausführung des Handgriffes: Klinke
Werkstoff: Stahl
Schutzklasse: Schutzklasse II
Stoßfestigkeit IK: IK09
IP-Klasse: IP30
Halogenfrei: Nein
Schließungstyp: Ohne Schloss
inkl. Klein-, Isolier- und Befestigungsmaterial
liefern, montieren und betriebsfertig anschließen.
Menge: 2,000 St

**1.3.2.2 Feldverteiler UP 120PLE**
Feldverteiler UP 120PLE
Feldverteiler UP/HW zertifiziert nach DIN EN 61 439-1/-3
zum Einbau von Geräten bis 125 A,
Luft- und Kriechstrecken nach DIN EN 60664-1,
Schutzart IP30.
Bestehend aus Schrank, Blendrahmen und Stahlblechtür,
pulverbeschichtet in RAL 9010 (reinweiß).
Komplettverteiler mit Einbausatz bestückt mit profilierten Tragschienen,
7,5mm hohen Hutschienen in 125 mm Mittenabstand und
passenden Berührungsschutzabdeckungen (SKII) aus Kunststoff,
Leitungseinführungen oben/unten durch herausnehmbare
Kunststoffflanschplatten mit Vorprägungen und integrierte Kabelzugentlastung. Seitlich und hinten ausschlagbare Leistungseinführungen.
Tür mit innenliegenden justierbaren Scharnieren und einem
Öffnungswinkel von 110°.
Türen rechts und links anschlagbar, werkzeuglos wechselbarer Türanschlag. Türverschluss serienmäßig mit Vorreiber und Klappgriff plombierbar.
Ab Schrankbreite 800 mm (3-feldig) zweitüriger Aufbau.
Rechte Türen maximal 2 Felder breit.
Bei Doppeltür mit Stangenverschluss.
Blendrahmen Tiefe bzw. Überstand 13 mm.
Hinweise: Austauschbare Schließsysteme möglich.
Montage auf: Unterputz
Hohlwand
Anzahl der Schienen: 10
Anzahl Reihen: 5
Anzahl Felder: 2
Anzahl Module: 120
Höhe: 853 mm
Breite: 603 mm
Tiefe: 125 mm
Anzahl Schranktüren: 1
Ausführung des Handgriffes: Klinke
Werkstoff: Stahl
Schutzklasse: Schutzklasse II
Stoßfestigkeit IK: IK09
IP-Klasse: IP30
Halogenfrei: Nein
Schließungstyp: Ohne Schloss
inkl. Klein-, Isolier- und Befestigungsmaterial
liefern, montieren und betriebsfertig anschließen.
Menge: 2,000 St

*Hinweis: Vorbemerkung Reiheneinbaugeräte in Unterverteilungen*
Bei Einbaugeräten für Installationsverteiler und Schaltanlagen jeweils eine einheitliche Bauform eines Fabrikates verwenden.
Die Kosten für anteilige Verdrahtungskanäle, Verdrahtung, Hilfs- und Verbindungsschienen in Installationskleinverteilern, Zählerplätzen, Installationsverteilern, Schaltanlagen und Rangierverteilern sind mit den Einheitspreisen abgegolten.

**1.3.2.3 Lasttrennschalter Hauptschalter 3polig 690 VAC AC-21 125 A**
Lasttrennschalter Hauptschalter 3polig 690 VAC AC-21 125 A
Lasttrennschalter DIN EN IEC 60947-3 (VDE 0660-107),
als Hauptschalter,
gekapselt, 3-polig,
Bemessungsbetriebsspannung 690 V AC,
in Festeinbautechnik,
mit Handantrieb,
zur Montage auf Tragschiene DIN EN 60715 (VDE 0660-520),
fingersicher DIN EN 50274 (VDE 0660-514),
Gebrauchskategorie AC-21,
Bemessungsbetriebsstrom 125 A,
Gehäuse aus Kunststoff.
inkl. Klein-, Isolier- und Befestigungsmaterial
liefern, montieren und betriebsfertig anschließen.
Menge: 1,000 St

**1.3.2.4 Lasttrennschalter Hauptschalter 3polig 690 VAC AC-21 63 A**
Lasttrennschalter Hauptschalter 3polig 690 VAC AC-21 63 A
Lasttrennschalter DIN EN IEC 60947-3 (VDE 0660-107),
als Hauptschalter,
gekapselt,
3-polig,
Bemessungsbetriebsspannung 690 V AC,
in Festeinbautechnik,
mit Handantrieb,
zur Montage auf Tragschiene DIN EN 60715 (VDE 0660-520),
fingersicher DIN EN 50274 (VDE 0660-514),
Gebrauchskategorie AC-21,
Bemessungsbetriebsstrom 63 A,
Gehäuse aus Kunststoff.
inkl. Klein-, Isolier- und Befestigungsmaterial
liefern, montieren und betriebsfertig anschließen.
Menge: 3,000 St

**1.3.2.5 Überspannungsschutzgerät Typ 2 Reiheneinbau**
Überspannungsschutzgerät DIN EN 61643-11 (VDE 0675-6-11),
Nennableitstoßstrom min.5 kA je Leiter
TN-S-System
Schutzpegel 1,5kV
leckstromfrei, Typ 2,
Einbauort in Verteilungsstromkreisen,
Komplettbauweise,
als Reiheneinbaugerät,
inkl. Klein-, Isolier- und Befestigungsmaterial
liefern, montieren und betriebsfertig anschließen.
Menge: 4,000 St

*Hinweis: Für die folgenden Positionen gilt:*
Verteilereinbauten
Für die folgenden Positionen gilt:
Kosten für Verteilungseinbauten der nachfolgend beschriebenen Reiheneinbaugeräte in v.g. Verteilungs-Positionen.

Reiheneinbaugerät einschließlich allen erforderlichen Kleinmaterials wie Reihenklemme, Kammschienen und Verdrahtung liefern und betriebsfertig auf
Abgangsklemmen verdrahten und montieren.

Betriebsfertige Montage der abgehenden Stromkreisleitungen in der Verteilung.

**1.3.2.6 Leitungsschutzschalter 1pol. B 6 A**
Leitungsschutzschalter 1pol. B 6 A
1 Leitungsschutzschalter, 1-polig nach DIN 43 880
VDE 0641 Teil 11/CEE 19
Bemessungsisolationsspannung: 400 V AC,
Bemessungskurzschlußausschaltvermögen : 10 kA,
B-Auslösecharakteristik : 3 bis 5 x
In Bemessungsbetriebsstrom : 6 A
fingersicher nach DIN VDE 0106 Teil 100
inkl. Klein-, Isolier- und Befestigungsmaterial
liefern, montieren und betriebsfertig anschließen.
Menge: 1,000 St

**1.3.2.7 Leitungsschutzschalter 1pol. B 10 A**
Leitungsschutzschalter 1pol. B 10 A
1 Leitungsschutzschalter, 1-polig nach DIN 43 880
VDE 0641 Teil 11/CEE 19
Bemessungsisolationsspannung: 400 V AC,
Bemessungskurzschlußausschaltvermögen : 10 kA,
B-Auslösecharakteristik : 3 bis 5 x
In Bemessungsbetriebsstrom : 10 A
fingersicher nach DIN VDE 0106 Teil 100
inkl. Klein-, Isolier- und Befestigungsmaterial
liefern, montieren und betriebsfertig anschließen.
Menge: 1,000 St

**1.3.2.8 Leitungsschutzschalter 1pol. B 16 A**
Leitungsschutzschalter 1pol. B 16 A
1 Leitungsschutzschalter, 1-polig nach DIN 43 880
VDE 0641 Teil 11/CEE 19
Bemessungsisolationsspannung: 400 V AC,
Bemessungskurzschlußausschaltvermögen : 10 kA,
B-Auslösecharakteristik : 3 bis 5 x
In Bemessungsbetriebsstrom : 16 A
fingersicher nach DIN VDE 0106 Teil 100
liefern, montieren und betriebsfertig anschließen.
Menge: 8,000 St

**1.3.2.9 Leitungsschutzschalter 1pol. B 25 A**
Leitungsschutzschalter 1pol. B 25 A
1 Leitungsschutzschalter, 1-polig nach DIN 43 880
VDE 0641 Teil 11/CEE 19
Bemessungsisolationsspannung: 400 V AC,
Bemessungskurzschlußausschaltvermögen : 10 kA,
B-Auslösecharakteristik : 3 bis 5 x
In Bemessungsbetriebsstrom : 25 A
fingersicher nach DIN VDE 0106 Teil 100
inkl. Klein-, Isolier- und Befestigungsmaterial
liefern, montieren und betriebsfertig anschließen.
Menge: 1,000 St

**1.3.2.10 Leitungsschutzschalter 1pol. C 16 A**
Leitungsschutzschalter 1pol. C 16 A
1 Leitungsschutzschalter, 1-polig nach DIN 43 880
VDE 0641 Teil 11/CEE 19
Bemessungsisolationsspannung: 400 V AC,
Bemessungskurzschlußausschaltvermögen : 10 kA,
B-Auslösecharakteristik : 3 bis 5 x
In Bemessungsbetriebsstrom : 16 A
fingersicher nach DIN VDE 0106 Teil 100
inkl. Klein-, Isolier- und Befestigungsmaterial
liefern, montieren und betriebsfertig anschließen.
Menge: 1,000 St

**1.3.2.11 Leitungsschutzschalter 3pol. B 16 A**
Leitungsschutzschalter 3pol. B 16 A
1 Leitungsschutzschalter, 3-polig nach DIN 43 880
VDE 0641 Teil 11/CEE 19
Bemessungsisolationsspannung: 400 V AC,
Bemessungskurzschlußausschaltvermögen : 10 kA,
B-Auslösecharakteristik : 3 bis 5 x
In Bemessungsbetriebsstrom : 16 A
fingersicher nach DIN VDE 0106 Teil 100
inkl. Klein-, Isolier- und Befestigungsmaterial
liefern, montieren und betriebsfertig anschließen.
Menge: 2,000 St

**1.3.2.12 Leitungsschutzschalter 3pol. B 20 A**
Leitungsschutzschalter 3pol. B 20 A
1 Leitungsschutzschalter, 3-polig nach DIN 43 880
VDE 0641 Teil 11/CEE 19
Bemessungsisolationsspannung: 400 V AC,
Bemessungskurzschlußausschaltvermögen : 10 kA,
B-Auslösecharakteristik : 3 bis 5 x
In Bemessungsbetriebsstrom : 20 A
fingersicher nach DIN VDE 0106 Teil 100
inkl. Klein-, Isolier- und Befestigungsmaterial
liefern, montieren und betriebsfertig anschließen.
Menge: 1,000 St

**1.3.2.13 Leitungsschutzschalter 3pol. C 32 A**
Leitungsschutzschalter 3pol. C 40 A
1 Leitungsschutzschalter, 3-polig nach DIN 43 880
VDE 0641 Teil 11/CEE 19
Bemessungsisolationsspannung: 400 V AC,
Bemessungskurzschlußausschaltvermögen : 10 kA,
B-Auslösecharakteristik : 3 bis 5 x
In Bemessungsbetriebsstrom : 40 A
fingersicher nach DIN VDE 0106 Teil 100
inkl. Klein-, Isolier- und Befestigungsmaterial
liefern, montieren und betriebsfertig anschließen.
Menge: 1,000 St

**1.3.2.14 Leitungsschutzschalter 3pol. C 40 A**
Leitungsschutzschalter 3pol. C 40 A
1 Leitungsschutzschalter, 3-polig nach DIN 43 880
VDE 0641 Teil 11/CEE 19
Bemessungsisolationsspannung: 400 V AC,
Bemessungskurzschlußausschaltvermögen : 10 kA,
B-Auslösecharakteristik : 3 bis 5 x
In Bemessungsbetriebsstrom : 40 A
fingersicher nach DIN VDE 0106 Teil 100
inkl. Klein-, Isolier- und Befestigungsmaterial
liefern, montieren und betriebsfertig anschließen.
Menge: 1,000 St

**1.3.2.15 Leitungsschutzschalter 3pol. C 50 A**
Leitungsschutzschalter 3pol. C 50 A
1 Leitungsschutzschalter, 3-polig nach DIN 43 880
VDE 0641 Teil 11/CEE 19
Bemessungsisolationsspannung: 400 V AC,
Bemessungskurzschlußausschaltvermögen : 10 kA,
B-Auslösecharakteristik : 3 bis 5 x
In Bemessungsbetriebsstrom : 50 A
fingersicher nach DIN VDE 0106 Teil 100
inkl. Klein-, Isolier- und Befestigungsmaterial
liefern, montieren und betriebsfertig anschließen.
Menge: 1,000 St

**1.3.2.16 Kompakt FI/LS Schalter 10 A/0,03**
Fehlerstrom-Leitungsschutzschalter nach DIN EN 61009-1 (VDE 0664-20)
mit Klemme, am Abgang bis 20 A und am Zugang bis 63 A,
blaue Test-Taste und Fehlerstromanzeige.
Einfache Einzelentnahme aus dem Phasenschienenverbund.
Geeignet zum nachträglichen Anbau von Zusatzeinrichtungen. Beschriftungsmöglichkeit direkt am Gerät.
Polart: 1P+N
Auslösecharakteristik: B
Nennstrom: 10 A
Bemessungsfehlerstrom Idn: 30 mA
Typ des Fehlerstromschutzes: A
Bemessungsschaltvermögen Icn nach IEC 60898-1: 6 kA
Isolationsspannung Ui: 500 V
Stoßspannungsfestigkeit Uimp: 4000 V
Gesamtverlustleistung unter Nennstrom: 3,4 W
Frequenz: 50 - 50 Hz
Anschlussquerschnitt des Eingangs mit Schrauben,
bei flexiblem Leiter: 1,5 - 4,0 mm²
Anschlussquerschnitt des Eingangs mit Schrauben,
bei massivem Leiter: 1,5 - 4,0 mm²
inkl. Klein-, Isolier- und Befestigungsmaterial
liefern, montieren und betriebsfertig anschließen.
Menge: 22,000 St

**1.3.2.17 Kompakt FI/LS Schalter 16 A/0,03**
Fehlerstrom-Leitungsschutzschalter nach DIN EN 61009-1 (VDE 0664-20)
mit Klemme, am Abgang bis 20 A und am Zugang bis 63 A,
blaue Test-Taste und Fehlerstromanzeige. Einfache
Einzelentnahme aus dem Phasenschienenverbund.
Geeignet zum nachträglichen Anbau von Zusatzeinrichtungen. Beschriftungsmöglichkeit direkt am Gerät.
Polart: 1P+N
Auslösecharakteristik: B
Nennstrom: 16 A
Bemessungsfehlerstrom Idn: 30 mA
Typ des Fehlerstromschutzes: A
Bemessungsschaltvermögen Icn nach IEC 60898-1: 6 kA
Isolationsspannung Ui: 500 V
Stoßspannungsfestigkeit Uimp: 4000 V
Gesamtverlustleistung unter Nennstrom: 5,20 W
Frequenz: 50 - 50 Hz
Anschlussquerschnitt des Eingangs mit Schrauben,
bei flexiblem Leiter: 1,5 - 4,0 mm²
Anschlussquerschnitt des Eingangs mit Schrauben,
bei massivem Leiter: 1,5 - 4,0 mm²
inkl. Klein-, Isolier- und Befestigungsmaterial
liefern, montieren und betriebsfertig anschließen.
Menge: 51,000 St

**1.3.2.18 FI-Schalter 4pol. 40 A/0,03**
FI-Schalter 4pol. 40 A/0,03
1 4-pol. Fehlerstrom-Schutzschalter nach
VDE 0664, Teil 1/10.85
für Wechsel- und pulsierende Gleichfehlerströme,
stossstromfest bis 250 A,
kurzschlussfest bis 6 kA
Nennstrom : 40 A Nennfehlerstrom : 0.03 A
inkl. Klein-, Isolier- und Befestigungsmaterial
liefern, montieren und betriebsfertig anschließen.
Menge: 2,000 St

**1.3.2.19 Dämmerungsschalter 230 V AC**
Dämmerungsschalter 230 V AC
mit Schaltuhr mit Synchronantrieb,
für Montage auf Tragschiene DIN EN 60715 (VDE 0660-520),
mit Fernmesselement,
Schaltleistung 2200 W,
Einstellbereich 3 bis 2000 lx,
Mindesteinschaltverzögerung 60 s,
Mindestausschaltverzögerung 60 s,
Belastbarkeit 10 A, 230 V AC.
inkl. Klein-, Isolier- und Befestigungsmaterial
liefern, montieren und betriebsfertig anschließen.
Menge: 1,000 St

**1.3.2.20 Hilfsschalter zum Anbau an Leitungsschutzschalter**
Hilfsschalter zum Anbau an Leitungsschutzschalter
1S+1Ö, 6 A
inkl. Klein-, Isolier- und Befestigungsmaterial
liefern, montieren und betriebsfertig anschließen.
Menge: 1,000 St

**1.3.2.21 Schaltschütz 3-polig, mit Hilfskontakt Schließer + Öffner**
Schaltschütz 3-polig, mit Hilfskontakt Schließer + Öffner
Leistung: 22 kW, AC-3, 400 V
Strom: 100 A, AC-1; 50 A, AC-3
Betätigungsspannung: 230 V, AC
inkl. Klein-, Isolier- und Befestigungsmaterial
liefern, montieren und betriebsfertig anschließen.
Menge: 1,000 St

**1.3.2.22 Installationsschütz brummfrei 25 A, 4 Schließer**
Installationsschütz brummfrei 25 A, 4 Schließer
Betätigungsspannung: 230 V, AC
inkl. Klein-, Isolier- und Befestigungsmaterial
liefern, montieren und betriebsfertig anschließen.
Menge: 1,000 St

##### 1.3.3 444.3 Verlegesysteme

**1.3.3.1 Kabelrinne gelocht Stahl bandverz H 60 mm B 200 mm**
Kabelrinne für Kabelträgersystem DIN EN 61537 (VDE 0639),
gelocht,
mit einem Trennsteg,
aus bandverzinktem Stahl DIN EN 10346,
Dicke 0,9 mm,
Seitenhöhe mind. 60 mm,
Breite mind. 200 mm,
Arbeitshöhe des Montageortes bis 3,5 m
über der Standfläche des hierfür erforderlichen Gerüstes.
inkl. Formteile, Bögen, Ecken, T-Stücke
inkl. Deckenstiele, Wandausleger, Gewindestangen
inkl. Klein-, Isolier- und Befestigungsmaterial
liefern, montieren und betriebsfertig anschließen.
Menge: 20,000 m

**1.3.3.2 Kabelrinne gelocht Stahl bandverz H 60 mm B 100 mm**
Kabelrinne für Kabelträgersystem DIN EN 61537 (VDE 0639),
gelocht,
mit einem Trennsteg,
aus bandverzinktem Stahl DIN EN 10346,
Dicke 0,9 mm,
Seitenhöhe mind. 60 mm,
Breite mind. 100 mm,
Arbeitshöhe des Montageortes bis 3,5 m
über der Standfläche des hierfür erforderlichen Gerüstes.
inkl. Klein-, Isolier- und Befestigungsmaterial
liefern, montieren und betriebsfertig anschließen.
Menge: 25,000 m

**1.3.3.3 Steigleiter gelocht Stahl bandverz H 35 mm B 200 mm**
Steigleiter, gelocht, Sprossenabstand 300 mm,
mit einem Trennsteg,
aus bandverzinktem Stahl DIN EN 10346,
Dicke 0,9 mm,
Seitenhöhe mind. 35 mm,
Breite mind. 200 mm.
inkl. Klein-, Isolier- und Befestigungsmaterial
liefern, montieren und betriebsfertig anschließen.
Menge: 12,000 m

**1.3.3.4 Ankerschiene TA Stahl verz Profil 28/15 einbauen**
Ankerschiene TA aus Stahl feuerverzinkt,
kaltgewalzt, Profil 28/15, einbauen.
inkl. Klein-, Isolier- und Befestigungsmaterial
liefern, montieren und betriebsfertig anschließen.
Menge: 10,000 m

**1.3.3.5 Bügelschelle 1-fach**
Bügelschelle 1-fach
passend zu allen C-Profilschienen,
Spannbereich: 28-34 mm
Schelle und Schraube aus tauchverzinktem Stahl,
Druckwanne aus Polypropylen, halogenfrei,
Farbe lichtgrau RAL 7035,
komplett, einschl. Gegenwanne
inkl. Klein-, Isolier- und Befestigungsmaterial
liefern, montieren und betriebsfertig anschließen.
Menge: 30,000 St

**1.3.3.6 Bügelschelle 2-fach**
Bügelschelle 2-fach
passend zu allen C-Profilschienen,
Spannbereich: 28-34 mm
Schelle und Schraube aus tauchverzinktem Stahl,
Druckwanne aus Polypropylen, halogenfrei,
Farbe lichtgrau RAL 7035,
komplett, einschl. Gegenwanne
inkl. Klein-, Isolier- und Befestigungsmaterial
liefern, montieren und betriebsfertig anschließen.
Menge: 20,000 St

**1.3.3.7 Bügelschelle 3-fach**
Bügelschelle 3-fach
passend zu allen C-Profilschienen,
Spannbereich: 28-34 mm
Schelle und Schraube aus tauchverzinktem Stahl,
Druckwanne aus Polypropylen, halogenfrei,
Farbe lichtgrau RAL 7035,
komplett, einschl. Gegenwanne
inkl. Klein-, Isolier- und Befestigungsmaterial
liefern, montieren und betriebsfertig anschließen.
Menge: 12,000 St

**1.3.3.8 Gerätedose Kunststoff Durchm. 60 mm T 40 mm**
Gerätedose DIN EN IEC 60670-1 (VDE 0606-1) und DIN 49073,
aus Kunststoff, Durchmesser 60 mm, Tiefe 40 mm,
mit Schrauben,
Aufputz, in Wärmedämm-Verbundsystem.
inkl. Klein-, Isolier- und Befestigungsmaterial
liefern und betriebsfertig montieren.
Menge: 2,000 St

**1.3.3.9 Kabelsammelhalterung (für 30 Kabel)**
Kabelsammelhalterung (für 30 Kabel)
für bis zu 30 Leitungen
inkl. Klein-, Isolier- und Befestigungsmaterial
liefern und betriebsfertig montieren.
Menge: 50,000 St

**1.3.3.10 Kabelsammelhalterung (für 15 Kabel)**
Kabelsammelhalterung (für 15 Kabel)
für bis zu 15 Leitungen
inkl. Klein-, Isolier- und Befestigungsmaterial
liefern und betriebsfertig montieren.
Menge: 50,000 St

**1.3.3.11 PVC Panzerrohr starr EN 32**
PVC Panzerrohr starr EN 32
nach DIN EN 50086-1/50086-2 und VDE 0605,
für die offene Rohrverlegung einschl. aller erforderlichen
Steckmuffen, Klein- und Befestigungsmaterialien,
an Beton bzw. Mauerwerk in Teillängen
inkl. Klein-, Isolier- und Befestigungsmaterial
liefern und betriebsfertig montieren.
Menge: 20,000 m

**1.3.3.12 PVC Panzerrohr starr EN 25**
PVC Panzerrohr starr EN 25
nach DIN EN 50086-1/50086-2 und VDE 0605,
für die offene Rohrverlegung einschl. aller erforderlichen
Steckmuffen, Klein- und Befestigungsmaterialien,
an Beton bzw. Mauerwerk in Teillängen
inkl. Klein-, Isolier- und Befestigungsmaterial
liefern und betriebsfertig montieren.
Menge: 30,000 m

**1.3.3.13 PVC Panzerrohr starr EN 16**
PVC Panzerrohr starr EN 16
nach DIN EN 50086-1/50086-2 und VDE 0605,
für die offene Rohrverlegung einschl. aller erforderlichen
Steckmuffen, Klein- und Befestigungsmaterialien,
an Beton bzw. Mauerwerk in Teillängen
inkl. Klein-, Isolier- und Befestigungsmaterial
liefern und betriebsfertig montieren.
Menge: 20,000 m

**1.3.3.14 Kunststoff-Wellrohr NG 20**
Kunststoff-Wellrohr NG 20
VDE 605  DIN EN 61386-22
Klassifizierung 2232
Leichtes Kunsstoff-Wellrohr
für die Unterputz-und Hohlwandinstallation,
flammwidrig,
hochgleitende Innenschicht
Außendurchmesser: 20 mm
Innendurchmesser: 14,9 mm
liefern und montieren mit Zugdraht.
Menge: 10,000 m

**1.3.3.15 Kunststoff-Wellrohr wie zuvor jedoch NG 25**
Menge: 10,000 m

**1.3.3.16 Mittleres Kunststoff-Wellrohr NG50 mm**
Mittleres Kunststoff-Highspeedrohr NG50 mm für
die Betoninstallation aus PVC mit hochgleitfähiger
Innenschicht, Kunststoffmantel,
nicht flammenausbreitend und
mit hoher Kälteschlagfestigkeit.
Für Telefon- und TV-Verkablung
liefern und montieren mit Zugdraht.
Menge: 1,000 m

**1.3.3.17 wie vor, jedoch NG25 mm**
wie vor, jedoch NG25 mm
in Teillängen
liefern und montieren mit Zugdraht.
Menge: 600,000 m

**1.3.3.18 wie vor, jedoch NG20 mm**
wie vor, jedoch NG20 mm
in Teillängen
liefern und montieren mit Zugdraht.
Menge: 100,000 m

**1.3.3.19 wie vor, jedoch NG16 mm**
wie vor, jedoch NG16 mm
in Teillängen
liefern und montieren mit Zugdraht.
Menge: 10,000 m

**1.3.3.20 Teleskop-Geräteträger Beleuchtung WDVS**
Teleskop-Geräteträger Beleuchtung WDVS
Ausführung gemäß DIN 18015-5,
aus Kunststoff, Feuerbeständigkeit 650°C, halogenfrei
für die Befestigung von Leuchten, Bewegungsmeldern usw.
an Wärmedämmverbundsystemen (WDVS)
für Isolierstärke von 80 - 200 mm
Montagefläche für Geräte 120 x 120 mm
mit Maßangaben auf Trägerarm
mit zwei Rohreinführungen M20 am Träger
Gewichtsbelastung bei Wand- oder Deckenanbau 50 N (5kg)
Gerätebefestigung mit selbstformenden Schrauben
Durchmesser 3,2 - 4 mm
liefern und montieren einschl. einführen der Zuleitung fürs Endgerät.
Menge: 1,000 St

**1.3.3.21 ISO-Dosen-Set Elt Insta WDVS**
ISO-Dosen-Set Elt Insta WDVS
Montage auf der Wandoberfläche
Einsatz bei Außendämmung
bestehend aus Frontteil, ISO-Verlängerungsring und 2
Ring-Befestigungsschrauben 40 mm lang
Ausgleichshöhe 70 mm, um 3 x 5 mm auf 55 mm  reduzierbar
Mehrfachverlängerung mit 2 x ISO Verlängerungsring möglich
Einbauöffnung 60 mm
liefern und montieren einschl. einführen der Zuleitung fürs Endgerät.
Menge: 1,000 St

##### 1.3.4 444.4 Installationsgeräte

*Hinweis: Vorbemerkung Schalterprogramm*
Vorbemerkung Schalterprogramm

Die Installationsgeräte sind zu montieren und anzuschließen einschließlich aller Klein- und Befestigungsmaterialien z.B. Rahmen.
Zugehörig ist die Lieferung und Montage der UP-Gerätedosen,
einschließlich das Herstellen der Öffnungen im Mauerwerk bzw. der Hohlwand..
Die Gerätedosen werden im Mauerwerk, in Hohlwänden und in Brüstungselementen eingesetzt.
Es sind Schalterabzweigdosen mit den erforderlichen Verbindungsklemmen vorzusehen. Alle Steckdosen, Schalter und Bewegungsmelder sind mit Hohlwanddose bzw. Gerätedose  anzubieten.
Dies ist in den Einheitspreisen zu berücksichtigen.
Alle UP- und Einbaudosen sind winddicht einzubauen.

Bei den nachfolgenden Installationsgeräten ist jeweils ein einheitliches Programm eines Fabrikates zu verwenden.

*Hinweis: Unterputzinstallationsgeräte*

**1.3.4.1 Wippschalter 1polig Aus/Wechsel 10A 250V Gerätedose Beschriftungsfeld IP44**
Wippschalter DIN EN 60669-1 (VDE 0632-1)
1-polig, Aus/Wechsel, 10 A, 250 V AC,
in und einschl. Gerätedose,
einschl. Bedienelement,
mit Beschriftungsfeld,
Schutzart IP 44 DIN EN 60529 (VDE 0470-1),
Einsatz mit Schrauben befestigen.
inkl. dauerhafte Beschriftung
inkl. Klein-, Isolier- und Befestigungsmaterial
liefern, montieren und betriebsfertig anschließen.
Menge: 5,000 St

**1.3.4.2 Tastschalter 1polig Aus/Wechsel 10A 250V Gerätedose Beschriftungsfeld IP44**
Tastschalter DIN EN 60669-1 (VDE 0632-1)
1-polig, Aus/Wechsel, 10 A, 250 V AC,
in und einschl. Gerätedose,
einschl. Bedienelement,
mit Beschriftungsfeld,
Schutzart IP 44 DIN EN 60529 (VDE 0470-1),
Einsatz mit Schrauben befestigen.
inkl. dauerhafte Beschriftung
inkl. Klein-, Isolier- und Befestigungsmaterial
liefern, montieren und betriebsfertig anschließen.
Menge: 4,000 St

**1.3.4.3 Schlüsseltaster 2polig Aus/Wechsel 10A 250V**
Schlüsseltaster 2polig Aus/Wechsel 10 A 250 V
mit Profilhalbzylinder 2-polig,
mit 3 Schalterstellungen,
Schlüssel abziehbar bei 0-Stellung,
Aus/Wechsel, 10 A, 250 V AC,
in und einschl. Gerätedose,
einschl. Bedienelement,
mit Beschriftungsfeld,
Schutzart IP 44 DIN EN 60529 (VDE 0470-1),
Einsatz mit Schrauben befestigen.
inkl. Klein-, Isolier- und Befestigungsmaterial
liefern, montieren und betriebsfertig anschließen.
Menge: 1,000 St

**1.3.4.4 Jalousieschalter 250V 10A**
Jalousieschalter 250 V 10 A
als Wipptaster,
in und inkl. Gerätedose,
einschl. Bedienelement,
mit Beschriftungsfeld,
Schutzart IP 44 DIN EN 60529 (VDE 0470-1),
Einsatz mit Schrauben befestigen.
inkl. Klein-, Isolier- und Befestigungsmaterial
liefern, montieren und betriebsfertig anschließen.
Menge: 1,000 St

**1.3.4.5 Blindabdeck IP2X**
Blindabdeckung, Schutzart IP 2X DIN EN 60529 (VDE 0470-1).
inkl. dauerhafte Beschriftung
inkl. Klein-, Isolier- und Befestigungsmaterial
liefern, montieren und betriebsfertig anschließen.
Menge: 5,000 St

**1.3.4.6 CEE-Steckdose 5polig 230/400VAC 16A Beschriftungsfeld IP2X**
CEE-Steckdose DIN EN 60309-2 (VDE 0623-2), 5-polig,
Bemessungsbetriebsspannung 230/400 V AC, 16 A,
einschl. Zentralplatte,
mit Beschriftungsfeld,
Schutzart IP 2X DIN EN 60529 (VDE 0470-1),
Einsatz mit Schrauben befestigen.
inkl. dauerhafte Beschriftung
inkl. Klein-, Isolier- und Befestigungsmaterial
liefern, montieren und betriebsfertig anschließen.
Menge: 2,000 St

**1.3.4.7 Geräteanschlussdose mit Beschriftungsfeld**
Geräteanschlussdose DIN EN IEC 60670-1 (VDE 0606-1)
mit Beschriftungsfeld,
Schutzart IP 2X
DIN EN 60529 (VDE 0470-1),
mit Verbindungsklemmen bis 6 mm² 5-polig 400 V AC,
Einsatz mit Schrauben befestigen.
inkl. dauerhafte Beschriftung
inkl. Klein-, Isolier- und Befestigungsmaterial
liefern, montieren und betriebsfertig anschließen.
Menge: 30,000 St

**1.3.4.8 Schutzkontaktsteckdose 250 V 16 A 3fach**
Schutzkontaktsteckdose DIN VDE 0620-1 (VDE 0620-1)
250 V AC, 16 A, 3-fach,
mit erhöhtem Berührungsschutz,
in und einschl. Gerätedose,
einschl. Zentralplatte,
mit Beschriftungsfeld,
Schutzart IP 2X DIN EN 60529 (VDE 0470-1),
Einsatz mit Schrauben befestigen.
inkl. dauerhafte Beschriftung
inkl. Klein-, Isolier- und Befestigungsmaterial
liefern, montieren und betriebsfertig anschließen.
Menge: 7,000 St

**1.3.4.9 Schutzkontaktsteckdose 250 V 16 A 2fach**
Schutzkontaktsteckdose DIN VDE 0620-1 (VDE 0620-1)
250 V AC, 16 A, 2-fach,
mit erhöhtem Berührungsschutz,
in und einschl. Gerätedose,
einschl. Zentralplatte,
mit Beschriftungsfeld,
Schutzart IP 2X DIN EN 60529 (VDE 0470-1),
Einsatz mit Schrauben befestigen.
inkl. dauerhafte Beschriftung
inkl. Klein-, Isolier- und Befestigungsmaterial
liefern, montieren und betriebsfertig anschließen.
Menge: 22,000 St

**1.3.4.10 Schutzkontaktsteckdose 250 V 16 A 1fach**
Schutzkontaktsteckdose DIN VDE 0620-1 (VDE 0620-1)
250 V AC, 16 A, 1-fach,
mit erhöhtem Berührungsschutz,
in und einschl. Gerätedose,
einschl. Zentralplatte,
mit Beschriftungsfeld,
Schutzart IP 2X DIN EN 60529 (VDE 0470-1),
Einsatz mit Schrauben befestigen.
inkl. dauerhafte Beschriftung
inkl. Klein-, Isolier- und Befestigungsmaterial
liefern, montieren und betriebsfertig anschließen.
Menge: 58,000 St

**1.3.4.11 Raumtemperaturregler 250V 10A mit Beschriftungsfeld IP2X**
Raumtemperaturregler, 250 V AC, 10 A,
Temperaturbereich 5 bis 30 Grad C,
in und einschl. Gerätedose,
einschl. Bedienelement,
mit Beschriftungsfeld,
Schutzart IP 2X DIN EN 60529 (VDE 0470-1),
Einsatz mit Schrauben befestigen.
inkl. dauerhafte Beschriftung
inkl. Klein-, Isolier- und Befestigungsmaterial
liefern, montieren und betriebsfertig anschließen.
Menge: 12,000 St

**1.3.4.12 Dämmerungsschalter, AC 230 V**
Dämmerungsschalter, AC 230 V,
wassergeschütztes Aufputz-Gerät mit schlagfestem
Gehäuse, verstärktes Relais, hohe Lichtempfindlichkeit,
großer Anschlussraum, mit Lichtfühler
Anschlussleistung: bis 2300 VA
Max. Schaltstrom: AC 230 V, 10 A,
Halogenlampen: AC 230 V, bis 2000 W,
Glühlampen: AC 230 V, bis 2300 W,
Kapazitive Last: max. 140 uF
Anschlussklemmen: 2,5 mm²,
Einstellbereich: 3 bis 2000 Lux,
Schaltverzögerung
- beim Einschalten: ca. 40 s
- beim Ausschalten: ca. 100 s
Abmessungen: ca. 97x80x47 mm,
Farbe: lichtgrau,
inkl. Klein-, Isolier- und Befestigungsmaterial
liefern, montieren und betriebsfertig anschließen.
Menge: 1,000 St

**1.3.4.13 Abzweigkasten AP FR 80 x 80 mm**
Abzweigkasten AP FR 80 x 80 mm
für Aufputz- Montage, Isolierstoffgehäuse halogenfrei,
ca. 80 x 80 mm,
Schutzart IP 54,
mit Klemmeneinsatz bis 5 x 2,5 mm²,
7 Einführungen Pg 11,
komplett einschl. Verschraubungen
inkl. dauerhafte Beschriftung
inkl. Klein-, Isolier- und Befestigungsmaterial
liefern, montieren und betriebsfertig anschließen.
Menge: 40,000 St

**1.3.4.14 Abzweigkasten AP FR 100 x 100 x 50 mm**
Abzweigkasten AP FR 100 x 100 x 50 mm
für Aufputz- Montage, Isolierstoffgehäuse halogenfrei,
ca. 80 x 80 mm,
Schutzart IP 54,
mit Klemmeneinsatz bis 5 x 6 mm²,
7 Einführungen Pg 11,
komplett einschl. Verschraubungen
inkl. dauerhafte Beschriftung
inkl. Klein-, Isolier- und Befestigungsmaterial
liefern, montieren und betriebsfertig anschließen.
Menge: 30,000 St

**1.3.4.15 Elektrogeräte 0,5 kW anschließen**
Elektrogeräte 0,5 kW anschließen
bauseits beigestellte Elektrogeräte bis 0,5 kW
einphasiger Anschluss
inkl. dauerhafte Beschriftung
inkl. Klein-, Isolier- und Befestigungsmaterial
liefern, montieren und betriebsfertig anschließen.
Menge: 5,000 St

**1.3.4.16 Elektrogeräte 2 kW anschließen**
Elektrogeräte 2 kW anschließen
bauseits beigestellte Elektrogeräte bis 2 kW
einphasiger Anschluss
inkl. dauerhafte Beschriftung
inkl. Klein-, Isolier- und Befestigungsmaterial
liefern, montieren und betriebsfertig anschließen.
Menge: 6,000 St

**1.3.4.17 Elektrogeräte 5 kW anschließen**
Elektrogeräte 5 kW anschließen
bauseits beigestellte Elektrogeräte bis 5 kW
dreiphasiger Anschluss
inkl. dauerhafte Beschriftung
inkl. Klein-, Isolier- und Befestigungsmaterial
liefern, montieren und betriebsfertig anschließen.
Menge: 10,000 St

**1.3.4.18 Elektrogeräte 25 kW anschließen**
Elektrogeräte 25 kW anschließen
bauseits beigestellte Elektrogeräte bis 25 kW
dreiphasiger Anschluss
inkl. dauerhafte Beschriftung
inkl. Klein-, Isolier- und Befestigungsmaterial
liefern, montieren und betriebsfertig anschließen.
Menge: 6,000 St

**1.3.4.19 Anschluss Abluftventilator**
Anschluss Abluftventilator
Anschluss eines bauseits beigestellten
Abluftventilators mit Nachlaufrelais
inkl. Klein-, Isolier- und Befestigungsmaterial
liefern, montieren und betriebsfertig anschließen.
Menge: 7,000 St

**1.3.4.20 Befehlsgerät Pilztaster 6 A 1S 1Ö AC-15 IP65**
Befehlsgerät in Komplettbauform,
Bemessungsisolationsspannung 250 V AC,
als Pilztaster,
Betätigung durch Drucktaste,
mit Kontaktelement 6 A, 1 S und 1 Ö,
Gebrauchskategorie AC-15,
Frontbefestigung,
Einbaudurchmesser 22,5 mm,
Schutzart IP 65
DIN EN 60529 (VDE 0470-1),
Frontausführung rund.
inkl. Klein-, Isolier- und Befestigungsmaterial
liefern, montieren und betriebsfertig anschließen.
Menge: 1,000 St

**1.3.4.21 Bewegungsmelder Typ 1**
Bewegungsmelder Typ 1
mit 360° Erfassungsbereich für die Deckenmontage
Besondere Produktfunktionen: Einfaches Parametrieren,
Fernsteuern und Dokumentieren mit IR-Pen und App;
Benutzerschnittstelle: Einstellregler/Potentiometer,
IR-Fernbedienung
Steuerungssystem: ON/OFF
Montageart: Unterputz / Gerätedose Ø 68 mm
Montageort: Decke
Abmessungen: Höhe/Tiefe 70 mm, Ø 108 mm
Einbaumaß: Einbautiefe: 24 mm, Ø 60 mm
Gewicht: 146 g
Schutzart: IP20
Schutzklasse: II
Zulässige Umgebungstemperatur: -25 °C-+50 °C
Relative Luftfeuchte: 5–93 %, nicht kondensierend
Farbe: weiß, ähnlich RAL 9010
Nennspannung: 230 V AC / 50 Hz
Einschaltstrom: 800 A / 200 µs
Leistungsaufnahme: 0,3 W
Erfassungswinkel: 360°
Erfassungsreichweite quer: Ø 24 m
Erfassungsreichweite frontal: Ø 11 m
Erfassungsbereich: bis zu 453 m²
Empf. Montagehöhe: 3 m
Max. Montagehöhe: 10 m
Helligkeitswert: 5–2000 lx
Anzahl Lichtkanäle: 1
Slave-Eingang: false
Modus: Halbautomatik, Vollautomatik
Konstantlichtregelung: false
Schaltverzögerung von dunkel zu hell: 0 s
Schaltverzögerung von hell zu dunkel: 30 s
Schaltleistung Kanal 1: 230 V/50 Hz, 16 AX
2300 W/10 A (cos phi = 1)
1150 VA/5 A (cos phi = 0,5)
600 W LED
Schaltkontakt: Schließer / potenzialbehaftet
Nachlaufzeit: 60 s-30 min (in Stufen einstellbar)
Impulsfunktion: true
Tastereingang: true
inkl. Klein-, Isolier- und Befestigungsmaterial
liefern, montieren und betriebsfertig anschließen.
Menge: 20,000 St

**1.3.4.22 Bewegungsmelder Typ 2**
Bewegungsmelder Typ 2
mit 360° Erfassungsbereich für die Deckenmontage
Besondere Produktfunktionen: Einfaches Parametrieren,
Fernsteuern und Dokumentieren mit IR-Pen und App;
Benutzerschnittstelle: Einstellregler/Potentiometer,
IR-Fernbedienung
Steuerungssystem: DALI
Montageart: Unterputz / Gerätedose Ø 68 mm
Montageort: Decke
Abmessungen: Höhe/Tiefe 62 mm, Ø 108 mm
Einbaumaß: Einbautiefe: 24 mm, Ø 60 mm
Gewicht: 141,667 g
Schutzart: IP20
Schutzklasse: II
Zulässige Umgebungstemperatur: -25 °C+50 °C
Relative Luftfeuchte: 5–93 %, nicht kondensierend
Farbe: weiß, ähnlich RAL 9010
Nennspannung: 230 V AC / 50 Hz
Einschaltstrom: 800 A / 200 µs
Leistungsaufnahme: 0,3 W
Erfassungswinkel: 360°
Erfassungsreichweite quer: Ø 8 m
Erfassungsreichweite frontal: Ø 6 m
Erfassungsbereich: bis zu 50 m²
Empf. Montagehöhe: 3 m
Max. Montagehöhe: 5 m
Helligkeitswert: 5–2000 lx
Anzahl Lichtkanäle: 1
Slave-Eingang: false
Modus: Halbautomatik, Vollautomatik
Konstantlichtregelung: false
Schaltverzögerung von dunkel zu hell: 0 s
Schaltverzögerung von hell zu dunkel: 30 s
Schaltleistung Kanal 1: 230 V/50 Hz, 16 AX
2300 W/10 A (cos phi = 1)
1150 VA/5 A (cos phi = 0,5)
600 W LED
Schaltkontakt: Schließer / potenzialbehaftet
Nachlaufzeit: 60 s-30 min (in Stufen einstellbar)
Impulsfunktion: true
Tastereingang: true
inkl. Klein-, Isolier- und Befestigungsmaterial
liefern, montieren und betriebsfertig anschließen.
Menge: 6,000 St

*Hinweis: Aufputzinstallationsgeräte*

**1.3.4.23 Wippschalter-Wechselschalter 10 A, beleuchtet, IP 44**
Wippschalter-Wechselschalter 10 A, beleuchtet, IP 44
10 A 250 V~, wassergeschützt Aufputz System (IP 44), grau,
inkl. Klein-, Isolier- und Befestigungsmaterial
liefern, montieren und betriebsfertig anschließen.
Menge: 1,000 St

**1.3.4.24 Schutzkontaktsteckdose 250V 16A erhöhter Berührungsschutz AP**
Schutzkontaktsteckdose DIN VDE 0620-1 (VDE 0620-1), 250 V AC, 16 A, mit erhöhtem Berührungsschutz, in Aufputzausführung, mit Beschriftungsfeld, Schutzart IP 2X DIN EN 60529 (VDE 0470-1),
Einsatz mit Schrauben befestigen.
inkl. Klein-, Isolier- und Befestigungsmaterial
liefern, montieren und betriebsfertig anschließen.
Menge: 6,000 St

**1.3.4.25 Schutzkontaktsteckdose 250V 16A mit USB-C**
Schutzkontaktsteckdose DIN VDE 0620-1 (VDE 0620-1), 250 V AC, 16 A,
mit USB-C-Anschluss
mit erhöhtem Berührungsschutz, in Aufputzausführung, mit Beschriftungsfeld, Schutzart IP 2X DIN EN 60529 (VDE 0470-1),
Einsatz mit Schrauben befestigen.
inkl. Klein-, Isolier- und Befestigungsmaterial
liefern, montieren und betriebsfertig anschließen.
Menge: 4,000 St

#### 1.4 445 Beleuchtungsanlagen

##### 1.4.1 445.1 Beleuchtung

*Hinweis: Vorbemerkung Beleuchtung*
Vorbemerkung Beleuchtung

Die  nachfolgend ausgeschriebenen Leuchten sind aus der mitgesendeten Bemusterungsliste erkenntlich.
Alle Leuchten sind zu liefern, zu montieren und in Betrieb zu nehmen
inkl. Klein-, Isolier- und Befestigungsmaterial.

In die Einheitspreise sind einzurechnen:
- Pendel bzw. Abhängungen
- Abdeckkappen
- Baldachine
- Leuchtmittel
- Verschlüsse
- Dichtungen

**1.4.1.1 Nr. 1 Spiegelleuchte Sanitär**
Nr. 1 Spiegelleuchte Sanitär
Gehäuse Aluminiumstrangpressprofil eloxiert,
verschraubbare weiße Stirnseiten aus Polycarbonat,
Befestigung senkrecht oder waagerecht als
Decken- oder Wandmontage möglich,
mit schutzartgerechter Leitungseinführung;
Gehäusefarbe verkehrsweiß RAL 9016.
Lichtverteilung direkt/indirekt strahlend
mittels Diffusor transluzent aus Polycarbonat,
mit satinierter Oberfläche,
gerundetes Dreiecksprisma aus transluzentem Polycarbonat,
aufsteckbar auf Gehäuseprofil;
<5% flickerfree (bis 400 Hz).
65° < 3000 cd/m² nach aktueller Norm DIN-EN 12464-1.
Lichtquelle und Treiber entsprechend der Ökodesign-Anforderung
EU 2019/2020 entnehmbar.
Elektrischer Anschluss über 3-polige Anschlussklemme
in Steckkontakt-Technik.
Schutzart: IP53 bei Deckenmontage,
IP54 bei Wandmontage.

Abmessungen (LxBxH): 600 mm x 81 mm x 91 mm
Kabeleinführung KE (X/Y): 215 mm/0 mm
Ausstrahlungswinkel: 102°°(C0)/48°° (C90)
Bestückung: LED,
Farbwiedergabe/Lichtfarbe CRI ≥ 80 / 4000 K
Farborttoleranz: 3SDCM
Photobiologische Sicherheit (Leuchte): RG0
LED-Lebensdauer: 50000 h L80/B10 (Tq 35°C/siehe Montageanleitung)
Bemessungslichtstrom: 1145 lm
Leuchten Lichtausbeute: 137 lm/W
Betriebsgerät: Elektronischer Treiber
Systemleistung: 8 W
Energieeffizienzklasse/Lichtquelle: C
Netzspannung: 230 V
Netzfrequenz: 50 Hz
Stoßfestigkeitsgrad-IK: IK06 (-10°C bis 35°C)
Prüfzeichen: IP54,
Schutzklasse I, 65°<3000 cd/m²,
Glühdrahtprüfung 850°C, F, D, MM, Indoor, CE
Garantiezeit: 5 Jahre
inkl. Klein-, Isolier- und Befestigungsmaterial
liefern, montieren und betriebsfertig anschließen.

angebotenes Fabrikat / Typ:

'....................................................'
(Bietereintrag)
Menge: 15,000 St

**1.4.1.2 Nr. 2 Anbauleuchte Wanne Umkleide / Lager / HWR**
Nr. 2 Anbauleuchte Wanne Umkleide / Lager / HWR
Wannen-/Anbauleuchte;
Leuchtenkörper Stahlblechprofil,
trapezförmig gekantet,
Stirnseiten weiß aus Polycarbonat,
Leitungseinführungen Nähe Leuchtenmitte,
Wannenbefestigung durch einrasten;
Gehäusefarbe verkehrsweiß RAL 9016.
Lichtverteilung direkt strahlend mittels Diffusor opal aus Acrylglas,
Wannenprofil aus Acrylglas in satine Optik,
konvex mit innenliegenden Längsprismen,
aufsteckbare weiße Stirnseiten aus Polycarbonat,
UV-stabilisiert.
Lichtquelle und Treiber entsprechend der Ökodesign-Anforderung EU 2019/2020 entnehmbar.
Elektrischer Anschluss über 3-polige Anschlussklemme
in Steckkontakt-Technik.
Abmessungen (LxBxH): 1204 mm x 218 mm x 80 mm
Kabeleinführung KE (X/Y): 0 mm/0 mm
Ausstrahlungswinkel: 110°(C0)/110° (C90)
Bestückung: LED, Farbwiedergabe
Lichtfarbe CRI ≥ 80 / 4000 K
Farborttoleranz: 3SDCM
Photobiologische Sicherheit (Leuchte): RG0
LED-Lebensdauer: 70000 h L80/B10 (Tq 25°C), 50000 h L90/B10 (Tq 25°C)
Bemessungslichtstrom: 5189 lm
Leuchten Lichtausbeute: 142 lm/W
Betriebsgerät: Elektronischer Treiber
Systemleistung: 37 W
Energieeffizienzklasse/Lichtquelle: C
Netzspannung: 230 V
Netzfrequenz: 50 Hz
Stoßfestigkeitsgrad-IK: IK04
UGR q/l: 22.2 / 21.5
Prüfzeichen: IP44,
Schutzklasse I, F, HACCP DIN10500/
Food/IFS-anwendungsbezogene Eignung (siehe Zertifikat)/BRC,
Indoor, CE
Garantiezeit: 5 Jahre
inkl. Klein-, Isolier- und Befestigungsmaterial
liefern, montieren und betriebsfertig anschließen.

angebotenes Fabrikat / Typ:

'....................................................'
(Bietereintrag)
Menge: 8,000 St

**1.4.1.3 Nr. 3 Anbauleuchte Rund Sanitär / Flur**
Nr. 3 Anbauleuchte Rund Sanitär / Flur
Runde LED-Wand- und Anbauleuchte,
Polycarbonat Gehäuse, inklusive Diebstahlsicherung und Insektenschutzring. Gehäusefarbe ähnlich RAL 9003.
Installation mittels Montage-Klick-System.
Plug and Play Steckkontakt beim Öffnen der Leuchte;
Lichtverteilung direkt/indirekt strahlend
mittels Diffusor opal aus Kunststoff PMMA,
reinigungsfreundlich,
Lichtquelle und Treiber entsprechend der Ökodesign-Anforderung EU 2019/2020 entnehmbar.
Anschlussfertig verdrahtet über 5-polige Anschlussklemme
in Steckkontakt-Technik.
Betriebsgeräte (max): 800 W LED;
Kommunikation: drahtgebunden;
Sensortechnik: HF - Hochfrequenz;
Montagehöhe (min/max): 2 m bis 6 m;
Erfassungsbereich: max. D=12 m; Anwendung:
Funktion: Bewegungserfassung.
Abmessungen (DxH): 380 mm x 69 mm
Kabeleinführung KE: siehe Montageanleitung
Bestückung: LED,
Farbwiedergabe/Lichtfarbe CRI ≥ 80 / 4000 K
Farborttoleranz: 5SDCM
LED-Lebensdauer: 50000 h L80/B10 (Tq 35°C)
Bemessungslichtstrom: 2903 lm
Leuchten Lichtausbeute: 129 lm/W
Betriebsgerät: Elektronischer Treiber (1 Stück)
Light Control: netlife  easy41
Systemleistung: 23 W
Energieeffizienzklasse/Lichtquelle: C
Netzspannung: 230 V
Netzfrequenz: 50 Hz
Stoßfestigkeitsgrad-IK: IK03 (10°C bis 35°C)
UGR q/l: 23.0 / 23.1
Prüfzeichen: IP40,
Schutzklasse I,
Glühdrahtprüfung 650°C, F, Indoor, CE
Garantiezeit: 5 Jahre
inkl. Klein-, Isolier- und Befestigungsmaterial
liefern, montieren und betriebsfertig anschließen.

angebotenes Fabrikat / Typ:

'....................................................'
(Bietereintrag)
Menge: 13,000 St

**1.4.1.4 Nr. 4 Anbauleuchte Küche**
Nr. 4 Anbauleuchte Küche
Stahlblechgehäuse,
rechteckiger Querschnitt;
Gehäusefarbe verkehrsweiß RAL 9016.
Lichtverteilung direkt strahlend mittels Diffusor opal aus Acrylglas,
mit Aluminiumrahmen natur eloxiert;
Lichtfarbe neutralweiß (840)
Farbwiedergabe Ra>80.
Lichtquelle und Treiber entsprechend der Ökodesign-Anforderung EU 2019/2020 entnehmbar.
Elektrischer Anschluss über 3-polige Anschlussklemme in Steckkontakt-Technik; mit Umschaltkonverter für Notlichtbetrieb auf Anfrage.
Abmessungen (LxBxH): 665 mm x 654 mm x 90 mm
Kabeleinführung KE (X/Y): 0 mm/15 mm
Ausstrahlungswinkel: 110°(C0/C90)
Bestückung: LED,
Farbwiedergabe/Lichtfarbe CRI ≥ 80 / 4000K
Farborttoleranz: 3SDCM
LED-Lebensdauer: 50000 h L80/B10 (Tq 25°C)
Bemessungslichtstrom: 4982 lm
Leuchten Lichtausbeute: 161 lm/W
Betriebsgerät: Elektronischer Treiber
Systemleistung: 31 W
Energieeffizienzklasse/Lichtquelle: B
Netzspannung: 230 V
Netzfrequenz: 50 Hz
Stoßfestigkeitsgrad-IK: IK03
UGR q/l: 21.4 / 21.3
Prüfzeichen: IP54,
Schutzklasse I, F, HACCP DIN10500/
Food/IFS-anwendungsbezogene Eignung
BRC, Indoor, CE
Garantiezeit: 5 Jahre
inkl. Klein-, Isolier- und Befestigungsmaterial
liefern, montieren und betriebsfertig anschließen.

angebotenes Fabrikat / Typ:

'....................................................'
(Bietereintrag)
Menge: 10,000 St

**1.4.1.5 Nr. 5 Anbau-Downlight WC-Vorraum**
Nr. 5 Anbau-Downlight WC-Vorraum
Anbaugehäuse aus Aluminium-Druckguss
Ral 9016 verkehrsweiß lackiert,
mit Treiber betriebsfähig verdrahtet.
Schnellmontageplatte mit Snapfix-Schnellverschluss
und Fangseil;
Gehäusefarbe weiß.
Lichtverteilung direkt breitstrahlend
mittels Diffusor opal, diffus strahlend.
Die Lichtquelle und Treiber entsprechend der Ökodesign-Anforderung
EU 2019/2020 entnehmbar.
Integrierter LED Treiber mit Leuchte betriebsfähig verdrahtet.
Elektrischer Anschluss über 3 Einzelklemmen in Steckkontakt-Technik.
Geeignet für Durchgangsverdrahtung.
Abmessungen (DxH): 140 mm x 115 mm
Ausstrahlungswinkel: 110°(C0/C90)
Bestückung: LED, Farbwiedergabe
Lichtfarbe CRI ≥ 80 / 4000 K
Farborttoleranz: 3SDCM
Photobiologische Sicherheit (Leuchte): RG0
LED-Lebensdauer: 50000 h L80/B10 (Tq 25°C)
Bemessungslichtstrom/Schaltstufen (gerundet): 2100 lm/18W, 1
Leuchten Lichtausbeute: 115 lm/W
Betriebsgerät: Elektronischer Multilumen-Treiber, 8-Stufen
Systemleistung: 18W-6W
Energieeffizienzklasse/Lichtquelle: D
Netzspannung: 230 V
Netzfrequenz: 50 Hz
Stoßfestigkeitsgrad-IK: IK02
UGR q/l: 28.4 / 28.4 (11W)
Prüfzeichen: IP20,
Schutzklasse I, F, Indoor, CE
Garantiezeit: 5 Jahre
inkl. Klein-, Isolier- und Befestigungsmaterial
liefern, montieren und betriebsfertig anschließen.

angebotenes Fabrikat / Typ:

'....................................................'
(Bietereintrag)
Menge: 2,000 St

**1.4.1.6 Nr. 6 Feuchtraumleuchte Kühlraum**
Nr. 6 Feuchtraumleuchte Kühlraum
Decken-Wand und Pendelmontage;
Gehäuse aus Polycarbonat,
unverlierbare Wannenbefestigungsclipse aus Stahlfederblech,
stirnseitige schutzartgerechte Leitungseinführungen
mit Kabelverschraubung M20,
Abhängesicherung zur Montagehilfe;
Gehäusefarbe hellgrau.
Lichtverteilung direkt strahlend mittels Diffusor opal aus Polycarbonat,
tiefgezogene Wanne, mit opal-prismatischer, glatter Oberfläche.
Lichtquelle und Treiber entsprechend der Ökodesign-Anforderung EU 2019/2020 entnehmbar.
Multilumen-Treiber mit 4 einstellbaren Lichtleistungen integriert.
Elektrischer Anschluss über 5-polige Anschlussklemme in
Steckkontakt-Technik.
Durchgangsverdrahtet, 5-polig;.
2 variierbare Befestigungsclips und Abhängebügel
zur Leuchtenmontage im Lieferumfang enthalten.
Schwenkbefestigungsbügel SBB separat zu bestellen.
Angefaste Leitungseinführungen zum Aufbohren auf der Leuchtenoberseite.
Abmessungen (LxBxH): 1540 mm x 85 mm x 78 mm
Kabeleinführung KE: stirnseitig
und rückseitig weitere Leitungseinführungen ausbrechbar
Ausstrahlungswinkel: 115°(C0)/105° (C90)
Bestückung: LED,
Farbwiedergabe/Lichtfarbe CRI ≥ 80 / 4000 K
Farborttoleranz: 4SDCM
Photobiologische Sicherheit (Leuchte): RG1
LED-Lebensdauer: 50000 h L70/B10 (Tq 35°C), 50000 h L80/B50 (Tq 25°C)
Bemessungslichtstrom/Schaltstufen (gerundet): 6200 lm/43W,
Betriebsgerät: Elektronischer Multilumen-Treiber, 4-Stufen  (1 Stück)
Verdrahtung: 5x1.5 mm², durchgangsverdrahtet,
Steckkontakt für 5x1.5 mm²
Systemleistung: 43 W
Energieeffizienzklasse/Lichtquelle: C
Netzspannung: 230 V
Netzfrequenz: 50 Hz
Stoßfestigkeitsgrad-IK: IK08 (-20°C bis 35°C)
UGR q/l: 24.6 / 23.8 (43W)
Prüfzeichen: IP65,
Schutzklasse I, F, D, HACCP DIN10500/Food/IFS/BRC, Indoor, CE
Garantiezeit: 5 Jahre
inkl. Klein-, Isolier- und Befestigungsmaterial
liefern, montieren und betriebsfertig anschließen.

angebotenes Fabrikat / Typ:

'....................................................'
(Bietereintrag)
Menge: 3,000 St

**1.4.1.7 Nr. 7 Schienen-Strahler Gastraum**
Nr. 7 Schienen-Strahler Gastraum
Aluminiumprofil,
pulverbeschichtet
Farbton: schwarz  RAL 9004
LED Modul: SLM LED
inkl. Treiber
Justierung: 350°/90°
Schutzart: IP20,
Lichtstrom:  1100 lm,
Leistungsaufnahme: 10 W,
Lichtfarbe: 930 K,
Betriebsart: DALI,
Höhe: 190 mm,
Durchmesser: 76 mm
inkl. Lieferung und Montage folgender Komponenten:
6 St. 3-Ph. Stromschiene DALI Schwarz L: 3000 mm,
1 St. Einspeisung links Schwarz DALI
3 St. Verbinder Schwarz
2 St 90° Verbinder Schwarz
2 St. Endkappe Schwarz
inkl. Klein-, Isolier- und Befestigungsmaterial
liefern, montieren und betriebsfertig anschließen.

angebotenes Fabrikat / Typ:

'....................................................'
(Bietereintrag)
Menge: 22,000 St

**1.4.1.8 Nr. 8 Anbau-Downlight WC**
Nr. 8 Anbau-Downlight WC
Aluminiumprofil,
pulverbeschichtet
Farbton: weiß  RAL 9003
LED Modul
inkl. Treiber
Schutzart: IP20,
Lichtstrom:  2353 lm,
Leistungsaufnahme: 24 W,
Lichtfarbe: 830 K,
Betriebsart: DALI,
Höhe: 200 mm,
Durchmesser: 245 mm
inkl. Klein-, Isolier- und Befestigungsmaterial
liefern, montieren und betriebsfertig anschließen.

angebotenes Fabrikat / Typ:

'....................................................'
(Bietereintrag)
Menge: 13,000 St

**1.4.1.9 Nr. 9 Runde Flächenleuchte 450 mm**
Nr. 9 Runde Flächenleuchte 450 mm
nahtlos verschweißtem Aluminiumprofil,
pulverbeschichtet
Farbtöne schwarz
feinstrukturiert matt, nach innen goldfarbig abgesetzt.
Diffusor aus opalem, satiniertem Plexiglas für eine homogene Ausleuchtung.
Indirekter Lichtanteil abgedeckt durch klare Plexiglasscheibe.
Armatur aus pulverbeschichtetem Stahlblech.
Verbindung mittels Bajonettverschluss mit Federrasten.
Lichtstrom: 33501 lm,
Leistungsaufnahme: 27 W,
Lichtfarbe: 3000 K,
Leuchtmittel: LED - CRI > 80,
Betriebsart: DALI,
Schutzklasse: l,
Schutzart: IP20,
Höhe: 80 mm,
Durchmesser: 450 mm
inkl. Klein-, Isolier- und Befestigungsmaterial
liefern, montieren und betriebsfertig anschließen.

angebotenes Fabrikat / Typ:

'....................................................'
(Bietereintrag)
Menge: 7,000 St

**1.4.1.10 Nr. 10 Runde Flächenleuchte 650 mm**
Nr. 10 Runde Flächenleuchte 650 mm
nahtlos verschweißtem Aluminiumprofil,
pulverbeschichtet
Farbtöne schwarz
feinstrukturiert matt, nach innen goldfarbig abgesetzt.
Diffusor aus opalem, satiniertem Plexiglas für eine homogene Ausleuchtung.
Indirekter Lichtanteil abgedeckt durch klare Plexiglasscheibe.
Armatur aus pulverbeschichtetem Stahlblech.
Verbindung mittels Bajonettverschluss mit Federrasten.
Lichtstrom: 6850 lm,
Leistungsaufnahme: 55 W,
Lichtfarbe: 3000 K,
Leuchtmittel: LED - CRI > 80,
Betriebsart: DALI,
Schutzklasse: l,
Schutzart: IP20,
Höhe: 80 mm,
Durchmesser: 650 mm
inkl. Klein-, Isolier- und Befestigungsmaterial
liefern, montieren und betriebsfertig anschließen.

angebotenes Fabrikat / Typ:

'....................................................'
(Bietereintrag)
Menge: 9,000 St

**1.4.1.11 Nr. 11 Ringförmige Pendelleuchte 1560 mm**
Nr. 11 Ringförmige Pendelleuchte 1560 mm
Gehäuse aus stranggepresstem Aluminiumprofil,
gebogen und pulverbeschichtet weiß.
Direktstrahlend, Abdeckung direkt Acrylglas opal satiniert.
Lichtstrom: 13500 lm,
Leistungsaufnahme: 123 W,
Lichtfarbe: 3000 K,
Leuchtmittel: LED - CRI > 80,
Betriebsart: DALI,
Schutzklasse: l,
Schutzart: IP20,
Durchmesser: 1560 mm,
inkl. Klein-, Isolier- und Befestigungsmaterial
liefern, montieren und betriebsfertig anschließen.

angebotenes Fabrikat / Typ:

'....................................................'
(Bietereintrag)
Menge: 1,000 St

**1.4.1.12 Nr. 12 Anbauleuchte Duschen**
Nr. 12 Anbauleuchte  Duschen
Gehäuse und Rahmen aus druckgegossenem Aluminium (EN 47100).
getestet im Salznebel gemäß ISO 9227
für aggressive Umgebungen der Klasse C4.
UV-stabilisierte Silikondichtungen mit geregelter Härte.
Externe Schrauben aus Edelstahl AISI 316,
chemisch behandelt, um galvanische Korrosion zu verhindern.
Die Farbe der Schrauben ist auf die Farbe der Leuchte abgestimmt.
Integrierte LED-Treiber mit Überhitzungsschutz und
Schutz vor Netzspitzen oder Überspannungen
Reflektor aus Polykarbonat,
Hochvakuum hochglänzende Optikgruppe.
Schirm aus hitzegeschütztem gehärtetem Schutzglas 5 mm
beständig gegen Temperaturschwankungen.
Gerät gemäß den Normen EN 60598-1 und EN 60598-2-1 g
CE-Kennzeichnung gemäß EU-Richtlinien.
Lampentyp: LED, 4000K, CRI>80
Leuchte: 14W, 1700lm
Lebensdauer LED: > 100000 h - L80 - B20 (Ta 25°C)
Hohe Farbeinheitlichkeit: < 3 SDCM
Netzteil: 220-240 V 50/60 Hz
Verkabelung: ON/OFF - Verdrahtet mit elektronischem Netzgerät
Optik: wide flood 41°
Farbe: Weiß - 11
Schutzart: IP 66
Gewicht: 1.5 kg
Maße: HxBxT 110 mm x 110 mm x 110 mm
inkl. Klein-, Isolier- und Befestigungsmaterial
liefern, montieren und betriebsfertig anschließen.

angebotenes Fabrikat / Typ:

'....................................................'
(Bietereintrag)
Menge: 6,000 St

**1.4.1.13 Nr. 13 Hausnummernleuchte**
Nr. 13 Hausnummernleuchte
Quadratische Hausnummernleuchte. Armatur Kunststoff.
Diffusor Kunststoff opal seidenmatt.
Befestigung des Diffusors mit Federsystem.
Beschriftung bitte separat bestellen!
Farbe: schwarz
Länge L:226 mm
Breite B:226 mm
Höhe H:70 mm
Gewicht: 795 g
Leuchtmittel: LED
Farbtemperatur: 4000 K
Farbwiedergabeindex Ra:80
Farbtoleranz (MacAdam):3 SDCM
Bemessungsleistung: 4 W
Bemessungsleuchtenlichtstrom: 230 lm
Blendungsbewertungsindex UGR (4H 8H) 1:16.8
Farbtemperatur: 4000 K
Leuchtenlichtausbeute: 58 lm/W
Lichtaustritt: vorwiegend direkt
Lichtverteilung: symmetrisch
Betriebsgerät: Betriebsgerät nicht notwendig
Spannung: 230 V / 50 Hz
Schutzklasse: I
Schutzart: IP 44
Umgebungstemperatur kombiniert: 25 °C
Schlagschutz: IK06 (Schlagschutz 1 Joule)
Glühdrahtprüfung: 650°C - 30 Sekunden
Sicherheitszeichen: F-Zeichen
Sonstige Zeichen: WEEE-Zeichen
inkl. Klein-, Isolier- und Befestigungsmaterial
liefern, montieren und betriebsfertig anschließen.

angebotenes Fabrikat / Typ:

'....................................................'
(Bietereintrag)
Menge: 1,000 St

##### 1.4.2 445.2 Sicherheitsbeleuchtung

*Hinweis: Vorbemerkung Sicherheits-Beleuchtung*
Vorbemerkung Sicherheits-Beleuchtung
Die  nachfolgend ausgeschriebenen Leuchten sind von einem Hersteller anzubieten.
Alle Leuchten müssen mit der Überwachungszentrale kommunizieren.
Alle Leuchten sind inkl. Klein-, Isolier- und Befestigungsmaterial anzubieten.
In die Einheitspreise sind einzurechnen:
- Pendel bzw. Abhängungen
- Abdeckkappen
- Baldachine
- Leuchtmittel
- Verschlüsse
- Dichtungen

**1.4.2.1 Überwachungszentrale Funk**
Überwachungszentrale Funk
für Einzelbatterieleuchten in Anlagen gem. DIN EN 50172.
Normenkonformität mit
DIN EN 62034,
DIN VDE 0100-718 und
DIN VDE 0108-100.
mit 2 Buskreisen zum Anschluss von max. 500 busüberwachten
Einzelbatterieleuchten, Versorgungsgeräte, Linienkoppler oder
weiteren Geräten (Verbraucher),
sowie zusätzlich 500 Funkleuchten über das integrierte Funkmodul.
Die Übermittlung sämtlicher Daten und Befehle erfolgt über eine
über Funk.
Die Steuerung der gesamten Anlage erfolgt über ein 5-Zoll multitouchfähiges Farbdisplay. Es werden dort die Betriebszustände der einzelnen Leuchten, Leuchtenkreise und Anlagenteile
als Meldung in Textform und als Melde-LEDs angezeigt bzw. signalisiert.
Geführte Inbetriebnahme und automatische Leuchtensuche, keine manuelle Adressierung der Leuchten notwendig. Die Adressen der Verbraucher werden werkseitig programmiert.
Jedem Verbraucher kann ein beliebiger Text für die Angabe des Montageorts mit jeweils max. 30 Zeichen
pro Verbraucher zugeordnet werden. Alle Ereignisse an der Zentrale und den Verbraucher werden normgerecht abgelegt und für mindestens 4 Jahre gespeichert (Prüfbuchfunktion).
Zusätzliche Auswertung und Analyse der
Ergebnisse des Prüfbuches über die Web-Steuerung
2 potentialfreie Steuereingänge (frei programmierbar),
3 Relaisausgänge für Meldungen (frei programmierbar),
5-Zoll Multitouchfähiges Farbdisplay inkl. USB-Anschluss zum Anschluss eines externen USB-Speichers, USB-Drucker, Tastatur oder Maus.
Zustandsanzeige der Anlage über Kontroll-LEDs und im Klartext (auf dem Display).
Anzeige-LED für Betrieb (grün);
Batteriebetrieb (Gelb) und Störung (Rot).
RJ45 TCP-IP Netzwerkanschluss, Integrierter Webserver inkl. Web-Visualisierung zur Systemüberwachung mit Web-Steuerung und Web-Gebäudevisualisierung. Versendung von Störungsmeldung an einem oder mehreren Verbrauchern per E-Mail, Einstellbar nach Art der Störung, Frei programmierbare Gruppen und Gruppenzugehörigkeit Leuchten in Dauerlicht / Bereitschaftslicht schaltbar (Alle/ pro Abgang/ Pro Gruppe / Leuchte),
Passwortgeschützter Zugriff über zwei Ebenen (Benutzer / Installateur)
Keine zusätzlichen Installationen im Netzwerk nötig.
Gerätes im Webbrowser steht dem Anwender eine Geräteübersicht über einen integrierten Webserver in Echtzeit zur Verfügung.
Kompaktes Gehäuse für die Wandmontage
Gehäuse: Kunststoff
Gehäusefarbe RAL7035 (Lichtgrau)
Schutzart: IP 65
Schutzklasse: II
Netzanschluss: 1/N/PE AC 50 – 60 Hz 230 – 240 V
Kabeleinführung: von unten
Abmessungen (B x H x T) 240 x 185 112 mm
inkl. Klein-, Isolier- und Befestigungsmaterial
liefern, montieren und betriebsfertig anschließen.
Menge: 1,000 St

**1.4.2.2 Sicherheitsleuchte Typ 1 Außen**
Sicherheitsleuchte Typ 1 Außen
Einzelbatterie-Sicherheitsleuchte Wandanbau mit Akkuheizung nach
DIN EN 60598-1/2-22 und DIN EN 1838
zur Verwendung in Sicherheitsbeleuchtungsanlagen
gemäß DIN VDE 0108-100 und DIN EN 50172.
Witterungsfestes Aluminium-Druckgussgehäuse mit Sicherheitsglasscheibe.
Mit Hochleistungs-LED und gegossener Acryloptik zur Flächenausleuchtung durch kreisförmige Lichtlenkcharakteristik.
Mit IP65-Membran-Druckausgleichsventil.
Die Leuchte ist Ballwurfsicher gem. DIN 18032-3 und chlorresistent.
Betrieb mit Konstantstromversorgungsgerät mit
folgenden Spezifikationen:
- 230 V AC/DC zugelassene Netzsicherung
- Inrushcurrent max. 10 A
- Spannungsfestigkeit (Surge) mind. 2 kV
Mit integrierter busgesteuerter Überwachungseinrichtung für
- permanente Ladungsüberwachung und Ladestörungsmeldung
- automatischen Funktionstest und jährlichen Brenndauertest
- Speicherung der letzten Testergebnisse und Meldung über 3-farbige LED
- Anschluss an Überwachungszentrale über Funk-System zur Erstellung
  eines elektronischen Prüfbuches gemäß DIN EN 62034 Typ PRN
  Erstellung eines elektronischen Prüfbuches gemäß DIN EN 62034 Typ PRN
Leuchte mit Akkuheizung für niedrige Temperaturen bis -20°C.
Leuchtmittel: 1 x 3 W LED austauschbar
Lichtstrom: 280 lm (3h Notbetrieb)
Netzanschlussleistung:  5,5 VA
Anschlussspannung: 230 V 50/60 Hz
Schaltungsart: Dauer-/Bereitschaftsschaltung
NiMh-Akku: 4,8 V 2,0 Ah
Nennbetriebsdauer:
- Batteriebetrieb  3 h
Anschlussklemmen: 3 x 2,5 mm² für Doppelbelegung
Gehäuse/Farbe: Aluminium-Druckguss graphitgrau (gr)
Abmessungen (BxHxT): 140 x 87 x 140 mm
Montageart: Wandmontage
Schutzart: IP65
Schutzklasse: I
Temperaturbereich:
- Bereitschaftsschaltung  -20°C bis +35°C
- Dauerschaltung  -20°C bis +30°C
5 Jahre Garantie auf Leuchte, LED und Konverter
inkl. dauerhafte normgerechte Beschriftung
inkl. Klein-, Isolier- und Befestigungsmaterial
liefern, montieren und betriebsfertig anschließen.
Menge: 2,000 St

**1.4.2.3 Sicherheitsleuchte Typ 2 Anbau**
Sicherheitsleuchte Typ 2 Anbau
Einzelbatterie-Sicherheitsleuchte Deckenanbau nach
DIN EN 60598-1/2-22 und DIN EN 1838
zur Verwendung in Sicherheitsbeleuchtungsanlagen
gemäß DIN VDE 0108-100 und DIN EN 50172.
Flache, runde Sicherheitsleuchte aus Polycarbonat.
Mit Hochleistungs-LED und gegossener Acryloptik zur Flächenausleuchtung
durch kreisförmige Lichtlenkcharakteristik ausgestattet.
werkzeuglos tauschbaren Akku.
mit Konstantstromversorgungsgerät:
- 230 V AC/DC zugelassene Netzsicherung
- Inrushcurrent max. 10 A
- Spannungsfestigkeit (Surge) mind. 2 kV
Mit integrierter busgesteuerter Überwachungseinrichtung für
- permanente Ladungsüberwachung und Ladestörungsmeldung <5 Min.
- automatischen Funktionstest und jährlichen Brenndauertest
- Speicherung der letzten Testergebnisse und Meldung über 3-farbige LED
- Anschluss an Überwachungszentrale über Funk-System zur Erstellung
  eines elektronischen Prüfbuches gemäß DIN EN 62034 Typ PRN
Leuchtmittel:  3 W LED austauschbar
Lichtstrom: 240 lm/3 h
Netzanschlussleistung: 5 VA
Anschlussspannung: 230 V 50/60 Hz
Schaltungsart: Dauer-/Bereitschaftsschaltung
NiMh-Akku:  4,8 V 2,0 Ah
Lichtstromverhältnis: 3 h: 100% Not(DC) / 20% Netz
Nennbetriebsdauer:
- Batteriebetrieb  3 h
Anschlussklemmen: 2 x 2,5 mm² für Doppelbelegung
Gehäuse/Farbe: Polycarbonat / weiß
Abmessungen:
- Leuchte (ØxH): 80 x 47 mm
- Container (BxHxT): 200 x 52 x 41 mm
Deckenausschnitt: Ø 68 mm
Montageart:  Deckeneinbaumontage
Schutzart: IP40 (Container IP20)
Schutzklasse: II
Temperaturbereich:
- Bereitschaftsschaltung  0°C bis +35°C
- Dauerschaltung  -5°C bis +30°C
5 Jahre Garantie auf Leuchte, LED und Konverter
inkl. dauerhafte normgerechte Beschriftung
inkl. Klein-, Isolier- und Befestigungsmaterial
liefern, montieren und betriebsfertig anschließen.
Menge: 12,000 St

**1.4.2.4 Rettungszeichenleuchte Typ 1 Anbau**
Rettungszeichenleuchte Typ 1 Anbau
Einzelbatterie-Rettungszeichenleuchte Universalmontage
nach DIN EN 60598-1/2-22 und DIN EN 1838
zur Verwendung in Sicherheitsbeleuchtungsanlagen
gemäß DIN VDE 0108-100 und DIN EN 50172.
Gehäuse aus Polycarbonat. Schraubenloser,
leicht zu handhabender Verschlußmechanismus.
Universalmontage für Decken- und Wandaufbau
Kabeleinführungsöffnungen von oben oder hinten.
Ausführung als Scheibenleuchte mit 10 mm
Lichtlenkscheibe und austauschbaren Piktogrammen.
Mit Konstantstrom-Versorgungsgerät mit
folgenden Spezifikationen:
- 230 V AC/DC zugelassene Netzsicherung
- Inrushcurrent max. 10 A
- Spannungsfestigkeit (Surge) mind. 2 kV
Die Leuchte ist für Dauer- und Bereitschaftsschaltung geeignet.
Mit integrierter busgesteuerter Überwachungseinrichtung für
- permanente Ladungsüberwachung und Ladestörungsmeldung <5 Min.
- automatischen Funktionstest und jährlichen Brenndauertest
- Speicherung der letzten Testergebnisse und Meldung über 3-farbige LED
- Anschluss an Überwachungszentrale über Funk-System zur Erstellung
  eines elektronischen Prüfbuches gemäß DIN EN 62034 Typ PRN
Erkennungsweite: 23 Meter
Leuchtmittel 2 W  LED-Leiste austauschbar
Lichtstrom 260 lm (Netzbetrieb)
Netzanschlussleistung 6 VA
Anschlussspannung: 230 V 50/60 Hz
NiMh-Akku 4,8 V 0,8 Ah
Lichtstromverhältnis: 15%-50% Not(DC)/100% Netz
Nennbetriebsdauer:
- Batteriebetrieb  3 h
Anschlussklemmen: 2 x 2,5 mm² für Doppelbelegung
Gehäuse/Farbe: Polycarbonat, weiß
Abmessungen (BxHxT): 265 x 191 x 37 mm
Montageart: Universalmontage
Schutzart: IP43
Schutzklasse: II
Temperaturbereich:
- Bereitschaftsschaltung  0°C bis +35°C
- Dauerschaltung  -5°C bis + 30°C
5 Jahre Garantie auf Leuchte, LED und Konverter
inkl. dauerhafte normgerechte Beschriftung
inkl. Klein-, Isolier- und Befestigungsmaterial
liefern, montieren und betriebsfertig anschließen.
Menge: 9,000 St

**1.4.2.5 Prüfbuch Sicherheitsbeleuchtung**
Prüfbuch Sicherheitsbeleuchtung
DIN A4-Ordner mit 60 Seiten Vordrucken - Relevante Informationen zu Wartung und Instandhaltung von Notbeleuchtungssystemen nach den derzeit gültigen
deutschen Vorschriften. Das Prüfbuch ist sowohl für Notlichtgeräte als auch Einzelbatteriesysteme geeignet.
inkl. Klein-, Isolier- und Befestigungsmaterial
liefern, montieren und betriebsfertig anschließen.
Menge: 1,000 St

**1.4.2.7 Sachverständigenabnahme Sicherheitsbeleuchtungsanlage**
Sachverständigenabnahme Sicherheitsbeleuchtungsanlage
Erstmalige Prüfung und Abnahme einschließlich der Ausstellung eines Prüfberichtes für folgende sicherheitstechnische Einrichtung :

- Sicherheitsbeleuchtungsanlage- Einzelbatterieleuchten

entsprechend der technischen Prüfverordnung inkl. aller hierbei anfallender
Kosten und Gebühren.
Menge: 1,000 psch

#### 1.5 446 Blitzschutz- und Erdungsanlagen

##### 1.5.1 446.1 Äußerer Blitzschutz

**1.5.1.1 Prüfung - Messung der gesamten Blitzschutzanlage**
Prüfung - Messung der gesamten Blitzschutzanlage
des Gastrogebäudes
einschließlich des Erdungswiderstandes.
Erstellen eines Prüfprotokolls sowie der ggf. davon
abgeleitete Maßnahmen.
Menge: 1,000 psch

**1.5.1.2 Fangleitung, rund, 8 mm**
Fangleitung, rund, 8 mm
Runddraht Alu-Draht 8mm / 50mm² AlMgSi halbhart
Runddrähte nach DIN EN 62561-2 (VDE 0185 Teil 202),
für den Einsatz bei Blitzschutzanlagen als Fangeinrichtung
oder Ableitung
Durchmesser Leiter: 8 mm
Werkstoff: AlMgSi
Eigenschaften: halbhart
Normenbezug: DIN EN 62561-2
inkl. Klein-, Isolier- und Befestigungsmaterial
liefern, montieren und betriebsfertig anschließen.
Menge: 5,000 m

**1.5.1.3 Ableitung, rund, 8 mm**
Ableitung, rund, 8 mm
Runddraht Alu-Draht mit Kunststoffmantel 8 mm / 50 mm² AlMgSi weich
Runddrähte mit Kunststoff-Mantel nach DIN EN 62561-2 (VDE 0185 Teil 202), für den Einsatz bei Blitzschutzanlagen als Ableitung
Durchmesser Leiter: 8 mm
Querschnitt:  50 mm²
Werkstoff: AlMgSi
Eigenschaften: weich
Normenbezug: in Anlehnung an DIN EN 62561-2
Durchmesser  Außen: 11 mm
inkl. Klein-, Isolier- und Befestigungsmaterial
liefern, montieren und betriebsfertig anschließen.
Menge: 5,000 m

**1.5.1.4 Fangstange, Durchmesser 16 mm aus Al Mg Si (35 cm)**
Fangstange, Durchmesser 16 mm aus Al Mg Si (35 cm)
Fangstange mit Durchmesser 16 mm und Gesamtlänge 350 mm AlMgSi
Fangstangen zum Schutz von Dachaufbauten, Kaminen usw.
komplett mit Betonsockel (Keiltechnik)
Gesamtlänge: 350 mm
Werkstoff: AlMgSi
Durchmesser: 16 mm
Normenbezug: DIN EN 62561-2
inkl. Klein-, Isolier- und Befestigungsmaterial
liefern, montieren und betriebsfertig anschließen.
Menge: 1,000 St

**1.5.1.5 Fangstange freistehend Höhe 2500 mm**
Fangstange freistehend Höhe 2500 mm
Fangstangen freistehend mit Dreibeinstativ zum Schutz von
Dachaufbauten mit Anpassung an die Dachneigung bis max.10 Grad.
Die Fangstangen sind nach Eurocode für eine max.
Böenwindgeschwindigkeit von 188 km/h dimensionert
komplett mit Betonsockel und Unterlegplatte
Höhe: 2500 mm
Radius: 320 mm
Max. Böenwindgeschwindigkeit
bei 3 Sockeln 8,5 kg: 146 km/h
Platzbedarf Stativ
bei 3 Sockeln 8,5 kg: 730 x 800 mm
Max. Böenwindgeschwindigkeit
bei 3 Sockeln 17 kg: 188 km/h
Platzbedarf Stativ
bei 3 Sockeln 17 kg: 850 x 930 mm
Werkstoff Fangstange: Al
Werkstoff Stativ: St/tZn
Normenbezug: DIN EN 62561-(1+2)
inkl. Klein-, Isolier- und Befestigungsmaterial
liefern, montieren und betriebsfertig anschließen.
Menge: 1,000 St

**1.5.1.6 Anschlussfahne Runddraht NIRO (V4A)**
Anschlussfahne Runddraht NIRO (V4A)
Anschlussfahnen gerichtet für den Anschluss der Ableitungen
an die Erdungsanlage aus korrosionsfestem Edelstahl NIRO (V4A
Nach DIN EN 62561-2 (VDE 0185 Teil 202)
Werkstoff: NIRO (V4A)
Werkstoff-Nr.:1.4571 / 1.4404
ASTM / AISI:: 316Ti / 316L
Länge: 1500 mm
Abmessung: 10 mm
Querschnitt: 78 mm²
Normenbezug: DIN EN 62561-2
inkl. Klein-, Isolier- und Befestigungsmaterial
liefern, montieren und betriebsfertig anschließen.
Menge: 1,000 St

**1.5.1.7 Anschlüsse an metallene Dachaufbauten**
Anschlüsse an metallische Konstruktionen,
wie Aufzugsüberfahrten, Lichtschächte,
Einbringöffnung für Maschinen, Dachausstiegsöffnungen,
Zinkblechabdeckungen, Metallkonstruktionen des Glasdaches
über dem Atrium, Sateliten-Empfangsschüsseln,
metallene Absturzvorrichtungen, Handläufe,
Gesimsabdeckungen,
komplett mit den erforderlichen Anschlussteilen
inkl. Klein-, Isolier- und Befestigungsmaterial
liefern, montieren und betriebsfertig anschließen.
Menge: 1,000 St

**1.5.1.8 Kreuzverbinder, Stahl, feuerverzinkt**
Kreuzverbinder, Stahl, feuerverzinkt
Kreuzstücke für oberirdische Verbindungen mit Zwischenplatte St/tZn
zum Verbinden von Leitern mit der Fangstange in Kreuz- und T-Anordnung
Werkstoff Klemme: St/tZn
Klemmbereich Rd / Rd: 16 / 8-10 mm
Klemmbereich Rd / Fl: 16 / 30 mm
Zwischenplatte: ja
Normenbezug: DIN EN 62561-1
inkl. Klein-, Isolier- und Befestigungsmaterial
liefern, montieren und betriebsfertig anschließen.
Menge: 2,000 St

**1.5.1.9 Überbrückungsschelle, starr**
Überbrückungsschelle, starr
Überbrückungslaschen Ausführung kurz mit Mittelbohrung Al
zum Anschließen und Verbinden von Metallverkleidungen
zum Nieten oder Schrauben
Ausführung kurz mit Mittelbohrung
Werkstoff: Al
Länge: 170 mm
Befestigung: [8x] 5,2 / [4x] 6,5 mm
Normenbezug: DIN EN 62561-1
inkl. Klein-, Isolier- und Befestigungsmaterial
liefern, montieren und betriebsfertig anschließen.
Menge: 1,000 St

**1.5.1.10 Überbrückungsband Ausführung kurz Al**
Überbrückungsband Ausführung kurz Al
Überbrückungsbänder zum Verbinden von Metallverkleidungen
oder als Dehnungsausgleichsstück, zum Nieten oder Schrauben
Werkstoff: Al
Länge: 180 mm
Befestigung: .[8x] 5,2 / [2x] 10,5 mm
Normenbezug: .DIN EN 62561-1
inkl. Klein-, Isolier- und Befestigungsmaterial
liefern, montieren und betriebsfertig anschließen.
Menge: 1,000 St

**1.5.1.11 Nummernschild zur Kennzeichnung von Trennstellen**
Nummernschild zur Kennzeichnung von Trennstellen
Nummernschild ohne Nummerangabe für Rund-/ Flachleiter Al
Werkstoff: Al
Klemmbereich Rd / Fl: 7-10 / 30 mm
inkl. Klein-, Isolier- und Befestigungsmaterial
liefern, montieren und betriebsfertig anschließen.
Menge: 2,000 St

**1.5.1.12 Leitungshalter NIRO**
Leitungshalter NIRO
Leitungshalter zum Befestigen von Rundleitern
mit Kunststoff-Mantel mit geschlitztem Überleger
feste Leitungsführung
Werkstoff Leitungshalter: NIRO
Leitungshalter Aufnahme Rd:13 mm
Bauhöhe Leitungshalter: 20 mm
Gewinde Leitungshalter: M8
inkl. Klein-, Isolier- und Befestigungsmaterial
liefern, montieren und betriebsfertig anschließen.
Menge: 4,000 St

**1.5.1.13 Dachleitungshalter für Ziegeldach**
Dachleitungshalter für Ziegeldach
zur Befestigung von Rundleitern auf Ziegeldächern
inkl. Klein-, Isolier- und Befestigungsmaterial
liefern, montieren und betriebsfertig anschließen.
Menge: 4,000 St

##### 1.5.2 446.3 Potentialausgleich

**1.5.2.1 Potentialausgleichsschiene DIN VDE 0618-1 (VDE 0618-1)**
aus verzinktem Stahl, mit Anschluss für 8 x 1,5 bis 25 mm²
ein Flachband bis 40 mm x 4 mm
und Massivrundleiter,
Durchmesser 8 bis 10 mm.
inkl. Klein-, Isolier- und Befestigungsmaterial
liefern, montieren und betriebsfertig anschließen.
Menge: 2,000 St

**1.5.2.2 Installationsleitung halogenfrei NYY-O 1x16RM**
Installationsleitung DIN VDE 0250-214 (VDE 0250-214)
NYY-O 1 x 16 RM,
auf vorh. Kabelrinnen oder in offene Kanäle,
Arbeitshöhe bis 4 m.
inkl. Klein-, Isolier- und Befestigungsmaterial
liefern, montieren und betriebsfertig anschließen.
Menge: 150,000 m

##### 1.5.3 446.4 Überspannungsschutz

**1.5.3.1 Überspannungsschutzgerät analog 10DA**
Überspannungsschutzgerät analog 10DA
Überspannungsschutzgerät für analoge Übertragungstechnik,
für Montage auf LSA-Plus-Trennleiste,
für 10 DA,
Blitzstrom- und Überspannungsableiter
Kategorie D1 + C2 + C1 DIN EN 61643-21 (VDE 0845-3-1),
erdfreies Potential,
Nennableitstoßstrom (8/20) je Leiter mind. 2,5 kA,
Blitzstoßstrom (10/350) je Leiter mind. 5 kA,
Überlastungserkennung durch Unterbrechung der Datenübertragung
inkl. dauerhafte Beschriftung
inkl. Klein-, Isolier- und Befestigungsmaterial
liefern, montieren und betriebsfertig anschließen.
Menge: 1,000 St

**1.5.3.2 Überspannungsschutzgerät Typ 1/2 Reiheneinbau 230/400VAC**
Überspannungsschutzgerät Typ 1/2 Reiheneinbau 230/400 VAC
als Reiheneinbaugerät,
Maße DIN 43880,
mit Funktionsanzeige und potentialfreiem Kontakt für Fernanzeige,
Bemessungsbetriebsspannung 230/400 V AC,
Nennableitstoßstrom (8/20) je Leiter mind. 20 kA,
Nennableitstoßstrom (8/20) zwischen N und PE mind. 40 kA,
4-polig,
Blitzstoßstrom (10/350) mind. 100 kA je Pol,
Blitzstoßstrom (10/350) zwischen N und PE mind. 100 kA,
Folgestromlöschfähigkeit mind. 50 kA effektiv,
Schutzpegel max. 1,5 kV,
Einbaubreite max. 6 Teilungseinheiten,
inkl. dauerhafte Beschriftung
inkl. Klein-, Isolier- und Befestigungsmaterial
liefern, montieren und betriebsfertig anschließen.
Menge: 1,000 St

#### 1.6 448 Demontagen und Rückbau

##### 1.6.1 448.1 Demontagen

**1.6.1.1 Demontage Verteilung**
Demontage Verteilung
Demontage des Verteilers. Die Verteiler ist in enger Koordination mit den Auftragnehmern der anderen Gewerke freizuschalten und zu demontieren. Hierbei ist die gesamte Verkabelung einschließlich Trassen und Befestigungsmaterial und innen liegender Installationsgeräte zu demontieren und materialgerecht zu entsorgen, einschließlich Freischalten, beidseitigem Abklemmen, Demontage alle Befestigungselemente wie Schellen, Trassen, Kabelrinnen, Rohre, Kanäle etc.
Menge: 2,000 St

**1.6.1.2 Demontage Kabel mit Querschnitt 10 bis 25 mm²**
Demontage Kabel mit Querschnitt 10 bis 25 mm²
als Hauptstromkabel Mischverlegung
auf Trasse, in Rohr, in Einzelschelle, Bügelschelle
UP/AP vollständig demontieren.
inkl. fachgerechte Entsorgung
Menge: 70,000 m

**1.6.1.3 Demontage der Leuchten**
Demontage der Leuchten
inkl. fachgerechte Entsorgung
Menge: 70,000 St

**1.6.1.4 Räume (bis ca. 13 m²)**
Räume (bis ca. 13 m²)
Es sind
- die Kabel- und Leitungsanlagen der Deckenleuchten (Anzahl bis ca. 4 St) mit durchschittlicher Leitungslänge von 5 m
- die Kabel- und Leitungsanlagen der Taster/Steckdosen (Anzahl 4 St.) mit durchschittlicher Leitungslänge von 15 m
- die Installationen wie Schalter Steckdosen ca. 4 St.
vollständig zu demontieren, zurück zu bauen
Die in Rohr verlegten Kabel sind ebenfalls vollständig herauszuziehen, zu demontieren, einschl. Rohr.
Nach Bedarf sind Abzweigdosen zur Bückung von Stromkreisen zu setzen, damit Teilbereiche der Räume in Betrieb bleiben können.
inkl. fachgerechte Entsorgung
Menge: 18,000 St

**1.6.1.5 Räume (bis ca. 50 m²)**
Räume (bis ca. 50 m²)
Es sind
- die Kabel- und Leitungsanlagen der Deckenleuchten (Anzahl bis ca. 8 St) mit durchschittlicher Leitungslänge von 5 m
- die Kabel- und Leitungsanlagen der Taster/Steckdosen (Anzahl 6 St.) mit durchschittlicher Leitungslänge von 15 m
- die Installationen wie Schalter Steckdosen ca. 6 St.
vollständig zu demontieren, zurück zu bauen
Die in Rohr verlegten Kabel sind ebenfalls vollständig herauszuziehen, zu demontieren, einschl. Rohr.
Nach Bedarf sind Abzweigdosen zur Bückung von Stromkreisen zu setzen, damit Teilbereiche der Räume in Betrieb bleiben können.
inkl. fachgerechte Entsorgung
Menge: 12,000 St

### 2 450 Kommunikations-, sicherheits- und informationstechnische Anlagen

#### 2.1 451 Telekommunikationsanlagen

##### 2.1.1 451.1 TK LWL-Leitungs-/Übertragungsnetz

*Hinweis: Vorbemerkungen LWL-Netz*
Vorbemerkungen LWL-Netz

Die Vorschriften der allgemeinen Betriebsbedingungen zur Verlegung und Montage von Lichtwellenleiterkabeln
sind in Anlehnung an die EN 50174-1:2011 „Installationsspezifikation und Qualitätssicherung“ und
EN 50174-2:2011 „Installationsplanung und Installationspraktiken in Gebäuden“, der resultierenden
VDE 0800-174x sowie die herstellerspezifische Montageanleitungen sind zwingend einzuhalten.

Alle LWL-Multimodefasern der kompletten Übertragungsstrecke sind gemäß
- IEC60793-2-10 Typ A1a.3
- ISO/IEC11801:2011 OM4
- EN50173-1:2011 OM4
- auszulegen.

Alle LWL-Monomodefasern der kompletten Übertragungsstrecke sind gemäß
- IEC60793-2-50 Typ B1.3
- ITU-T Rec.G.652.D
- ISO/IEC11801:2011 OS2
- EN50173-1:2011 OS2
auszulegen.

Dazu zählen Pigtails, Patchkabel und Fasern der verwendeten LWL-Kabel als geschlossenes System.

Stecker und Kupplungen müssen vom gleichen Hersteller sein.

Alle verwendeten LWL-Kabel dürfen keine metallenen Elemente besitzen und sind als universelle Innen-/Außenkabel auszulegen. Die Längswasserdichtheit ist durch die Nutzung von Quellmaterialien abzusichern. Gelfüllungen in den Verseilzwischenräumen sind nicht erlaubt.

D.h. die Kabel müssen folgenden Normen entsprechen:

Temperaturbereich bei Lagerung: -25 / +70°C IEC 60794-1-2 F1
  beim Einzug:  -10 / +50°C
  in Betrieb:  -25 / +60°C

Testkriterien für LWL-Kabel mit Monomode-Fasern

Eigenschaften  Testmethode  Testkriterium
Zugfestigkeit  IEC 60794-1-2-E1  Faserdehnung ≤ 0.33[%], reversibel
Querdruckfestigkeit  IEC 60794-1-2-E3  Faserdämpfung ≤ +/- 0.05 [dB],
  reversibel
Schlagfestigkeit  IEC 60794-1-2-E4  Keine Beschädigung der
  Kabelelemente
Wiederholte Biegung IEC 60794-1-2-E6  Kein Faserbruch
Kabelbiegung  IEC 60794-1-2-E11  Faserdämpfung ≤ +/- 0.05 [dB],
  reversibel
Kabeltorsion  IEC 60794-1-2-E7  Faserdämpfung ≤ +/- 0.1 [dB],
  reversibel
Längswasserdichtigkeit  IEC 60794-1-2-F5  Wasserpenetration < 3 [m] / 24 [Std]
Temperaturbereich  IEC 60794-1-2-F1  Faserdämpfung ≤ +/- 0.05 [dB],
  reversibel

Testkriterien für LWL-Kabel mit Multimode-Fasern

Zugfestigkeit  IEC 60794-1-2-E1  Faserdehnung ≤ 0.33[%], reversibel
Querdruckfestigkeit  IEC 60794-1-2-E3  Faserdämpfung ≤ +/- 0.20 [dB],
  reversibel
Schlagfestigkeit  IEC 60794-1-2-E4  Keine Beschädigung der
  Kabelelemente
Wiederholte Biegung IEC 60794-1-2-E6  Kein Faserbruch
Kabelbiegung  IEC 60794-1-2-E11  Faserdämpfung ≤ +/- 0.5 [dB],
  reversibel
Kabeltorsion  IEC 60794-1-2-E7  Faserdämpfung ≤ +/- 0.1 [dB],
  reversibel
Längswasserdichtigkeit  IEC 60794-1-2-F5  Wasserpenetration < 3 [m] / 24 [Std]
Temperaturbereich  IEC 60794-1-2-F1  Faserdämpfung ≤ +/- 0.20 [dB],
  reversibel
Brandverhalten

Halogenfrei,
keine korrosiven
  Brandgase  IEC 60754-1/-2, EN 50267-2-1/-2-2, VDE 0482-267-2-1/-2-2
Flammwidrig
  (selbstlöschend)  IEC 60332-1-2, EN 60332-1-2, VDE 0482-332-1-2
Keine
  Brandfortleitung  IEC 60332.3 C, EN 50266-2-4,VDE 0482-266-2-4
Minimale
Rauchentwicklung  IEC 61034-1/-2, EN 61034-1/-2 (EN 50268-1/-2),
  VDE 0482-1034-1/-2 (VDE 0482-268-1/-2)

Alle Herstellerangeben bezüglich
- Biegeradien
- Maximaler Zugkräfte
- Maximaler Querdruckkräfte
sind unbedingt einzuhalten.
Gequetschte oder geknickte Kabel sind unverzüglich vor Montage (Spleißarbeiten) auszutauschen.
Alle Anforderungen der LWL-Kabel an die IEC 60794 sind einzuhalten.

**2.1.1.1 FTTH IP65 Anschlussboxen**
FTTH IP65 Anschlussboxen
FTTH IP65 Anschlussbox für 96 Fasern und Faserüberlängenaufnahme,
Lichtwellenleiter
Anwendung:
Optische Telekommunikationsnetzte
LAN
CATV Netzwerke
FTTH Netze
PON, G-PON
Lieferung komplett bestückt ( inkl. Schrumspleißhalter,
Schrumpfspleißschutz und Material zur Wandmontage)
liefern, montieren und betriebsfertig anschließen.
Menge: 1,000 St

**2.1.1.2 FTTx Kompakt-Anschlussbox**
FTTx Kompakt-Anschlussbox
Für Wandmontage
Material Kunststoff
Farbe weiß
Max. Anzahl Fasern 4
Kabeleinführung ohne Verschraubung
Spleißschutz Schrumpf
Geeignet für SC Simplex/LC Duplex/E2000
Bestückung Adapter 2
mit Faserüberlängenaufnahme
mit schwenkbarer Spleißkassette
Schutzart IP20
Maße 100x80x22 mm
Temp.-Bereich -20 bis 60 °C
inkl. Zubehör, Klein- und Befestigungsmaterial
liefern, montieren und betriebsfertig anschließen.
Menge: 1,000 St

**2.1.1.3 Glasfaserkabel mit 4 Fasern**
Glasfaserkabel mit 4 Fasern
COR1823 – FTTH Indoor/Outdoor Drop Cable – 4 mm – LSOH
Außendurchmesser 4 mm
Mantelwandstärke 0,8 mm
Zugfestigkeit 400 N
Querdruckfestigkeit 200 N/cm
Min. Biegeradius 20 mm
Nominales Gewicht 15 kg/km
Euro-Brandklasse Dca-s2,d2,a2
Flammwidrig gem. IEC 60332-1
Temperaturbereiche
Installation -5 bis 50 °C
Betrieb -30 bis 70 °C
mit 4 Singlemode-Fasern
liefern, montieren und betriebsfertig anschließen.
Menge: 200,000 m

**2.1.1.4 4 Fusions-Spleissungen pro WE/Technikraum DG**
Menge: 2,000 St

**2.1.1.5 Satz Farbpigtails LC-APC 8°**
Satz Farbpigtails LC-APC 8°
12 Stück
Länge 2 m
Stecker konform zu IEC610754-20
Kabel konform zu IEC610793-2
Typ Aderpigtail
Adertyp Kompaktader
Knickschutztülle aufgesteckt
max. Zugkraft 3 N
min. Biegeradius statisch 10x OD
min. Biegeradius dynamisch 20x OD
Außendurchmesser 0,9 mm
Mantelmaterial LSZH
liefern, montieren und betriebsfertig anschließen.
Menge: 2,000 St

**2.1.1.6 LWL-Techniker-Einsatz je WE**
Menge: 2,000 St

**2.1.1.7 Dämpfungsmessungen 1310 nm (Installationsstrecke)**
Durchführung von Dämpfungsmessungen an den installierten LWL-Verbindungen (Installationsstrecke)

Messung im Wellenlängenbereich 1310 nm

Meßmethode: DIN ISO/IEC 14763-3:2010-09
Wie in der Norm gefordert, sind Messgeräte mit Modenstrippern oder Vorlauffaser zu benutzen. Die Messkabel und Messadapter (zur Durchführung der Referenzmessung) müssen Messqualität besitzen. Die Messkabel und –adapter müssen den entsprechenden Normen der verwendeten Steckerserien und Fasertypen entsprechen.
Die Steckverbinder und Adapter der Messkabel und Messobjekte müssen ständig mit einem Mikroskop (Vergrößerung mindest 100 fach besser 200 fach) begutachtet und bei Bedarf gemäß IEC TR 62627-1 gereinigt werden.

Die Kalibrierung des Gerätes muss innerhalb des letzten Jahres erfolgt sein und das Zertifikat muss den Messungen beigelegt werden.

Übergabe der Messdaten:
Diese sind auf Datenträger (als MS-Excel-Datei) und Papier abzuliefern.

Einzuhaltende Grenzwerte:
 Die akzeptable Linkdämpfung (LD) ergibt sich aus folgender Formel:
 a x b + c x d + e x f + R = LD

a = realisierte Linklänge in km
b = kilometrische Dämpfung in dB/km (siehe Datenblatt)
c = Anzahl der Spleiße
d = max. Spleißdämpfung (0,1 dB)
e = Anzahl von lösbaren LWL-Verbindungen
f = max. Dämpfung der lösbaren LWL-Verbindung (0,5 dB)
R = Systemreserve/Messunsicherheit = 0,5 dB

Die in der EN 50173-1:2011 geforderten Werte des beschriebenen Links ist unbedingt einzuhalten.

Type des Gerätes: '........................................'
Menge: 8,000 St

**2.1.1.8 Dämpfungsmessungen 1550 nm (Installationsstrecke)**
Durchführung von Dämpfungsmessungen an den installierten LWL-Verbindungen (Installationsstrecke)

Messung im Wellenlängenbereich 1550 nm

Meßmethode: DIN ISO/IEC 14763-3:2010-09
Wie in der Norm gefordert, sind Messgeräte mit Modenstrippern oder Vorlauffaser zu benutzen. Die Messkabel und Messadapter (zur Durchführung der Referenzmessung) müssen Messqualität besitzen. Die Messkabel und –adapter müssen den entsprechenden Normen der verwendeten Steckerserien und Fasertypen entsprechen.
Die Steckverbinder und Adapter der Messkabel und Messobjekte müssen ständig mit einem Mikroskop (Vergrößerung mindest 100 fach besser 200 fach) begutachtet und bei Bedarf gemäß IEC TR 62627-1 gereinigt werden.
Die Kalibrierung des Gerätes muss innerhalb des letzten Jahres erfolgt sein und muss den Messungen beigelegt werden.

Übergabe der Messdaten:
Diese sind auf Datenträger (als MS-Excel-Datei) und Papier abzuliefern.

Einzuhaltende Grenzwerte:
 Die akzeptable Linkdämpfung (LD) ergibt sich aus folgender Formel:
 a x b + c x d + e x f + R = LD

a = realisierte Linklänge in km
b = kilometrische Dämpfung in dB/km (siehe Datenblatt)
c = Anzahl der Spleiße
d = max. Spleißdämpfung (0,1 dB)
e = Anzahl von lösbaren LWL-Verbindungen
f = max. Dämpfung der lösbaren LWL-Verbindung (0,5 dB)
R = Systemreserve/Messunsicherheit = 0,5 dB

Die in der EN 50173-1:2011 geforderten Werte des beschriebenen Links ist unbedingt einzuhalten.

Type des Gerätes: '........................................'
Menge: 8,000 St

**2.1.1.9 OTDR-Messungen 1310 nm LWL-Singlemode-Verbindungen im LAN**
Durchführung von OTDR-Messungen an den installierten LWL-Singlemode-Verbindungen im LAN gemäß DIN ISO/IEC 14763-3:2010-09:

Anforderung/Einstellung OTDR Messgerät:

Wellenlänge 1310 nm ; Impulsdauer ≤ 5 ns ; Ereignistotzone ≤ 1 m
Dämpfungstotzone ≤ 15 m

Die Kalibrierung des Gerätes muss innerhalb des letzten Jahres erfolgt sein und muss den Messungen beigelegt werden.
Die Steckverbinder und Adapter der Messkabel und Messobjekte müssen ständig mit einem Mikroskop (Vergrößerung mindest 100 fach besser 200 fach) begutachtet und bei Bedarf gemäß IEC TR 62627-1 gereinigt werden.
Das OTDR muß eine automatische Auswertefunktion (z.B. LSA-Methode) besitzen, um Fehler durch das manuelle Setzen von Cursorn zu vermeiden.

Messung im Wellenlängenbereich 1310 nm mit Vor- und Nachlauffaser (mindestens 150 m) zur Einschätzung der lösbaren LWL-Verbindungen des gesamten Messobjektes.
Der Messaufbau ist an Hand einer Prinzipskizze darzustellen, aus dem die Längen, Steckverbinder und der Hersteller der Vor- und Nachlauffaser zu erkennen ist.
Zwischen den Vor- und Nachlauffasern und Messobjekt dürfen sich keine weiteren Verbindungskabel befinden, um die Qualität der Steckerübergänge begutachten zu können. Vor der Messung sind Vor- und Nachlauffaser miteinander zu verbinden und eine Messung dieser Verbindung zu dokumentieren, um die Gleichartigkeit der Faser nachzuweisen.

Die Darstellung hat so zu erfolgen, dass auf dem Bildschirm/Ausdruck das Messobjekt mit den Vor- und Nachlauffasern zu erkennen ist und die Reflexionen der lösbaren LWL-Verbindungen nicht abgeschnitten werden.
Im Falle, dass Ereignisse (Spleiße und Stecker) unerklärbare Dämpfungswerte besitzen oder sich im Protokoll als Gainer dokumentieren, ist eine Messung aus der Rückwärtsrichtung durchzuführen.

Übergabe der Messdaten:
OTDR-Protokolle sind auf Datenträger im Originalformat incl. der Auswertesoftware des verwendeten Meßgerätes abzuliefern.
Den Daten ist der Lageplan des Objektes mitzuliefern, mit dem allen gemessenen Strecken zuzuordnen sind.

Einzuhaltende Grenzwerte:
Kilometrische Dämpfung: siehe Faserparameter in den Faserdatenblätter
Spleißdämpfung: ≤ 0,1 dB
Spleiß- + Steckerdämpfung: ≤ 0,6 dB
Dämpfung einer lösbaren
Steckverbindung: ≤ 0,5 dB
Rückflussdämpfung: 40 dB
Die in der EN 50173-1:2011 geforderten Werte des beschriebenen Links ist unbedingt einzuhalten.

Type des Gerätes: '........................................'
Menge: 8,000 St

**2.1.1.10 OTDR-Messungen 1550 nm LWL-Singlemode-Verbindungen im LAN**
Durchführung von OTDR-Messungen an den installierten LWL-Singlemode-Verbindungen im LAN gemäß DIN ISO/IEC 14763-3:2010-09:

Anforderung/Einstellung OTDR Messgerät:
Wellenlänge 1550 nm; Impulsdauer ≤ 5 ns ; Ereignistotzone ≤ 1 m
Dämpfungstotzone ≤ 15 m

Die Kalibrierung des Gerätes muss innerhalb des letzten Jahres erfolgt sein und muss den Messungen beigelegt werden.
Die Steckverbinder und Adapter der Messkabel und Messobjekte müssen ständig mit einem Mikroskop (Vergrößerung mindest 100 fach besser 200 fach) begutachtet und bei Bedarf gemäß IEC TR 62627-1 gereinigt werden.
Das OTDR muß eine automatische Auswertefunktion (z.B. LSA-Methode) besitzen, um Fehler durch das manuelle Setzen von Cursorn zu vermeiden.
Messung im Wellenlängenbereich 1550 nm mit Vor- und Nachlauffaser (mindestens 150 m) zur Einschätzung der lösbaren LWL-Verbindungen des gesamten Messobjektes und zur Feststellung von Installationsfehlern.
Der Messaufbau ist an Hand einer Prinzipskizze darzustellen, aus dem die Längen, Steckverbinder und der Hersteller der Vor- und Nachlauffaser zu erkennen ist.
Zwischen den Vor- und Nachlauffasern und Messobjekt dürfen sich keine weiteren Verbindungskabel befinden, um die Qualität der Steckerübergänge begutachten zu können. Vor der Messung sind Vor- und Nachlauffaser miteinander zu verbinden und eine Messung dieser Verbindung zu dokumentieren, um die Gleichartigkeit der Faser nachzuweisen.

Die Darstellung hat so zu erfolgen, dass auf dem Bildschirm/Ausdruck das Messobjekt mit den Vor- und Nachlauffasern zu erkennen ist und die Reflexionen der lösbaren LWL-Verbindungen nicht abgeschnitten werden.
Im Falle, dass Ereignisse (Spleiße und Stecker) unerklärbare Dämpfungswerte besitzen oder sich im Protokoll als Gainer dokumentieren, ist eine Messung aus der Rückwärtsrichtung durchzuführen.

Übergabe der Messdaten:
OTDR-Protokolle sind auf Datenträger im Originalformat incl. der Auswertesoftware des verwendeten Meßgerätes abzuliefern.
Den Daten ist der Lageplan des Objektes mitzuliefern, mit dem allen gemessenen Strecken zuzuordnen sind.

Einzuhaltende Grenzwerte:
Kilometrische Dämpfung: siehe Faserparameter in den Faserdatenblätter
Spleißdämpfung: ≤ 0,1 dB
Spleiß- + Steckerdämpfung: ≤ 0,6 dB
Dämpfung einer lösbaren
Steckverbindung:  ≤ 0,5 dB
Rückflussdämpfung: 40 dB

Die in der EN 50173-1:2011 geforderten Werte des beschriebenen Links ist unbedingt einzuhalten.

Type des Gerätes: '........................................'
Menge: 8,000 St

#### 2.2 452 Such- und Signalanlagen

##### 2.2.1 452.2 Behinderten-Notruf

**2.2.1.1 Gerätedose DIN EN 60670-1 (VDE 0606-1)**
Gerätedose DIN EN 60670-1 (VDE 0606-1)
und DIN 49073, aus halogenfreiem Kunststoff,
Durchmesser 60 mm, Tiefe 40 mm, mit Schrauben, in Hohlwand.
inkl. Klein-, Isolier- und Befestigungsmaterial
liefern, montieren und betriebsfertig anschließen.
Menge: 4,000 St

**2.2.1.2 Notruf Behinderten-WC als Kompakt-Set**
Notruf Behinderten-WC als Kompakt-Set
bestehend aus
1-Kammer-Signalleuchte rot,
Zugtaster,
Abstelltaster,
Meldeeinheit
Dienstzimmereinheit
und Netzteil,
einschl. Stromquelle für Sicherheitszwecke
als unterbrechungsfreie Stromversorgung
DIN VDE 0100-560 (VDE 0100-560),
Weiterleitung Störung an Meldeeinheit,
Weiterleitung Notruf an Meldeeinheit.
inkl. Klein-, Isolier- und Befestigungsmaterial
liefern, montieren und betriebsfertig anschließen.
Menge: 1,000 St

#### 2.3 456 Gefahrenmelde- und Alarmanlagen

##### 2.3.1 456.1 RWA Treppenhaus

*Hinweis: RWA-Anlage Treppenhaus Leistung :*
RWA-Anlage Treppenhaus Leistung :
Die Lieferung und Montage der
RWA-Öffnung, des Antriebes, des Rauchmelders und die Steuerung erfolgen bauseits.
Die Lieferung,Montage
des elektrischen Anschlusses,
des Druckknopfnebenmelder,

und des dazugehörigen Leitungsnetzes einschl. der gemeinsamen Inbetriebnahme, Abnahme  ist Leistungsumfang des AN.
Es dürfen nur zugelassene geprüfte Anlagen eingesetzt werden.

**2.3.1.1 Montage der bauseitigen Notstromsteuer-Zentrale**
Montage der bauseitigen Notstromsteuer-Zentrale
für max. 5 Elektospindelantriebe für 24-V-Antriebe,
230 V, AC
automatischer Akku-Betrieb für 72 Stunden.
Leuchtanzeigen mit Piktogramm für
- Netzausfall
- Feueralarm
- Betrieb
- Fenster AUF
- Störung
- Störung Akku
- potentialfreie Störmeldung
inkl. Klein-, Isolier- und Befestigungsmaterial
montieren und betriebsfertig anschließen.
Menge: 1,000 St

**2.3.1.2 Rauchabzugstaster**
Rauchabzugstaster im AP-Geh„use 24 V,
abschließbares graues Kunststoffgehäuse mit Schlagscheibe
und Schlüssel, 4 Leuchtdioden mit Piktogramm:
- Feueralarm
- Betrieb
- Fenster AUF
- Störung (automatische Leitungsüberwachung)
- Reset-Taste
inkl. Klein-, Isolier- und Befestigungsmaterial
liefern, montieren und betriebsfertig anschließen.
Menge: 1,000 St

**2.3.1.3 Lüftungstaster**
Lüftungstaster mit Stop-Taste und Schlüsselschalter
inkl. Klein-, Isolier- und Befestigungsmaterial
liefern, montieren und betriebsfertig anschließen.
Menge: 1,000 St

**2.3.1.4 Montage der bauseitigen Rauchmelder,**
Montage der bauseitigen Rauchmelder,
optischer Brandmelder nach
dem Steulichtprinzip
inkl. Klein-, Isolier- und Befestigungsmaterial
montieren und betriebsfertig anschließen.
Menge: 1,000 St

**2.3.1.5 Wind- und Regensensorset**
Montage der bauseitigen Wind- und Regensensorset
inkl. Klein-, Isolier- und Befestigungsmaterial
montieren und betriebsfertig anschließen.
Menge: 1,000 St

#### 2.4 457 Datenübertragungsnetze

##### 2.4.1 458.1 passives Datennetz

*Hinweis: Standardbesch Kommunikationskabelanlage*
STLB-Bau 2023-04 061
Für das Projekt wird eine anwendungsneutrale Kommunikationskabelanlage in Gebäuden für eine dienstunabhängige, universell einsetzbare Verkabelung zur Unterstützung von informations- und kommunikationstechnischen Netzanwendung gefordert.
Die technischen Vorgaben entnehmen Sie der DIN EN 50173 (VDE 0800-173) und die Installationsplanung sowie Installationspraktiken sind in der DIN EN 50174 (VDE 0800-174) beschrieben. In der DIN EN 50310 (VDE 0800-2-310) ist die Anwendung von Maßnahmen für Erdung und Potentialausgleich in Gebäuden mit Einrichtungen der Informationstechnik beschrieben. Bei der Lebenserwartung gilt die DIN EN 50310 (VDE 0800-2-310).
Es ist das Leistungsvermögen der Übertragungsstrecken im Netzwerk für die Anforderungen der Netzanwendung nach 10 GBASE-T zu errichten. Die Datenkabel für die Netzanwendung 10 GBASE-T müssen die Werte DIN EN 50288-10 (VDE 0819-10) und DIN EN 50288-11 (VDE 0819-11) erfüllen. Bei der Netzanwendung 10 GBASE-T soll eine Kupferdatenleitung mit dem Aufbau S/FTP oder besser zum Einsatz kommen. Sie soll auch für die Übertragungsleistung DIN EN 50173-1 (VDE 0800-173-1) PoE geeignet sein.
Die Anschlusskomponenten einer geschirmten Verkabelung (für Verbindungstechnik: DIN EN 60603-7-41 (VDE 0687-603-7-41), DIN EN 60603-7-51 (VDE 0687-603-7-51) für die Netzanwendung 10 GBASE-T (Kupfer-Verkabelung) müssen mind. folgende Parameter einhalten: Für die Geräteanschlussdose wird vorgeschrieben: Es ist der Permanent Link Kategorie 6 Index A tiefgestellt nachzuweisen. Sie sollen geeignet für PoE DIN EN 50173-1 (VDE 0800-173-1) sein und eine Anschlussmöglichkeit für die Funktionserdung haben. Die Anwendung von Maßnahmen zur Erdung und Potentialausgleich sind in der DIN EN 50310 (VDE 0800-2-310) beschrieben. Kabelschirm darf nicht als Zugentlastung verwendet werden wie in DIN EN 50174-2 (VDE 0800-174-2) beschrieben.
Für 19 Zoll Patch Panel Kategorie 6 Index A tiefgestellt, wird vorgeschrieben: Es ist der Permanent Link Klasse E Index A tiefgestellt nachzuweisen. Sie sollen geeignet für PoE DIN EN 50173-1 (VDE 0800-173-1) sein und eine Anschlussmöglichkeit für die Funktionserdung haben. Die Anwendung von Maßnahmen zur Erdung und Potentialausgleich sind in der DIN EN 50310 (VDE 0800-2-310) beschrieben. Die Installationsplanung und Praktiken in Gebäuden DIN EN 50173-2 (VDE 0800-173-2) sind bezüglich des Schirmanschlusses bei Verwendung von geschirmten Verkabelungssystemen zu berücksichtigen. Kabelschirm darf nicht als Zugentlastung verwendet werden wie in DIN EN 50174-2 (VDE 0800-174-2) beschrieben.
Der/die Geräteanschluss/Rangierschnur muss von einem Messlabor getestet sein und den Bewertungsstandard DIN EN 50173 (VDE 0800-173) erfüllen. Es müssen auch die Vorgaben DIN EN 60603-7-81 (VDE 0687-603-7-81), für Datenübertragungen bis 2000 MHz und DIN EN 61935-2 (VDE 0819-935-2) erfüllt werden. Sie sollen für PoE geeignet sein. Es ist eine mechanisch störungsunanfällige Konstruktion für die RJ45 Buchse einzusetzen. Dadurch wird ein Netzausfall durch Einsatz und Verwendung von RJ11/12 Stecker verhindert.
Die in der DIN EN 50174 (VDE 0800-174) vorgegebenen Maßnahmen zur Überprüfung der fest installierten Verkabelungsstrecke sind einzuhalten.

*Hinweis: EDV Verteilerschränke*

**2.4.1.1 Verteiler als Standschrank für Fernmeldetechnik 15 HE**
Verteiler als Standschrank für Fernmeldetechnik 15 HE
Türanschlag wahlweise links/rechts,
einschl. Sockel, Höhe 100 mm,
zum Einbau von 19-Zoll-Komponenten,
aus Stahlblech,
beschichtet, Farbton weiß,
Schutzart IP 2X DIN EN 60529 (VDE 0470-1),
Potentialausgleich DIN EN 50310 (VDE 0800-2-310),
mit einer Fronttür, aus Stahlblech,
mit Schwenkgriff,
mit Seitenwänden und Rückwand,
Seitenwände abnehmbar,
Rückwand geschlossen,
mit geschlossener Dachplatte,
mit geschlossener Bodenplatte,
mit 19-Zoll-Schwenkrahmen und Kabelführungsbügel,
Höhe 770 mm,
Breite 600 mm,
Tiefe 450 mm.
inkl. 19-Zoll-Modulträger für beliebige Kombination von Teilfrontplatten,
inkl. 2 Stück 19 Zoll Patchfeld, symmetrisch, eine Höheneinheit, 24 x 8,
inkl. Klein-, Isolier- und Befestigungsmaterial
liefern, montieren und betriebsfertig anschließen.
Menge: 1,000 St

*Hinweis: Vorbemerkungen Cu Netz*
Vorbemerkungen Cu Netz

Anmerkungen zum Netzwerk:

Nachfolgende technische Erläuterungen zum Netzwerk sind hinsichtlich der technische Vorgaben einzuhalten, als Mindestanforderungen zu betrachten und bei der Kalkulation und Dimensionierung der Anlage entsprechend einzukalkulieren.

Zukunftssicherheit:
Aufgrund der geforderten  Zukunftssicherheit der gesamten strukturierten Datenverkabelung im Bezug auf 10 Gbit-Ethernet  und wegen der Übertragung von Multimedia-Anwendungen, sind  die el. Cu- Kabelparameter, speziell die Rückflussdämpfung, Laufzeitdifferenz und Kopplungswiderstand genauestens einzuhalten.
Die Anschlußkomponenten  sind so zu wählen, dass zu  einem späteren Zeitpunkt die installierten RJ-45-Module durch Komponenten entsprechend der Normen ISO/IEC 11801 2nd edition, EN 50173-1 und IEC 60603-7-7  ( Kat. 7- GG45 – System)  ausgetauscht werden können. Die zum Link gehörenden Datendosen sind in diesem Fall auch einzubeziehen und entsprechend zu wechseln.

Anforderung und Zertifikate:
Die eingesetzten Produkte müssen an der dauerhaften Qualitätskontrolle des "GHMT Premium Verification Program" teilnehmen.
Für das Kupfer-Verkabelungssystem sind folgende Zertifikate des akkreditierten Prüflabors der GHMT vorzulegen:
-  Anschlussmodul: Einhaltung der Kategorie 6A Einzelproduktanforderung nach der ISO/IEC 11801 Ed.2.2 (2011-06) und IEC 60603-7-51 Ed. 1.0 (2010-03)
- Datenkabel: Einhaltung der  Kategorie 7 Einzelprodukteanforderung nach der ISO/IEC 11801 Ed. 2.2(2011-06) und IEC 61156-5 Ed. 2.1 (2012-12)
-Patch Cords: Einhaltung der Kategorie 6A Einzelproduktanforderung nach der  ISO/IEC 11801 Ed. 2.2(2011-06) und IEC 61935-2 Ed. 3.0 (2010-07)

Messung (Klasse EA Messung):
Zum Nachweis Qualität der installierten Klasse EA Verkabelungsstrecke ist eine Permanent Link Messung gemäß ISO/IEC 11801 Amd.2:2010  vorzunehmen. Die Messung ist entsprechend der Norm über alle vier Paare des Verkabelungssystems bis 500 MHz durchzuführen und zu dokumentieren.
Bestandteil der Dokumentation sind die graphischen Dämpfungen je gemessenen Link.
Die Dokumentenabgabe hat auch in Form einer CD-Rom mit original Messdatenfiles zu erfolgen. Ein Leseprogramm ist aufzuspielen.
Zur Messung sind Testgeräte, die über den Normen entsprechende PM-Link Adapter der Klasse EA  verfügen zu benutzen. Hierbei ist der aktuelle Ausgabezustand der normgerechten Testgerätesoftware nachzuweisen. Im Einzelnen sind folgende Parameter zu messen und zu dokumentieren:
- Länge
- Verdrahtung
- Laufzeit
- Laufzeitunterschiede
- Unterbrechungsfreiheit
- Rückflussdämpfung
- Einfügedämpfung
- Nahnebensprechdämpfung
- Leistungssumierte Nahnebensprechdämpfung
- Fernnebensprechdämpfung
- Leistungssummierte Fernnebensprechdämpfung
- Ausgangsseitige Fernnebensprechdämpfung
- Leistungssummierte ausgangsseitige Fernnebensprechdämpfung
- Dämpfungs-Nahnebensprechdämpfungs-Verhältnis
- Leistungssummierte Dämpfungs-Nebensprechdämpfungs-Verhältnis
- Gleichstromschleifenwiderstand
Das Messprotokoll muss folgende Angaben enthalten:

- Verkabelungsstrecke (lt. Kabelplan)
- Nummer des Verteilers/Verteilerraum und Anschlussdosenkennzeichnung
- Datum, Uhrzeit, Name und Unterschrift des Prüfers
- NVP-Wert

Das Messprotokoll ist der Projektleitung/Bauleitung zur Abnahme vorzulegen. Die Projektleitung/Bauleitung behält es sich vor, stichprobenweise Kontrollmessungen vom Auftragnehmer durchführen zu lassen.

Die herstellerspezifischen Richtlinien für das verwendete Messgerät sind einzuhalten.

Verlegung:
Die Verlegung der Kabel hat normkonform ausschließlich nach den Maßgaben der Hersteller zu erfolgen.
Die Bündelung der Kabel muss grundsätzlich unter Einhaltung der vom Hersteller in den Datenblättern angegebenen Querbelastung, Bündelungsdichte, Biegeradien usw. erfolgen.

**2.4.1.2 Datenübertragungskabel Cat 7**
Datenübertragungskabel Cat 7
gemäß ISO/IEC 11801 und EN 50173
Category 7.
Elektromagnetische Verträglichkeit gemäß EN 55022
Klasse B,
Kabeltyp :  J-02YSCH (4x2xAWG23) (S/STP)
Außendurchmesser :  max. 7,5/15,0 mm
Brandprüfung :  gemäß IEC 60332-1
in Zwischendecke, in Hohlwand oder uP in vorhandenen
Rohren, in Leerrohren in Beton in Teillängen,
inkl. Klein-, Isolier- und Befestigungsmaterial
liefern, montieren und betriebsfertig anschließen.
Menge: 1000,000 m

**2.4.1.3 Datenanschlussdose symm. Kat.6A 1Port UP**
Datenanschlussdose, symmetrisch, Kategorie 6 Index A tiefgestellt
DIN EN 50173-1 (VDE 0800-173-1),
Link-Klasse E Index A tiefgestellt,
DIN EN 50173-1 (VDE 0800-173-1),
Potentialausgleich DIN EN 50310 (VDE 0800-2-310),
kompakt, 1 Port, RJ45-Buchse
DIN EN 60603-7-51,
in Schneidklemmtechnik,
Unterputzausführung,
mit Zentralplatte DIN 49075-1 und Abdeckung,
Steckrichtung 45 Grad,
mit Beschriftungsfeld und Fenster.
inkl. dauerhafte Beschriftung
inkl. Klein-, Isolier- und Befestigungsmaterial
liefern, montieren und betriebsfertig anschließen.
Menge: 1,000 St

**2.4.1.4 Datenanschlussdose symm. Kat.6A 2Ports UP**
Datenanschlussdose, symmetrisch, Kategorie 6 Index A tiefgestellt
DIN EN 50173-1 (VDE 0800-173-1),
Link-Klasse E Index A tiefgestellt, DIN EN 50173-1 (VDE 0800-173-1),
Potentialausgleich DIN EN 50310 (VDE 0800-2-310),
kompakt, 2 Ports, RJ45-Buchse DIN EN 60603-7-51,
in Schneidklemmtechnik,
Unterputzausführung,
mit Zentralplatte DIN 49075-2 und Abdeckung,
Steckrichtung 45 Grad,
mit Beschriftungsfeld und Fenster.
inkl. dauerhafte Beschriftung
inkl. Klein-, Isolier- und Befestigungsmaterial
liefern, montieren und betriebsfertig anschließen.
Menge: 18,000 St

**2.4.1.5 Datenanschlussdose symm. Kat.6A 2Ports IP44 AP**
Datenanschlussdose, symmetrisch, Kategorie 6 Index A tiefgestellt
DIN EN 50173-1 (VDE 0800-173-1),
Link-Klasse E Index A tiefgestellt,
DIN EN 50173-1 (VDE 0800-173-1),
Potentialausgleich DIN EN 50310 (VDE 0800-2-310),
kompakt, 2 Ports, RJ45-Buchse DIN EN 60603-7-51,
Schutzart IP 44 DIN EN 60529 (VDE 0470-1),
in Schneidklemmtechnik,
Aufputzausführung,
Steckrichtung 45 Grad,
mit Beschriftungsfeld und Fenster.
inkl. dauerhafte Beschriftung
inkl. Klein-, Isolier- und Befestigungsmaterial
liefern, montieren und betriebsfertig anschließen.
Menge: 1,000 St

**2.4.1.6 Messung Cu PL Link D**
STLB-Bau 2023-04 061
Messung Kupferkabel PL (Permanent Link) - Installationsstrecke, DIN EN 50173-1 (VDE 0800-173-1), Link Klasse D, Darstellung der Messung als Tabelle, Dokumentation vorab digital zur Prüfung und nach Freigabe auf Datenträger, im PDF-Format, als Kurzreport (Sammelreport), in einfacher Ausfertigung.
Menge: 39,000 St

**2.4.1.7 Datennetz-Dokumentation**
STLB-Bau 2023-04 070
Datennetz-Dokumentation nach Reihe DIN EN 50174 (VDE 0800-174) erstellen, anhand vom AG zur Verfügung gestellter Grundriss-, Schnitt- oder sonstiger Baupläne, Übergabe vor der Abnahme, als Papierzeichnung/Plotterausdruck, 2-fach, farbig, gerollt.
Menge: 1,000 St

### 3 440 + 450 Sonstiges

#### 3.1 440 + 450 Bauneben- u. Stundenleistungen

##### 3.1.1 449.1 Baunebenleistungen

*Hinweis: Hinweis Baunebenleistungen*
Hinweis Baunebenleistungen
Durchbrüche an bestehenden Bauwerken dürfen nur nach Freigabe für den Bauverantwortlichen nach Prüfung der Statik erfolgen. Die Genehmigung hat der Autragnehmer sich vor Beginn der Arbeiten einzuholen.
Alle Bohrungen in Stahlbeton sind mit Korrosionsschutz auf Epoxydharzbasis zu beschichten. Unterhalb der Bohrung liegende Bauteile, Geräte, usw. sind zu schützen.
Für das feuerbeständige Schließen von Kernbohrungen und Durchbrüchen ist der Anbieter verpflichtet, die amtlichen Nachweise für die von ihm angebotenen
Brandschutzmaßnahmen vorzulegen.
Amtliche Nachweise können sein:
-Prüfzeugnis,
-Prüfbescheid,
-allgem. bauaufsichtliche Zulassung.
Kabelschottungen sind mit den Zulassungs- und Abnahmeschildern dauerhaft zu kennzeichnen.

**3.1.1.1 Aufbauen, Abbauen fahrbares Gerüst, einschl. Grundeinsatzzeit (4 Wochen)**
Aufbauen, Abbauen fahrbares Gerüst, einschl. Grundeinsatzzeit (4 Wochen)
Aufbauen, Abbauen fahrbares Gerüst, einschl. Grundeinsatzzeit (4 Wochen),
Systemgerüst DIN EN 12810-1 als Modulgerüst,
Lastklasse 1 (0,75 kN/m2),
Höhenabstand der Gerüstlagen 1,5 m,
2 genutzte Gerüstlagen,
Höhe der obersten Gerüstlage 3 m,
im Freien,
Standsicherheitsnachweis wird gesondert vergütet,
Arbeitsfläche bis 5 m²,
Gerüstlagen mit allseitigem Seitenschutz.
inkl. liefern, montieren und demontieren.
Menge: 1,000 St

**3.1.1.2 Kernbohrung Beton Durchm. 50-100mm T 20-25cm Geräteeinsatz mgl. nicht schadstoffbelastet**
STLB-Bau 2023-04 084
Kernbohrung, Untergrundfläche waagerecht, Bohrkern ist gegen Absturz zu sichern, aus unbewehrtem Beton, Normalbeton, Bohrdurchmesser über 50 bis 100 mm, Bohrtiefe über 20 bis 25 cm, Wichte des Abbruchstoffes DIN EN 1991-1-1 24 kN/m3, Arbeitshöhe bis 3,65 m,
Geräteeinsatz ist möglich, max. Gesamtgewicht bis 0,2 t, Ausführung innerhalb des Bauwerks, Ausführung im Erdgeschoss, aufgenommene Stoffe zur Entsorgung sortieren, sammeln, ohne Zerkleinerung, auf LKW des AN laden,
Abfall ist nicht gefährlich, nicht schadstoffbelastet, Zuordnung Z 0 (uneingeschränkter Einbau),
die Entsorgung wird gesondert vergütet.
Menge: 1,000 St

**3.1.1.3 Schlitz herstellen fräsen Mauerwerk KS B 3 cm T 3 cm 15kN/m3 Geräteeinsatz mgl. laden LKW AN nicht schadstoffbelastet ges.Vergüt.Entsorg.**
STLB-Bau 2023-04 084
Schlitz herstellen, durch Fräsen, Untergrundfläche senkrecht, aus Mauerwerk aus Kalksandstein, ohne Bekleidungen und Beschichtungen,
Schlitzbreite '3' cm,

Schlitztiefe '3' cm, Wichte des Abbruchstoffes DIN EN 1991-1-1 15 kN/m3, Geräteeinsatz ist möglich, max. Gesamtgewicht bis 0,2 t, Ausführung innerhalb des Bauwerks, Ausführung im Erdgeschoss, Arbeitshöhe bis 3,65 m, aufgenommene Stoffe zur Entsorgung sortieren, sammeln, ohne Zerkleinerung, auf LKW des AN laden,
Abfall ist nicht gefährlich, nicht schadstoffbelastet, Zuordnung Z 0 (uneingeschränkter Einbau), Mengenermittlung nach Aufmaß,
die Entsorgung wird gesondert vergütet.
Menge: 80,000 m

**3.1.1.4 Brandschutzabschottung Leitungsanlagen Mörtelschott S90 0,1-0,2m2 Gebäude Wand D 240mm**
STLB-Bau 2023-04 047
Brandschutzabschottung an Kabel-/Leitungsanlagen als Mörtelschott, Feuerwiderstandsklasse S 90 DIN 4102-9, mit allgemeinem bauaufsichtlichen Prüfzeugnis/allgemeiner bauaufsichtlicher Zulassung, eckiger Durchbruch, Querschnitt über 0,1 bis 0,2 m2, Baustoffklasse DIN 4102-1 A (nichtbrennbar), Schmelzpunkt größer gleich 1000 Grad C, im Gebäude, mit Kennzeichnungsschild, Arbeitshöhe des Montageortes bis 3,5 m über der Standfläche des hierfür erforderlichen Gerüstes, Gerüst wird beigestellt/ist vorh., Wand aus Stahlbeton, Dicke 240 mm.
Menge: 1,000 St

**3.1.1.5 Brandschutzabschottung Leitungsanlagen Mörtelschott S90 0,1-0,2m2 Gebäude Decke D 300mm**
STLB-Bau 2023-04 047
Brandschutzabschottung an Kabel-/Leitungsanlagen als Mörtelschott, Feuerwiderstandsklasse S 90 DIN 4102-9, mit allgemeinem bauaufsichtlichen Prüfzeugnis/allgemeiner bauaufsichtlicher Zulassung, eckiger Durchbruch, Querschnitt über 0,1 bis 0,2 m2, Baustoffklasse DIN 4102-1 A (nichtbrennbar), Schmelzpunkt größer gleich 1000 Grad C, im Gebäude, mit Kennzeichnungsschild, Arbeitshöhe des Montageortes bis 3,5 m über der Standfläche des hierfür erforderlichen Gerüstes, Gerüst wird beigestellt/ist vorh., Decke aus Stahlbeton, Dicke 300 mm.
Menge: 1,000 St

**3.1.1.6 Brandschutzabschottung Leitungsanlagen Mörtelschott S90 0,01-0,02m2 Gebäude Wand D 240mm**
STLB-Bau 2023-04 047
Brandschutzabschottung an Kabel-/Leitungsanlagen als Mörtelschott, Feuerwiderstandsklasse S 90 DIN 4102-9, mit allgemeinem bauaufsichtlichen Prüfzeugnis/allgemeiner bauaufsichtlicher Zulassung, eckiger Durchbruch, Querschnitt über 0,01 bis 0,02 m2, Baustoffklasse DIN 4102-1 A (nichtbrennbar), Schmelzpunkt größer gleich 1000 Grad C, im Gebäude, mit Kennzeichnungsschild, Arbeitshöhe des Montageortes bis 3,5 m über der Standfläche des hierfür erforderlichen Gerüstes, Gerüst wird beigestellt/ist vorh., Wand aus Stahlbeton, Dicke 240 mm.
Menge: 1,000 St

**3.1.1.7 Brandschutzabschottung Leitungsanlagen Mörtelschott S90 0,02-0,05m2 Gebäude Wand D 240mm**
STLB-Bau 2023-04 047
Brandschutzabschottung an Kabel-/Leitungsanlagen als Mörtelschott, Feuerwiderstandsklasse S 90 DIN 4102-9, mit allgemeinem bauaufsichtlichen Prüfzeugnis/allgemeiner bauaufsichtlicher Zulassung, eckiger Durchbruch, Querschnitt über 0,02 bis 0,05 m2, Baustoffklasse DIN 4102-1 A (nichtbrennbar), Schmelzpunkt größer gleich 1000 Grad C, im Gebäude, mit Kennzeichnungsschild, Arbeitshöhe des Montageortes bis 3,5 m über der Standfläche des hierfür erforderlichen Gerüstes, Gerüst wird beigestellt/ist vorh., Wand aus Stahlbeton, Dicke 240 mm.
Menge: 1,000 St

**3.1.1.8 Brandschutzabschottung Leitungsanlagen Mörtelschott S90 0,05-0,1m2 Gebäude Wand D 240mm**
STLB-Bau 2023-04 047
Brandschutzabschottung an Kabel-/Leitungsanlagen als Mörtelschott, Feuerwiderstandsklasse S 90 DIN 4102-9, mit allgemeinem bauaufsichtlichen Prüfzeugnis/allgemeiner bauaufsichtlicher Zulassung, eckiger Durchbruch, Querschnitt über 0,05 bis 0,1 m2, Baustoffklasse DIN 4102-1 A (nichtbrennbar), Schmelzpunkt größer gleich 1000 Grad C, im Gebäude, mit Kennzeichnungsschild, Arbeitshöhe des Montageortes bis 3,5 m über der Standfläche des hierfür erforderlichen Gerüstes, Gerüst wird beigestellt/ist vorh., Wand aus Stahlbeton, Dicke 240 mm.
Menge: 1,000 St

**3.1.1.9 Brandschutzabschottung Leitungsanlagen Mörtelschott S90 0,05-0,1m2 Gebäude Decke D 200mm**
STLB-Bau 2023-04 047
Brandschutzabschottung an Kabel-/Leitungsanlagen als Mörtelschott, Feuerwiderstandsklasse S 90 DIN 4102-9, mit allgemeinem bauaufsichtlichen Prüfzeugnis/allgemeiner bauaufsichtlicher Zulassung, eckiger Durchbruch, Querschnitt über 0,05 bis 0,1 m2, Baustoffklasse DIN 4102-1 A (nichtbrennbar), Schmelzpunkt größer gleich 1000 Grad C, im Gebäude, mit Kennzeichnungsschild, Arbeitshöhe des Montageortes bis 3,5 m über der Standfläche des hierfür erforderlichen Gerüstes, Gerüst wird beigestellt/ist vorh., Decke aus Stahlbeton, Dicke 200 mm.
Menge: 1,000 St

**3.1.1.10 Brandschutzabschottung Leitungsanlagen Mörtelschott S90 0,02-0,05m2 Gebäude Decke D 200mm**
STLB-Bau 2023-04 047
Brandschutzabschottung an Kabel-/Leitungsanlagen als Mörtelschott, Feuerwiderstandsklasse S 90 DIN 4102-9, mit allgemeinem bauaufsichtlichen Prüfzeugnis/allgemeiner bauaufsichtlicher Zulassung, eckiger Durchbruch, Querschnitt über 0,02 bis 0,05 m2, Baustoffklasse DIN 4102-1 A (nichtbrennbar), Schmelzpunkt größer gleich 1000 Grad C, im Gebäude, mit Kennzeichnungsschild, Arbeitshöhe des Montageortes bis 3,5 m über der Standfläche des hierfür erforderlichen Gerüstes, Gerüst wird beigestellt/ist vorh., Decke aus Stahlbeton, Dicke 200 mm.
Menge: 1,000 St

**3.1.1.11 Brandschutzabschottung Leitungsanlagen Mörtelschott S90 0,01-0,02m2 Gebäude Decke D 200mm**
STLB-Bau 2023-04 047
Brandschutzabschottung an Kabel-/Leitungsanlagen als Mörtelschott, Feuerwiderstandsklasse S 90 DIN 4102-9, mit allgemeinem bauaufsichtlichen Prüfzeugnis/allgemeiner bauaufsichtlicher Zulassung, eckiger Durchbruch, Querschnitt über 0,01 bis 0,02 m2, Baustoffklasse DIN 4102-1 A (nichtbrennbar), Schmelzpunkt größer gleich 1000 Grad C, im Gebäude, mit Kennzeichnungsschild, Arbeitshöhe des Montageortes bis 3,5 m über der Standfläche des hierfür erforderlichen Gerüstes, Gerüst wird beigestellt/ist vorh., Decke aus Stahlbeton, Dicke 200 mm.
Menge: 1,000 St

**3.1.1.12 Brandschutzabschottung Einzelkabel S90 Gebäude Decke D 200mm**
STLB-Bau 2023-04 047
Brandschutzabschottung an Einzelkabeln Feuerwiderstandsklasse S 90 DIN 4102-9, nach Leitungsanlagen-Richtlinie (LAR) des Bundeslandes der Ausführung/Muster Leitungsanlagen-Richtlinie (MLAR), freier Ringspalt im Durchbruch bis 15 mm, Spalt füllen mit Mineralwolle, Baustoffklasse DIN 4102-1 A (nichtbrennbar), Schmelzpunkt größer gleich 1000 Grad C, im Gebäude, mit Kennzeichnungsschild, Arbeitshöhe des Montageortes bis 3,5 m über der Standfläche des hierfür erforderlichen Gerüstes, Gerüst wird beigestellt/ist vorh., Decke aus Stahlbeton, Dicke 200 mm.
Menge: 1,000 St

##### 3.1.2 449.2 Abstimmungen

**3.1.2.1 Abstimmungen mit EVU-Netzbetreiber**
Abstimmungen mit EVU-Netzbetreiber
Abstimmung mit dem örtlichen Energieversorgungsunternehmen zum TAB-konformen Anschluss der elektr. Anlage, insbesondere zum Messkonzept der Wärmepumpe und andere steuerbare Verbraucher (§ 14a EnWG), die vom Netzbetreiber (EVU) netzdienlich steuerbar sein müssen.
Insbesondere
- telefonische Abstimmungen
- Antragstellungen und Informationsaustausch mit dem EVU-Online-Portal
- Teilnahme an Vor-Ort-Terminen
- Zählerbeantragung und Zählerzetzungen
- gemeinsame Inbetriebnahme mit EVU
Menge: 1,000 psch

**3.1.2.2 Abstimmungen mit TK-Netzbetreiber**
Abstimmungen mit TK-Netzbetreiber
Abstimmung mit dem örtlichen Telekommunikationversorgungsunternehmen zum Anschluss der Telekommunikationsanlage.
Insbesondere
- telefonische Abstimmungen
- Antragstellungen und Informationsaustausch mit dem TK-Online-Portal
- Teilnahme an Vor-Ort-Terminen
- gemeinsame Inbetriebnahme mit Netzbetreiber
Menge: 1,000 psch

##### 3.1.3 449.3 Werkplanungen, Inbetriebnahmen, Einweisungen, Dokumentation

*Hinweis: Vorbemerkungen Inbetrieb- und Abnahmen*
Vorbemerkungen Inbetrieb- und Abnahmen
Das Bauvorhaben ist in drei Bauabschnitte untergliedert.
Jeder Bauabschnitt soll Zug um Zug voll funktionsfähig in Betrieb genommen werden. D.h., dass sämtliche Inbetriebnahmen, Abnahmen und Einweisungen dreimal erfolgen müssen.

**3.1.3.1 Werk- und Montageplanung**
Werk- und Montageplanung
Erstellen von Werk- und Montageplänen, inkl. Stromlaufplänen und Verteilerplänen und festlegen von Stromkreisen.
1 Satz KG 440
1 Satz KG 450
Diese sind vor Ausführung zu erstellen und der Bauleitung zur Freigabe vorzulegen.
Menge: 1,000 psch

**3.1.3.2 Einweisungen KG440**
Einweisungen KG440
des Bedienpersonals in alle genannten elektrischen Anlagen
- Elektro-Installationen
- RWA-Anlagen
- Sicherheitsbeleuchtungsanlagen
- Camping-Elt-Säulen (Abrechnungssystem)
Die durchgeführte Einweisung ist zu protokollieren.
Menge: 1,000 St

**3.1.3.3 Einweisungen KG450**
Einweisungen KG450
des Bedienpersonals in alle genannten elektrischen Anlagen
- Gegensprechanlagen
- Lichtrufanlagen
- EDV-Netz inkl. WLAN
Die durchgeführte Einweisung ist zu protokollieren.
Menge: 1,000 St

**3.1.3.4 Inbetriebnahmen KG440**
Inbetriebnahmen KG440
aller installierten elektrischen Anlagen in Verbindung
mit allen daran beteiligten Firmen und Erstellen
aller Protokolle. Durchführung der Vorabnahmen und Abnahmen
insbesondere
- Elektro-Installationen
- RWA-Anlagen
- Sicherheitsbeleuchtungsanlagen
- Camping-Elt-Säulen (Abrechnungssystem)
Menge: 1,000 St

**3.1.3.5 Inbetriebnahmen KG450**
Inbetriebnahmen KG450
aller installierten elektrischen Anlagen in Verbindung
mit allen daran beteiligten Firmen und Erstellen
aller Protokolle. Durchführung der Vorabnahmen und Abnahmen
insbesondere
- Gegensprechanlagen
- Lichtrufanlagen
- EDV-Netz inkl. WLAN
Menge: 1,000 St

**3.1.3.6 Dokumentationsunterlagen**
Dokumentationsunterlagen,

Leistungen für Baubestandsdokumentation

Übergabe an AG
Vor Endabnahme der Baumaßnahme hat der Auftragnehmer für die Elektroanlage eine komplette Schlussdokumentation zur Verfügung zu stellen, aus denen die Ausführung der Elektroinstallation hervorgeht. Sie ist 2-fach in A4-Ordnern und auf Datenträger im Format PDF/DWG-Format zu übergeben.
Das Gesamtpaket der Dokumentation muss vor der Abnahme so rechtzeitig übergeben werden, dass eine Überprüfung durch die Objektüberwachung vor dem Abnahmetermin möglich ist.
Können aus technischen oder ablaufbedingten Gründen einzelne Dokumente nicht vor der Abnahme fertiggestellt werden, so ist dies rechtzeitig der Objektüberwachung schriftlich mitzuteilen und die Übergabe dieser Dokumente abzustimmen.
Menge: 1,000 psch

### 4 540 Technische Anlagen in Außenanlagen

#### 4.1 556 Elektrische Anlagen in Außenanlagen

##### 4.1.1 556.1 Verteiler in Außenanlagen

**4.1.1.1 Verteiler in Außenanlagen**
Verteiler in Außenanlagen
HA 250A, WM 250A nach TAB des örtl. EVU
bestehend aus
Säule mit Montageplatte
PVC, HxBxT: 1205x1370x600 mm) IP44 mit
Eingrabsockel Größe 3 (900 mm)
Kunststoff, 4-feldrig,
mit Klappdeckel Sockel Gr. 3
für Freiluftschrank, 4-feldrig breit, Höhe 900mm
Einspeisung von unten
Potentialausgleichschiene
Blitzschutz Kombiableiter Typ 1+2 GT T1+2, 25kA, 3+0-300-FM
Mehrpoliger AC Blitzstrom Kombiableiter Typ
1+2 für 3-phasige TNC-Systeme,
Überstromschutz (max) bei 50 kA = 315 A gG
Hauptverteilung 250A, Sammelschiene mit
6x 3xNH000, Abgänge bis 50mm²,
1x 3xNH00, Abgänge bis 50mm²,
einschließlich Aufmaß und Planungs- und Zeichnungsarbeiten
inkl. Klein-, Isolier- und Befestigungsmaterial
liefern, montieren und betriebsfertig anschließen.
Menge: 1,000 St

**4.1.1.2 Verteiler in Außenanlagen**
Verteiler in Außenanlagen
HA 250A, WM 250A nach TAB des örtl. EVU
bestehend aus
Säule mit Montageplatte
PVC, HxBxT: 1205x1370x600 mm) IP44 mit
Eingrabsockel Größe 3 (900 mm)
Kunststoff, 4-feldrig,
mit Klappdeckel Sockel Gr. 3
für Freiluftschrank, 4-feldrig breit, Höhe 900mm
Einspeisung von unten
Potentialausgleichschiene
Blitzschutz Kombiableiter Typ 1+2 GT T1+2, 25kA, 3+0-300-FM
Mehrpoliger AC Blitzstrom Kombiableiter Typ
1+2 für 3-phasige TNC-Systeme,
Überstromschutz (max) bei 50 kA = 315 A gG
Hauptverteilung 250A, Sammelschiene mit
6x NH000, Abgänge bis 50mm²,
einschließlich Aufmaß und Planungs- und Zeichnungsarbeiten
inkl. Klein-, Isolier- und Befestigungsmaterial
liefern, montieren und betriebsfertig anschließen.
Menge: 1,000 St

*Hinweis: Für die folgenden Positionen gilt:*
Verteilereinbauten
Für die folgenden Positionen gilt:
Kosten für Verteilungseinbauten der nachfolgend beschriebenen Reiheneinbaugeräte in v.g. Verteilungs-Positionen.

Reiheneinbaugerät einschließlich allen erforderlichen Kleinmaterials wie Reihenklemme, Kammschienen und Verdrahtung liefern und betriebsfertig auf
Abgangsklemmen verdrahten und montieren.

Betriebsfertige Montage der abgehenden Stromkreisleitungen in der Verteilung.

**4.1.1.3 NH-Sicherungseinsatz NH00 125A gG AC500**
NH-Sicherungseinsatz NH00 125A gG AC500
Auslösecharakteristik: gG
Sicherungsgröße: NH00
Sicherungscharakteristik: gG
Nennstrom: 125 A
Isoliert: Nein
Bemessungsschaltvermögen Icn nach IEC 60898-1: 120 kA
inkl. Klein-, Isolier- und Befestigungsmaterial
liefern, montieren und betriebsfertig anschließen.
Menge: 3,000 St

**4.1.1.4 NH-Sicherungseinsatz NH000 63A gG AC500**
NH-Sicherungseinsatz NH000 63A gG AC500
Auslösecharakteristik: gG
Sicherungsgröße: NH000
Sicherungscharakteristik: gG
Nennstrom: 63 A
Isoliert: Nein
Bemessungsschaltvermögen Icn nach IEC 60898-1: 120 kA
inkl. Klein-, Isolier- und Befestigungsmaterial
liefern, montieren und betriebsfertig anschließen.
Menge: 3,000 St

**4.1.1.5 NH-Sicherungseinsatz NH000 32A gG AC500**
NH-Sicherungseinsatz NH000 32A gG AC500
Auslösecharakteristik: gG
Sicherungsgröße: NH000
Sicherungscharakteristik: gG
Nennstrom: 32 A
Isoliert: Nein
Bemessungsschaltvermögen Icn nach IEC 60898-1: 120 kA
inkl. Klein-, Isolier- und Befestigungsmaterial
liefern, montieren und betriebsfertig anschließen.
Menge: 39,000 St

##### 4.1.2 556.2 Kabel und Leitungen in Außenanlagen

**4.1.2.1 Flachrinne für Kabelverlegung bei Straßenkreuzung**
Flachrinne für Kabelverlegung bei Straßenkreuzung
Entwässerungsrinne aus Polymerbeton
inkl. Längsprofilrost Stahl verzinkt
Länge 1 m
Nennweiten 100 mm
Belastbarkeit min. C250 nach DIN EN 1433
inkl. Klein-, Isolier- und Befestigungsmaterial
liefern und betriebsfertig montieren.
Menge: 14,000 m

**4.1.2.2 Kabelschutzrohr flex. DN 125**
Kabelschutzrohr flex. DN 125
außen gewellt, innen glatt, hohe Druck- und
Schlagfestigkeit
einseitig aufgesteckte Doppelsteckmuffe
tempereaturbeständig -20°C-+80°C
aus PE-HD in Graben verlegen
zwei Drähte zum ziehen der Kabel vorsehen.
bei Rohrpaketen einschl. Abstandshalter,
Doppelsteckmuffen und Profildichtungen
liefern und betriebsfertig verlegen.
Menge: 30,000 m

**4.1.2.3 Kabelgraben 0,3/ 0,8 m Bodenklasse 4**
Kabelgraben  0,3/ 0,8 m Bodenklasse 4
in Boden der Klasse 4, nach DIN 18 300,
mit Maschineneinssatz ausheben,
seitlich lagern
nach verlegen aller Kabel oder Rohre
lagenweise verfüllen und verdichten
einschließlich Lieferung und Verlegung
von Kabelwarnband mit der Aufschrift Vorsicht
Hochspannung
ca. 30 cm über den Kabeln bzw. Leitungen
Breite: ca. 0,3 m
Tiefe : ca. 0,8 m
Menge: 30,000 m

**4.1.2.4 Kopfloch, Bkl. 3-4, 2 m x 1 m x 1 m**
Kopfloch, Bkl. 3-4, 2 m x 1 m x 1 m
Graben und Kopflochaushub
Das gesamte Aushubmaterial Boden der Klasse 3 - 4
profilgerecht in verschiedenen Stärken lösen und laden.
Mittlere Aushubtiefe 1,00 m. Der Boden wird Eigentum
des AN und ist von der Baustelle bis 5 km zu entfernen
incl. Deponiegebühr. In den Einheitspreis sind alle
Nebenarbeiten, wie zusätzliche Vertiefungen, planieren
der Grabensohle sowie der Mehraushub im Bereich der
Kopflöcher und Arbeitsräume einzurechnen.
Das Kopfloch ist mit einem geeigneten Verbau zu
sichern.
Kopflochbreite/Länge: 2,00 m x 1,00 m
Tiefe: bis 1,00 m
Menge: 2,000 St

**4.1.2.5 NYY- J Kabel 5 x35 RE**
NYY- J Kabel 5 x35 RE
liefern und teilweise in Kabelrinnen,
in PVC- Rohren oder im Kabelgraben
inkl. Warnband betriebsfertig verlegen
Menge: 70,000 m

**4.1.2.6 NYY- J Kabel 5 x 4 RE**
NYY- J Kabel 5 x 4 RE
liefern und teilweise in Kabelrinnen,
in PVC- Rohren oder im Kabelgraben
inkl. Warnband betriebsfertig verlegen
Menge: 30,000 m

**4.1.2.7 NYY- J Kabel 3 x 4 RE**
NYY- J Kabel 3 x 4 RE
liefern und teilweise in Kabelrinnen,
in PVC- Rohren oder im Kabelgraben
inkl. Warnband betriebsfertig verlegen
Menge: 200,000 m

**4.1.2.8 NYY- J Kabel 5 x 2,5 RE**
NYY- J Kabel 5 x 2,5 RE
liefern und teilweise in Kabelrinnen,
in PVC- Rohren oder im Kabelgraben
inkl. Warnband betriebsfertig verlegen
Menge: 10,000 m

**4.1.2.9 NYY- J Kabel 3 x 2,5 RE**
NYY- J Kabel 3 x 2,5 RE
liefern und teilweise in Kabelrinnen,
in PVC- Rohren oder im Kabelgraben
inkl. Warnband betriebsfertig verlegen
Menge: 50,000 m

**4.1.2.10 H07RN-F 5G35 SW**
H07RN-F 5G35 SW
gem. DIN EN 50525-2-21 (VDE 0285-525-2-21)
liefern und auch teilweise in vorhandene
Kabelrinnen,
PVC- Rohren,
Kabelgraben inkl. Warnband,
in Schächte,
oder offen auf Gelände mit Erdankerbefestigung alle 1 m,
betriebsfertig verlegen.
Menge: 5,000 m

**4.1.2.11 wie zuvor, jedoch 5G25 SW**
Menge: 10,000 m

**4.1.2.12 wie zuvor, jedoch 5G16 SW**
Menge: 70,000 m

**4.1.2.13 wie zuvor, jedoch 5G10 SW**
Menge: 450,000 m

**4.1.2.14 wie zuvor, jedoch 5G6 SW**
Menge: 1000,000 m

**4.1.2.15 wie zuvor, jedoch 5G4 SW**
Menge: 100,000 m

**4.1.2.16 wie zuvor, jedoch 5G2,5 SW**
Menge: 200,000 m

##### 4.1.3 556.3 Versorgungs-, Energie- u. Kassensäulen

*Hinweis: Vorbemerkungen Energie- und Kassensäulen*
Vorbemerkungen Energie- und Kassensäulen
Die Energie- und Kassensäulen sind zu liefern, zu montieren und anzuschließen, einschließlich aller Klein- und Befestigungsmaterialien.
Einschließlich liefern und herstellen erforderlicher Fundamente.
Dies ist in den Einheitspreisen zu berücksichtigen.

Bei den nachfolgenden Energie- und Kassensäulen ist jeweils ein einheitliches  Fabrikate zu verwenden.
Folgendes Planungsfabrikat liegt der Planung zugrunde:
TREFON electronic GmbH
Fichtenweg 6
D-99098 Erfurt

**4.1.3.1 Versorgungssäule für 2 Caravanstellplätze**
Versorgungssäule für 2 Caravanstellplätze
Camping-Strom Kompakt-Säule für 4 Stellplätze
(Radio-Mesh, Auslesen/Mb, Schalten, Limits, Licht)
Kunststoff-Säule HxBxT (910x230x180) mm,
Schutzart IP65; UV-beständig;
Befestigung mit 4x M8 auf Innenseite;
Camping-Strom Steuerbox;
2x CEE-Steckdosen 230 V/16 A,6 h, 3pol;
2x FI/LS-Schutzschalter B16 A/30 mA 2TE;
2x Energiezähler geeicht 40 A, -25...+55°C;
1x Klemmblock 2x5 Pole bis 25 mm² ;
Scharnierfenster für Zugang zu Sicherungen/Zählern
ohne Schlüssel,
Beleuchtung zentral schaltbar
inkl. Klein-, Isolier- und Befestigungsmaterial
liefern, montieren und betriebsfertig anschließen.

angebotenes Fabrikat / Typ:

'....................................................'
(Bietereintrag)
Menge: 3,000 St

**4.1.3.2 Versorgungssäule für 4 Caravanstellplätze**
Versorgungssäule für 4 Caravanstellplätze
Camping-Strom Kompakt-Säule für 4 Stellplätze
(Radio-Mesh, Auslesen/Mb, Schalten, Limits, Licht)
Kunststoff-Säule HxBxT (910x230x180) mm,
Schutzart IP65; UV-beständig;
Befestigung mit 4x M8 auf Innenseite;
Camping-Strom Steuerbox;
4x CEE-Steckdosen 230 V/16 A,6 h, 3pol;
4x FI/LS-Schutzschalter B16 A/30 mA 2TE;
4x Energiezähler geeicht 40 A, -25...+55°C;
1x Klemmblock 2x5 Pole bis 25 mm² ;
Scharnierfenster für Zugang zu Sicherungen/Zählern
ohne Schlüssel,
Beleuchtung zentral schaltbar
inkl. Klein-, Isolier- und Befestigungsmaterial
liefern, montieren und betriebsfertig anschließen.

angebotenes Fabrikat / Typ:

'....................................................'
(Bietereintrag)
Menge: 8,000 St

**4.1.3.3 Versorgungssäule für 1 Steganlage**
Versorgungssäule für 1 Steganlage
Camping-Strom Kompakt-Säule für 4 Liegeplätze
(Radio-Mesh, Auslesen/Mb, Schalten, Limits, Licht)
Kunststoff-Säule HxBxT (910x230x180) mm,
Schutzart IP65; UV-beständig;
Befestigung mit 4x M8 auf Innenseite;
Camping-Strom Steuerbox;
4x CEE-Steckdosen 230 V/16 A,6 h, 3pol;
4x FI/LS-Schutzschalter B16 A/30 mA 2TE;
4x Energiezähler geeicht 40 A, -25...+55°C;
1x Klemmblock 2x5 Pole bis 25 mm² ;
Scharnierfenster für Zugang zu Sicherungen/Zählern
ohne Schlüssel,
Beleuchtung zentral schaltbar
inkl. Klein-, Isolier- und Befestigungsmaterial
liefern, montieren und betriebsfertig anschließen.

angebotenes Fabrikat / Typ:

'....................................................'
(Bietereintrag)
Menge: 1,000 St

**4.1.3.4 Versorgungssäule für 1 Steganlage**
Versorgungssäule für 1 Steganlage
Versorgungssäule für 1 Steganlage
Camping-Strom Kompakt-Säule für 8 Liegeplätze
Edelstahl Säule HxBxT (910x230x180) mm,
Schutzart IP65; UV-beständig;
Befestigung mit 4x M8 auf Innenseite;
Camping-Strom Steuerbox;
8x CEE-Steckdosen 400 V/16 A,6 h, 3pol;
3x CEE-Steckdosen 230 V/16 A,6 h, 3pol;
8x FI/LS-3pol Schutzschalter B16 A/30 mA
3x FI/LS-Schutzschalter B16 A/30 mA
1x Energiezähler geeicht 100 A, -25...+55°C;
1x Klemmblock 2x5 Pole bis 25 mm² ;
Scharnierfenster für Zugang zu Sicherungen/Zählern
ohne Schlüssel,
Beleuchtung zentral schaltbar
inkl. Klein-, Isolier- und Befestigungsmaterial
liefern, montieren und betriebsfertig anschließen.

angebotenes Fabrikat / Typ:

'....................................................'
(Bietereintrag)
Menge: 1,000 St

**4.1.3.5 Kassenautomatensäule**
Kassenautomatensäule
Kassenautomat mit Touchscreen - Komfort
Gehäuse aus 4mm Edelstahl (HxBxT) 1630x390x295 mm;
Pulverbeschichtung in RAL 6018; 2
abschließbare Fächer;
Fundamentkorb für innenliegende
Befestigung; extra heller 8"-Touchscreen
High-Brightness TFT (800x600,1.000cd/m²)
mit erweitertem Temperatur-Bereich;
Bon/Ticket-Drucker;
Anbindung an Camping-Strom zur Ansteuerung vernetzter Energiesäulen,
Stromverteiler, Zuganskontrolle, Duschen und Schrankenanlage per
PowerLine, LAN/WLAN oder Radio-Mesh;
SelfService Check-In/Out für Camper und Tagesgäste;
Guthaben für Strom, Duschen usw. umsetztbar;
Verwaltung von Zugangskontrolle per Pin-Codes;
Bezahlung per Karte, NFC oder Camping-Strom-App (in Vorbereitung)
inkl. Klein-, Isolier- und Befestigungsmaterial
liefern, montieren und betriebsfertig anschließen.

angebotenes Fabrikat / Typ:

'....................................................'
(Bietereintrag)
Menge: 1,000 St

**4.1.3.6 Kassenautomatensäule Lieferung -Installation - Inbetriebnahme**
Kassenautomatensäule Lieferung -Installation - Inbetriebnahme
Inbetriebnahme & Einweisung
Anliefern, Aufstellen und Inbetriebnahme
von Automat; vorab gelieferter
Fundamentkorb muss eingebaut sein und
Anschlüsse für 230V AC sowie
Internet/LAN bereitstehen
inkl. Klein-, Isolier- und Befestigungsmaterial
liefern, montieren und betriebsfertig anschließen.

angebotenes Fabrikat / Typ:

'....................................................'
(Bietereintrag)
Menge: 1,000 St

**4.1.3.7 Abrechung Duschen u. Waschmaschinen OG**
Abrechung Duschen u. Waschmaschinen OG
Gateway mit
Schnittstellen zu LAN/WLAN/Radio-Mesh
Breite 4TE, Antenne ext.
externe Antenne 868MHz mit 3 m Kabel
inkl. Klein-, Isolier- und Befestigungsmaterial
liefern, montieren und betriebsfertig anschließen.

angebotenes Fabrikat / Typ:

'....................................................'
(Bietereintrag)
Menge: 1,000 St

**4.1.3.8 Zugangs-Leser Aufputz**
Zugangs-Leser Aufputz
für RFID-Transponder (125 kHz) und Pin-Code
Radio-Mesh mit Controller 12 V
Erlaubt das Auslösen von Türöffnern per Transponder,
Pin-Code oder Fernsteuerung;
Kunstoff-Gehäuse
RAL7035 (Lichtgrau),
Abmessung (HxBxT) 120x140x48 mm;
RFID-Leser (125 kHz) mit
Code-Tastatur, RAL7035 (Lichtgrau),
Controller-Platine mit
Radio-Mesh-Interface zur Ansteuerung
von RFID-Leser und Türöffner,
Stromversorgung 12 V/DC
inkl. Klein-, Isolier- und Befestigungsmaterial
liefern, montieren und betriebsfertig anschließen.

angebotenes Fabrikat / Typ:

'....................................................'
(Bietereintrag)
Menge: 4,000 St

**4.1.3.9 Wetterschutzdach für RFID-Leser**
Wetterschutzdach für RFID-Leser
RAL7035
inkl. Klein-, Isolier- und Befestigungsmaterial
liefern, montieren und betriebsfertig anschließen.

angebotenes Fabrikat / Typ:

'....................................................'
(Bietereintrag)
Menge: 3,000 St

**4.1.3.10 Camping-Strom Gateway**
Camping-Strom Gateway
Schnittstellen zu LAN/WLAN/Radio-Mesh,
Breite 4TE, Antenne ext.
externe Antenne 868MHz mit 3 m Kabel
inkl. Klein-, Isolier- und Befestigungsmaterial
liefern, montieren und betriebsfertig anschließen.

angebotenes Fabrikat / Typ:

'....................................................'
(Bietereintrag)
Menge: 3,000 St

**4.1.3.11 Camping-Strom Client/Server Software**
Wetterschutzdach für RFID-Leser
Lizenz mit kostenfreien Updates für 1 Jahr
Software zur Inbetriebnahme und
Verwaltung: Fernauslesen, Fernschalten,
Duschsteuerung, Lastmanagement,
Zugangskontrolle. Mit offener Schnittstelle
zur externen Anbindung von
Verwaltungsprogrammen.
inkl. liefern, installieren und betriebsfertig einrichten.

angebotenes Fabrikat / Typ:

'....................................................'
(Bietereintrag)
Menge: 1,000 St

**4.1.3.12 Inbetriebnahme/Wartung/Einweisung**
Inbetriebnahme/Wartung/Einweisung
Camping-Strom Hard- und Software
per Remote-Zugriff
Abrechnung nach Aufwand gem. Vorgabe Hersteller

angebotenes Fabrikat / Typ:

'....................................................'
(Bietereintrag)
Menge: 5,000 h

**4.1.3.13 Projektierung, Vorbereitung Datenbank**
Projektierung, Vorbereitung Datenbank
je Steuerbox, Abrechnung nach Aufwand
gem. Vorgaben Hersteller

angebotenes Fabrikat / Typ:

'....................................................'
(Bietereintrag)
Menge: 16,000 St

**4.1.3.14 Wandsteckdose 400 V / 16 A**
Wandsteckdose 400 V / 16 A
schraubenlose Feder-Klemm-Technik
Horizontalbauweise
abschaltbar
mechanische DUO-Verriegelung
mit Vorhängeschloss abschließbar
Ampere 16 A
Pole 5 p
Volt 400 V
Uhrzeitstellung 6 h
Hertz 50-60 Hz
Anschlusstechnik Schraubenlos - TwinCONTACT
Kontakt standard
Schutzart IP67
Gehäusematerial Kunststoff
inkl. Klein-, Isolier- und Befestigungsmaterial
liefern, montieren und betriebsfertig anschließen.

angebotenes Fabrikat / Typ:

'....................................................'
(Bietereintrag)
Menge: 9,000 St

**4.1.3.15 Wandsteckdose 230 V / 16 A**
Wandsteckdose 230 V / 16 A
schraubenlose Feder-Klemm-Technik
Horizontalbauweise
abschaltbar
mechanische DUO-Verriegelung
mit Vorhängeschloss abschließbar
Ampere 16 A
Pole 3 p
Volt 230 V
Uhrzeitstellung 6 h
Hertz 50-60 Hz
Anschlusstechnik Schraubenlos - TwinCONTACT
Kontakt standard
Schutzart IP67
Gehäusematerial Kunststoff
inkl. Klein-, Isolier- und Befestigungsmaterial
liefern, montieren und betriebsfertig anschließen.

angebotenes Fabrikat / Typ:

'....................................................'
(Bietereintrag)
Menge: 5,000 St

**4.1.3.16 Stecker 400 V / 16 A**
Stecker 400 V / 16 A
Schraubanschlusstechnik
einteiliges Gehäuse
hochwärmebeständiger Kontaktträger, vernickelte Kontakte
Kabelknickschutz
Zugentlastung
Verschraubung mit Abdichtung
inkl. Klein-, Isolier- und Befestigungsmaterial
liefern, montieren und betriebsfertig anschließen.

angebotenes Fabrikat / Typ:

'....................................................'
(Bietereintrag)
Menge: 9,000 St

**4.1.3.17 Stecker 230 V / 16 A**
Stecker 230 V / 16 A
Schraubanschlusstechnik
einteiliges Gehäuse
hochwärmebeständiger Kontaktträger, vernickelte Kontakte
Kabelknickschutz
Zugentlastung
Verschraubung mit Abdichtung
inkl. Klein-, Isolier- und Befestigungsmaterial
liefern, montieren und betriebsfertig anschließen.

angebotenes Fabrikat / Typ:

'....................................................'
(Bietereintrag)
Menge: 5,000 St

**4.1.3.18 Klemmkasten IP65**
Klemmkasten IP65
mit Klemmblock 2x5 Pole 2,5 bis 6 mm² ;
Verschraubung mit Abdichtung
inkl. Klein-, Isolier- und Befestigungsmaterial
liefern, montieren und betriebsfertig anschließen.
Menge: 24,000 St

##### 4.1.4 556.4 Beleuchtung in Außenanlagen

**4.1.4.1 Demontage Bestands-Pollerleuchte**
Demontage Bestands-Pollerleuchte
inkl. fachgerechte Entsorgung
Menge: 8,000 St

**4.1.4.2 Pollerleuchtenkopf.**
Pollerleuchtenkopf.
Abgeblendet mit Reflektor,
Lichtaustritt 180°
Effizientes optisches System,
Passend zu Pollerrohr ø 140 mm.
LED, 6 W Leuchten-Anschlussleistung,
Leuchten-Lichtstrom 418 lm,
Farbtemperatur 3000 K.
Farbwiedergabeindex (CRI) > 80.
Mit austauschbarem LED-Modul
Bemessungslebensdauer von > 200.000 Betriebsstunden
 (L80B50 bei ta = 25 °C).
20-jährige Nachliefergarantie auf das LED-Modul und die Verschleißteile.
Mit LED-Netzteil 220-240 V, 0/50-60 Hz.
Schutzart IP 65.
Leuchte aus Aluminiumguss, Aluminium und Edelstahl,
Farbe Grafit.
Borosilikatglas.
Mit fest angeschlossener Anschlussleitung H05VV-F 3 G 1 qmm,
Länge 1 m.
Abmessungen Ø 140 x 140 mm.
inkl. Klein-, Isolier- und Befestigungsmaterial
liefern, montieren und betriebsfertig anschließen.

angebotenes Fabrikat / Typ:

'....................................................'
(Bietereintrag)
Menge: 8,000 St

**4.1.4.3 Pollerleuchtenrohr**
Pollerleuchtenrohr
für Systempollerleuchten.
Aluminium,
Farbe Grafit.
Für die Verwendung im modularen LED-Pollerleuchtensystem.
Ohne Tür, mit eingebautem Anschlusskasten
Zur Durchverdrahtung für 2 Kabel bis 7 x 6 qmm
mit Feinsicherung 6,3 A.
Mit Montageplatte zum Aufschrauben auf ein Fundament oder auf das Erdstück. Abmessungen Ø 190 x 815 mm.
inkl. Fundament oder Erdstück
inkl. Klein-, Isolier- und Befestigungsmaterial
liefern, montieren und betriebsfertig anschließen.

angebotenes Fabrikat / Typ:

'....................................................'
(Bietereintrag)
Menge: 8,000 St

##### 4.1.5 556.5 WLAN in Außenanlagen

**4.1.5.1 Mast für WLAN-Antenne**
Mast für WLAN-Antenne
Stahlmast 5 m für WLAN-Antenne
mit Zopf Ø 76 mm
Konisch-runder Lichtmast aus Stahl,
mit beschliffener Längsschweißnaht,
nach DIN EN 40.
Feuerverzinkt nach DIN EN ISO 1461.
Mit bündig eingelegter Masttür 85 mm x 400 mm,
Türverschluss VA, Dreikant, 10 mm Kantenlänge,
M10 (andere Verschlüsse auf Anfrage).
Gerätesteg mit zwei
Schiebemuttern M6 und Erdungsgewinde M8.
Kabelloch 50 mm x 150 mm (UKK500 mm unter Erde).
Farbe: anthrazit metallic
Durchmesser D: 146 mm
Höhe H: 5000 mm
Einbauhöhe HE: b1000 mm
Gewicht: 57 kg
Montageart: Bodeneinbau
inkl. Betonfundament gem. Vorgabe Masthersteller
inkl. Halter für WLAN-Antenne
inkl. Klein-, Isolier- und Befestigungsmaterial
liefern, montieren und betriebsfertig anschließen.

angebotenes Fabrikat / Typ:

'....................................................'
(Bietereintrag)
Menge: 1,000 St
